# Erweiterung der Grund- und Mittelschule Memmingerberg
Angebotsaufforderung (GAEB DA XML 3.2, DA83)
Projekt: SH2502-9451
Währung: EUR
Vergabeart: Verhandlungsverfahren
Auftraggeber: DV-Nummer: 300_013; Vergabenummer: 300_013
Erstellt mit: BECHMANN AVA 2024.60/ GXML Toolbox V3.3 R20210630, BECHMANN AVA 2024.60, 21.05.2026

## LEISTUNGSVERZEICHNIS
L E I S T U N G S V E R Z E I C H N I S

Projektnummer:  2140.9451_MMB_Schule Neubau West
Bauvorhaben:  Erweiterung der Grund- und Mittelschule
  Memmingerberg

Vergabenummer:  300_013-Baumeisterarbeiten

Vergabeart:  EU-weite Ausschreibung als offenes Verfahren

Bauherr:  Schulverband Memmingerberg
  Benninger Straße 3
  87766 Memmingerberg
  vertreten durch die Baubetreuung

Projektsteuerung:  Projektmanagement Kurt Haug
  Lerchenstraße 4
  87766 Memmingerberg

Bauort:  August-Hederer-Straße 11
  87766 Memmingerberg
  Flur Nr.  87, 88, 89/2, 141, 141/3, 142 und 1144
  Gemarkung Memmingerberg

Ausführungsfristen:  Baubeginn 35. KW 2026
  bzw. auf Abruf gem. VOB/B

Angebotssumme  ungeprüft, €geprüft, €

Gesamt, (netto):  ................................................................
Mehrwertsteuer:  ................................................................

Gesamt, (brutto):  ................................................................

Der Bieter:  ................................
  (Ort, Datum)

  .............................................................................
  (rechtsverbindliche Unterschrift und Stempel)

## BAUBESCHREIBUNG
BAUBESCHREIBUNG

Die bestehende viergeschossige Grund- und Mittelschule in Memmingerberg wird durch einen dreigeschossigen Neubau vergrößert.

Das Schulgebäude in Memmingerberg wurde ursprünglich 1955 gebaut und in den 70er-Jahren aufgrund von Platzmangel aufgestockt. In den 90er-Jahren wurde der Südtrakt und 1995 ein weiterer Gebäudeteil am Nordtrakt angebaut.

Angaben zum Grundstück
Der Neubau entsteht auf der Südwestseite der bestehenden Grund- und Mittelschule. Das Grundstück in diesem Bereich ist teilweise Garten- und Pausenhoffläche. Auf dem Baugrundstück werden vor den Baumeisterarbeiten zwei Gebäude abgebrochen. Die Baustellenzufahrt erfolgt über die August-Hederer-Straße im Westen des Grundstücks. Die Baustelleneinrichtung kann auf dem Nachbargrundstück, Flur-Nr. 89, Südlich Schulweg untergebracht werden.

Der Zugangsbereich zur bestehenden Schule darf während der gesamten Bauzeit nicht beeinträchtigt werden und muss durchgehend zugänglich gehalten werden. Der Busverkehr auf der August-Hederer-Straße darf nicht eingeschränkt werden und die Bushaltestelle muss immer frei erreichbar sein.

Nutzung des Neubaus
Im Untergeschoss des Neubaus befinden sich die Räumlichkeiten der offenen Ganztagesschule (kurz: OGTS) sowie Technik-, Lager-, Büro- und Sanitärräume.
Im Erdgeschoss befinden sich neben dem Lehrerzimmer und dem Speisesaal inkl. Ausgabeküche auch Büro-, Lager- und Sanitärräume sowie ein Elternsprechzimmer.
Im Obergeschoss sind vier Klassenzimmer, drei Gruppenräume, ein offener Lernbereich und Sanitärräume untergebracht.
Der Zugang zum Bestand wird über einen zweigeschossigen Verbindungsgang hergestellt. Das Untergeschoss hat keine direkte Verbindung zum Bestansgebäude.

Konstruktion
Das Gebäude in Massivbauweise erstreckt sich über drei oberirdische Geschosse und ist nicht unterkellert.
Die Wände werden aus Stahlbeton und z.T. Innenwände aus Mauerwerk hergestellt. Die Geschossdecken und das Flachdach werden aus Stahlbeton hergestellt. Im EG und OG wird die massive Außenwand nach außen hin gedämmt und eine hinterlüftete Fassade mit großformatigen Fassadenplatten ausgeführt. Das Flachdach wird mit Kiesschüttung und PV-Anlage ausgestattet.

Bei dem Bestandsgebäude handelt es sich um einen Massivbau mit Stahlbeton-Decken und Mauerwerks- bzw. Stahlbetonwänden.

Gebäudedaten
Max. Gebäudelänge: ca. 36,30m
Max. Gebäudebreite: ca. 25,30m
Gebäudehöhe:  ca. 6,96m
(Fußbodenoberkante im höchsten Geschoss, in dem ein Aufenthaltsraum möglich ist, zur mittl. Gebäudeoberfläche)
Grundfläche größtes Geschoss: ca. 802m² (EG bzw. OG)

## ZUSÄTZLICHE TECHNISCHE VERTRAGSBEDINGUNGEN BAUMEISTERARBEITEN
ZUSÄTZLICHE TECHNISCHE VERTRAGSBEDINGUNGEN BAUMEISTERARBEITEN

VOB Teil C: Erdarbeiten - DIN 18300 (neueste Fassung)
VOB Teil C: Entwässerungskanalarbeiten - DIN 18306 (neueste Fassung)
VOB Teil C: Drän- und Versickerarbeiten - DIN 18308 (neueste Fassung)
VOB Teil C: Mauerarbeiten - DIN 18330 (neueste Fassung)
VOB Teil C: Betonarbeiten - DIN 18331 (neueste Fassung)
VOB Teil C: Stahlbauarbeiten - DIN 18335 (neueste Fassung)
VOB Teil C: Abdichtungsarbeiten - DIN 18336 (neueste Fassung)
VOB Teil C: Putz- und Stuckarbeiten - DIN 18350 (neueste Fassung)
VOB Teil C: Gerüstarbeiten - DIN 18451 (neueste Fassung)

## ANLAGEN
Folgende Pläne und Unterlagen liegen dem Leistungsverzeichnis bei:

  1. Statik_Ausführung nach DIN 1045-3  2026 04 30

  2. Statik_Expositionsklassen 2026 04 27

  3. Statik_Mengen Bewehrungsstahl 2026 04 30

  4. Statik_Mengen Sonstiges 2026 04 30

  5. P1 Übersichts- Positionsplan Gründung 2026_05_20

  6. P2 Übersichts- Positionsplan UG 2026_05_18

  7. P3 Übersichts-Positionsplan EG 2026_05_18

  8. P4 Übersichts- Positionsplan OG2026_05_18

  9. Sparten_August-Hederer-Straße (Schule)_Kanal

10. Sparten_August-Hederer-Str. (Schule)_TELEKOM

11. Sparten_August-Hederer-Str.(Schule)_VODAFON

12. Sparten_August-Hederer-Straße (Schule)_Gas

13. Sparten_August-Hederer-Str. (Schule)_LEW

14. Sparten_August-Hederer-Straße (Schule)_Wasser

15. Entwässerung_TA_LP6_410_-_00-GL_GL_-_a anonym

16. Energiekonzept V2 MMbg 260513

17. Bodengutachten MMbg-Geotech.Bericht

18. MMB-Bauzeitenplan-260520-anonym

19. P2502_100 V_AP50_GR_Gründung Fundamente_2026 05 13

20. P2502_101 V_AP50_GR_Untergeschoss_2026 05 13

21. P2502_102 V_AP50_GR_Erdgeschoss_2026 05 13

22. P2502_103 V_AP50_GR_Obergeschoss_2026 05 13

23. P2502_104 V_AP50_GR_Dachaufsicht_2026 05 13

24. P2502_111 V_AP50_Schnitte_A und B_2026 05 13

25. P2502_112 V_AP50_Schnitte_C und D_2026 05 13

26. P2502_001 V_DP20_Trh._Schnitte T1 und T2_2026 05 13

27. P2502_002 V_DP20_Trh._Schnitte T3 u. Grundrisse_2026 05 13

28. P2502_003 V_DP20_50_Trh._Schnitt Aufzug_Grundrisse_2026 05 13

29. P2502_004 V_DP25_Grundriss EG._Küche_2026 05 19

30. P2502_005 V_DP 5_Vordach Eingang_2026 05 19

31. P2502_100 V_AP500_GR_Außenanlge_Abbruch_2026 05 19

32. P2502_100.1 V_AP100_GR_Fu_Sw,Rw, Gas neu, Trinkw. neu_2026 05 19

33. P2502_115 VA_AP_Baustelleneinrichtung_2026 05 05

## 300_013 Baumeisterarbeiten
Datum: 21.05.2026

*Hinweis: ALLGEMEINE VORBEMERKUNGEN*
ALLGEMEINE VORBEMERKUNGEN

Wichtige allgemeine Hinweise
Der Anbieter hat sich vor Abgabe des Angebotes einen umfassenden Überblick über die Baumaßnahme und die örtlichen Verhältnisse zu verschaffen. Nachforderungen aus Unkenntnis der Zufahrts- und Platzverhältnisse sind ausgeschlossen.

Grundsätzlich handelt es sich bei den beschriebenen Leistungen um Lieferung und Einbau der einzelnen Leistungspositionen, sofern keine abweichenden Angaben im Detail gemacht werden.

Die Ausführungsunterlagen erhält der AN digital als PDF und DWG-Format. Vervielfältiung und Ausdrucke in Papierform ist Sache des AN.
Die zur Verfügung gestellten Unterlagen sind vom Unternehmer in eigener Verantwortung nachzurechnen, bzw. auf etwaige Unstimmigkeiten zu überprüfen und die entdeckten Mängel, bzw. Bedenken gegen die vorgesehene Art der Ausführung, oder die Güte der ausgeschriebenen Fabrikate, sowie Änderungen, sind vor Beginn der Arbeiten dem AG schriftlich mitzuteilen.

Die vom Auftragnehmer verwendeten Ausführungsunterlagen müssen den Freigabevermerk des Auftraggebers oder des Architekten tragen. Durch Übergabe neuer Unterlagen ungültig gewordene Unterlagen sind vom Auftragnehmer entsprechend zu kennzeichnen und aufzubewahren. Nicht freigegebene Unterlagen dürfen nicht verwendet werden.
Zu den auf der Baustelle vorzuhaltenden Ausführungsunterlagen zählt auch eine Ausfertigung dieser Leistungsbeschreibung.

Der Auftragnehmer hat dafür Sorge zu tragen, dass während der Ausführung seiner Leistungen immer mindestens ein fließend deutschsprechender Bauleiter/ Polier seiner Firma auf der Baustelle anwesend ist.

Bauwasser und Baustrom wird vom AG unentgeltlich zur Verfügung gestellt. Die Bauwesenversicherung wird vom AG übernommen.

Rechnungsablauf
Alle Rechnungen sind auf den Auftraggeber bzw. Bauherr auszustellen und digital über das Architekturbüro einzureichen. Alle Rechnungen Cc an Projektmanagement Kurt Haug (<info@khp-mm.de>)

Rechnungen müssen die Projektnummer ausweisen: 2140.9451_MMB_Schule Neubau West
Rechnungen müssen die Vergabenummer ausweisen: 300_013-Baumeisterarbeiten

Baubesprechungen
Die wöchentliche bzw. regelmäßige Teilnahme des AN an Baubesprechungen des Architekten und Projektsteuerers wird nach Ladung durch den Bauherren, der Projektsteuerung bzw. die Bauleitung vorausgesetzt.

Fristen/Termine
Den Ausschreibungsunterlagen liegt ein Bauzeitenplan bei. Die darin vorgegebenen Termine sind vertraglich bindend und einzuhalten.

*Hinweis: ALLGEMEINE TECHNISCHE VERTRAGSBEDINGUNGEN BAUMEISTERARBEITEN (ATV)*
ALLGEMEINE TECHNISCHE VERTRAGSBEDINGUNGEN FÜR BAULEISTUNGEN (ATV)
VOB Teil C: DIN 18299 (neueste Fassung) Allgemeine Regelungen für Bauarbeiten jeder Art

0.1 Angaben zur Baustelle

0.1.1 1 Lage der Baustelle, Umgebungsbedingungen, Zufahrtsmöglichkeiten und Beschaffenheit der Zufahrt sowie etwaige Einschränkungen bei der Benutzung:

Die Baustelle befindet sich in 87766 Memmingerberg zwischen der August-Hederer Straße 15/17 (Flurnummer 141/142) und der bestehenden Grund- und Mittelschule. Die zu bebauenden Grundstücke haben eine Größe von ca. 2000 m2.

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
Im Nordosten schließt der geplante Anbau/Neubau an das bestehende Schulgebäude an. Das Bestandsgebäude bleibt während der gesamten Bauzeit in Schulbetrieb. Im Südosten ist die Baustelleneinrichtung (BE) vorgesehen.
Im Süden und Westen verläuft abgrenzend die August-Hederer-Straße.

Auf den Flurstücken 141 und 142 werden vor Beginn der Baumeisterarbeiten zwei Häuser abgebrochen, Begrünungen gerodet und Pflasterflächen bzw. Aussenanlagen rückgebaut. Die "Baugrube" der Abbruchgebäude wird durch die Abbruchfirma nicht wiederaufgefüllt.

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
Die Baustelleneinrichtung kann auf den blau schraffierten Flächen erstellt werden:

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
Die im Bereich der Baustelleneinrichtung befindlichen Bäume bleiben erhalten und sind entsprechend zu schützen.
Die Baustellenzufahrt erfolgt im Süden von der August-Hederer-Straße in den Schulweg. Eine Durchfahrt in die Baustelleneinrichtung ist möglich für Sattelzüge mit Wenderadien bis ca. 20 m.
Der Bieter hat sich eigenverantwortlich und umfassend über die örtlichen Gegebenheiten der Baustelle zu informieren.

0.1.2 Besondere Belastungen aus Immissionen sowie besondere klimatische oder betriebliche Bedingungen:
-/-

0.1.3 Art und Lage der Baulichen Anlagen, z.B. auch Anzahl und Höhe der Geschosse:
Der geplante Neubau bzw. Anbau an die Grund- und Mittelschule wird teilweise im Erdreich ausgeführt (gemäß Kennzeichnung, gelbe Linie).

Die neu zu errichtenden Klassen-, Lehrer- und Räume der Mittagsbetreuung werden in dreigeschossiger Bauweise ausgeführt. Die Geschosshöhen variieren dabei und betragen 3,61 m im Untergeschoss sowie im Obergeschoss und 3,655 m im Erdgeschoss.

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
0.1.4 Verkehrsverhältnisse auf der Baustelle, insbesondere Verkehrsbeschränkungen:
Der Schutz der Bestandsbäume ist zu jeder Zeit zu gewährleisten. Insbesondere die Wurzelbereiche in der Baustelleneinrichtung dürfen nicht überfahren werden.
Die Grünfläche ist unbefestigt und der Boden nicht tragfähig. Die Befahrung mit schwerem Gerät
ist nur auf durch die BE hergerichteten Flächen möglich.

Pläne der Baulogistikplanung mit einem Vorschlag zur Planung der Baustelleneinrichtung und Erschließung liegen der Ausschreibung bei.

0.1.5 Für den Verkehr freizuhaltende Flächen
Der Schulweg (im Norden), die Schulbusbucht und die Feuerwehrzufahrt (im Südwesten) sind zu jederzeit freizuhalten.
(Siehe Lageplan rot schraffierte Flächen)

Pläne der Baulogistikplanung mit einem Vorschlag zur Planung der Baustelleneinrichtung und Erschließung liegen der Ausschreibung bei.

0.1.6 Art, Lage, Maße und Nutzbarkeit von Transporteinrichtungen und Transportwegen, z.B. Montageöffnungen
-/-

0.1.7 Lage, Art, Anschlusswert und Bedingungen für das Überlassen von Anschlüssen für Wasser,
Energie und Abwasser:
Der Baustrom wird vom AG an einem Anschlusspunkt zur Verfügung gestellt, die Weiterführung und Einrichtung von Baustromanschlüssen ist Sache des AN.
Die Bereitstellung des Bauwassers an einem Anschlusspunkt ist Sache des AG, die Weiterführung und Einrichtung von Bauwasseranschlüssen ist Sache des AN.
Bauwasser und Baustrom wird vom AG unentgeltlich zur Verfügung gestellt. Die Baustelle ist entsprechend den Vorgaben der Baustellenverordnung (BauStellV) einzurichten.

0.1.8 Lage und Aufmaß der dem Auftragnehmer für die Ausführung seiner Leistungen zur Benutzung oder Mitbenutzung überlassenen Flächen und Räume:
Dem Auftragnehmer stehen für die Lagerung der Baumaterialien notwendige Flächen in begrenztem
Umfang zur Verfügung. Ein Vorschlag für die Einrichtung der Baustelle liegt der Ausschreibung bei.

Die vom AN geplanten Flächen sind in Abstimmung mit der Bauleitung im Baustelleneinrichtungsplan
des AN auszuweisen. Dem Auftragnehmer stehen keine Räumlichkeiten zur Verfügung. Der Auftragnehmer
hat, soweit nicht gesondert ausgeschrieben, eigenverantwortlich im Rahmen der Baustelleneinrichtung
für die Einrichtung von Aufenthaltsräumen und Toilettenanlagen zu sorgen und zu unterhalten.

Der Schutz der Bestandsbäume ist zu gewährleisten!

0.1.9 Bodenverhältnisse, Baugrund und seine Tragfähigkeit. Ergebnisse von Bodengutachten:
Das Baugrundgutachten vom 10.02.26 liegt der Ausschreibung bei und ist zu beachten. Umfangende Angaben zum Baugrund sind dem Gutachten zu entnehmen.

0.1.10 Hydrologische Werte von Grundwasser und Gewässern. Art, Lage, Abfluss, Abflussvermögen
und Hochwasserverhältnisse von Vorflutern. Ergebnisse von Wasseranalysen:
-/-

0.1.11 Besondere umweltrechtliche Vorschriften:
Arbeiten während der Nachtstunden sind nicht zulässig um Störungen der Tiere durch den Einsatz
starker Baustrahler zu vermeiden.

Zeitliche Begrenzung der Bauarbeiten: die Arbeitszeiten sind begrenzt auf die Zeit von 6:00 Uhr morgens bis 19:00 Uhr abends. Arbeitszeitbeschränkungen aus anderen Vorgaben gelten davon unbenommen!

Baumfällungen sind im Zeitraum zwischen Okt. und Feb. durchzuführen (§ 39 Abs. 5 BNatSchG)

0.1.12 Besondere Vorgaben für die Entsorgung, z.B. Beschränkungen für die Beseitigung von Abwasser und Abfall:
Bei allen Arbeiten wird auf die Einhaltung der Sauberkeit größten Wert gelegt. Nach Erledigung der
Tagesarbeiten sind die eigenen, und wenn erforderlich die von anderen Handwerkern im Umgriff dieser
Arbeiten angefallenen Verschmutzungen zu beseitigen.
In erster Linie ist beim Transport und Einbau von Baustoffen auf eine weitestgehende Vermeidung von
Abfall zu achten. Unweigerlich anfallender Abfall bzw. Bauschutt ist vom AN kostenlos zu beseitigen,
dabei ist genau nach den Anweisungen des zuständigen Landkreises zu verfahren.

0.1.13 Schutzgebiete oder Schutzzeiten im Bereich der Baustelle, z.B. wegen Forderungen der Gewässer-, Boden-, Natur-, Landschafts- oder Immissionsschutzes; vorliegende Fachgutachten
oder dergleichen:
Arbeiten während der Nachtstunden sind nicht zulässig um Störungen der Tiere durch den Einsatz
starker Baustrahler zu vermeiden.

Zeitliche Begrenzung der Bauarbeiten: die Arbeitszeiten sind begrenzt auf die Zeit von 6:00 Uhr morgens bis 19:00 Uhr abends. Arbeitszeitbeschränkungen aus anderen Vorgaben gelten davon unbenommen!

Baumfällungen sind im Zeitraum zwischen Okt. und Feb. durchzuführen (§ 39 Abs. 5 BNatSchG)

Die Immissionsrichtwerte der AVV Baulärm sind einzuhalten.

0.1.14 Art und Umfang des Schutzes von Bäumen, Pflanzenbeständen, Vegetationsflächen, Verkehrsflächen, Baumteilen, Bauwerken, Grenzsteinen und dergleichen im Bereich der Baustelle:
In der Baustelleneinrichtung befinden sich mehrere zu schützende Bäume. (Baumbestand in BE markiert) Für Baustraßen, Lagerplätze o.ä. sind ausreichende Abstände zum Schutz der
Bäume und Wurzelräume einzuhalten und ggf. besondere, weitere Schutzmaßnahmen zu treffen.
Überschüttungen der Wurzelbereiche sind nicht zulässig.

0.1.15 Art und Umfang der Regelung und Sicherung des öffentlichen Verkehrs:
Die Zufahrt zur Schule für den öffentlichen Verkehr erfolgt über das Grundstück des „Gasthaus Schlössle“ in den Schulweg (siehe BE-Plan) und ist durch einen Bauzaun von der Baustelleneinrichtung abzugrenzen.

0.1.16 Im Bereich der Baustelle vorhandene Anlagen, insbesondere Abwasser- und Versorgungsleitungen:
Der AN hat sich vor Ausführung der Arbeiten über die Lage von Leitungen, Kabeln, Kanälen u.ä.
beim AG und bei den für die Ver- und Entsorgungsanlagen zuständigen Trägern anhand der ausliegenden
Bestandspläne und den dazu ergangenen Anweisungen zu unterrichten und diese zu sichern.

0.1.17 Bekannte oder vermutete Hindernisse im Bereich der Baustelle, z.B. Leitungen, Kabel, Dräne,
Kanäle, Bauwerksreste und, soweit bekannt, deren Eigentümer:
Der AN hat sich vor Ausführung der Arbeiten über die Lage von Leitungen, Kabeln, Kanälen u.ä.
beim AG und bei den für die Ver- und Entsorgungsanlagen zuständigen Trägern anhand der ausliegenden
Bestandspläne und den dazu ergangenen Anweisungen zu unterrichten und diese zu sichern.

0.1.18 Bestätigung, dass die in jeweiligen Bundesland geltenden Anforderungen zu Erkundungs- und gegebenfalls Räumungsmaßnahmen hinsichtlich Kampfmitteln erfüllt wurden:
Der Nachweis der Kampfmittlefreiheit liegt vor

0.1.19 Gemäß der Baustellenverordnung getroffene Maßnahmen:
-/-

0.1.20 Besondere Anordnungen, Vorschriften und Maßnahmen der Eigentümer (oder der anderen
Weisungsberechtigten) von Leitungen, Kabeln, Dränen, Kanälen, Straßen, Wegen, Gewässern,
Gleisen, Zäunen und dergleichen im Bereich der Baustelle:
Das Vorhandensein von Leitungen ist dem Bauherrn bekannt. Diese müssen im Vorhinein vom AN zurückgebaut werden. Der AN hat sich vor Ausführung der Arbeiten über die Lage von Leitungen, Kabeln, Kanälen u.ä. beim AG und bei den für die Ver- und Entsorgungsanlagen zuständigen Trägern anhand der ausliegenden Bestandspläne und den dazu ergangenen Anweisungen zu unterrichten und diese zu sichern.

0.1.21 Art und Umfang der Schadstoffbelastungen, z.B. des Bodens, der Gewässer, der Luft, der
Stoffe und Bauteile; vorliegende Fachgutachten oder dergleichen:
-/-

0.1.22 Art und Zeit der vom Auftraggeber veranlassten Vorarbeiten:
Rechtzeitig vor Baubeginn werden Abbruch- und Rodungsarbeiten durchgeführt.

- Die beiden Häuser werden rückgebaut.
- Die Bäume und Sträucher werden gerodet.
- Die Gartenhäuser werden entfernt.
- Die Pflasersteine auf dem Baugrundstück werden zurückgebaut.
- Die Sitzbänke innerhalb des Baugrundstücks werden zurückgebaut.
- Das Pavillion wird versetzt.
- Die Sütztwände werden zurückgebaut.
- Die Buchenhecke wird entfernt

Das Grundstück und die "Baugrube" der Abbruchgebäude wird duch die Abbruchfirma nicht wiederaufgefüllt.

0.1.23 Arbeiten anderer Unternehmer auf der Baustelle:
Folgende Arbeiten auf der Baustelle werden bauseits zeitgleich mit den Arbeiten des AN ausgeführt:
Blitzschutz/Fundamenterder /Elektro-Einlegearbeiten. Dabei ist eine enge Abstimmung zwischen AN
Baumeister und den anderen AN notwendig.

0.2 Angaben zur Ausführung

0.2.1 Vorgesehene Arbeitsabschnitte, Arbeitsunterbrechungen und Arbeitsbeschränkungen nach
Art, Ort und Zeit sowie Abhängigkeit von Leistungen anderer.
Vorgesehene Arbeitsabschnitte sind dem Bauzeitenplan zu entnehmen.
Folgende Arbeiten auf der Baustelle werden bauseits zeitgleich mit den Arbeiten des AN ausgeführt:
Blitzschutz/Fundamenterder /Elektro-Einlegearbeiten. Dabei ist eine enge Abstimmung zwischen AN
Baumeister und den anderen AN notwendig.

0.2.2 Besondere Erschwernisse während der Ausführung, z.B. Arbeiten in Räumen, in denen der
Betrieb weiterläuft, Arbeiten im Bereich von Verkehrswegen oder bei außergewöhnlichen äußeren
Einflüssen
Zufahrt über Schulhof während des Schulbetriebs für Arbeiten im Norden des Baufeldes. Die sich daraus evtl. ergebenden Mehraufwendungen z.B. für Verkehrssicherungsmaßnahmen etc. sind einzukalkulieren.
Zufahrten über den Schulhof sind nur mit besonderen Vorsichtsmaßnahmen und nur dann möglich, wenn keine Schüler sich dort befinden (i.d.R. Schulzeiten).
Zusätzliche Absicherungsmaßnahmen durch Mitarbeiter sind zu treffen.

0.2.3 Vorgaben, die sich aus dem SiGe-Plan gemäß Baustellenverordnung ergeben
Gemäß noch zu erstellendem SiGe-Plan sind für jeweiliges Gewerk alle Aufgaben zu erfüllen.

0.2.4 Art und Umfang von Leistungen zur Unfallverhütung und zum Gesundheitsschutz für Mitarbeiter anderer Unternehmer, z.B. trittsichere Abdeckungen
Der Auftragnehmer ist verpflichtet, alle am Bau beteiligten Personen so zu belehren, dass sie über die
nach Lage des Falls in Betracht kommenden Unfallgefahren und über die Abwehr dieser Gefahren
ausreichend unterrichtet sind.
Der Auftragnehmer verpflichtet sich, die auf der Baustelle tätigen Mitarbeiter seiner Firma, besonders in
Hinblick auf deren Sicherheit am Arbeitsplatz, verantwortlich zu überwachen.
Der Einsatz eines Sicherheitskoordinators auf der Baustelle entbindet den Auftragnehmer nicht von den
Pflichten zur Einhaltung der Bestimmungen des Gesundheits- und Arbeitsschutzes. Den Hinweisen,
Festlegungen und Anweisungen des Sicherheitskoordinators zu Fragen des Gesundheits- und
Arbeitsschutzes ist Folge zu leisten. Unfälle, bei denen Personen- oder Sachschaden entsteht, sind vom
AN dem AG sowie dem SIGEKO unverzüglich mitzuteilen.

0.2.5 Besondere Anforderungen für Arbeiten in kontaminierten Bereichen, ggf. besondere Anordnungen für Schutz- und Sicherheitsmaßnahmen
Keine Abweichungen/Ergänzungen zu VOB/C: DIN 18299

0.2.6 Besondere Anforderungen an die Baustelleneinrichtung und Entsorgungseinrichtungen, z.B.
Behälter für getrennte Erfassung
Keine Abweichungen/Ergänzungen zu VOB/C: DIN 18299

0.2.7 Besondere Anforderungen an das Auf- und Abbauen sowie Vorhalten von Gerüsten
Es wird darauf hingewiesen, dass der Rückbau des Arbeitsgerüsts Geschossweise zu erfolgen hat, da im Zuge des Rückbaus von OG bis UG die großformatige Fenster montiert werden.

0.2.8 Mitbenutzung fremder Gerüste, Hebezeuge, Aufzüge, Aufenthalts- und Lagerräume, Einrichtungen und dergleichen durch den AN
Keine Abweichungen/Ergänzungen zu VOB/C: DIN 18299

0.2.9 Wie lange, für welche Arbeiten und ggf. für welche Beanspruchung der AN Gerüste, Hebezeuge, Aufzüge, Aufenthalts- und Lagerräume, Einrichtungen und dergleichen für andere Unternehmer vorzuhalten hat
Sind im LV gesondert beschrieben

0.2.10 Verwendung oder Mitverwendung von wiederaufbereiteten (Recycling-) Stoffen
Ist im LV gesondert beschrieben

0.2.11 Anforderungen an wiederaufbereitete (Recycling-)Stoffe und an nicht genormte Stoffe und Bauteile

0.2.12 Besondere Anforderungen an Art, Güte und Umweltverträglichkeit der Stoffe und Bauteile,
auch z.B. an die biologische Abbaubarkeit von Hilfsstoffen
Sind im LV gesondert beschrieben

0.2.13 Art und Umfang der vom AG verlangten Eignungs- und Gütenachweise
Sind im LV gesondert beschrieben

0.2.14 Unter welchen Bedingungen auf der Baustelle gewonnene Stoffe verwendet werden dürfen
oder müssen oder einer anderen Verwertung zuzuführen sind
Ist im LV gesondert beschrieben

0.2.15 Art, Zusammensetzung und Menge der aus dem Bereich des AG zu entsorgenden Böden,
Stoffe und Bauteile; Art der Verwertung, oder bei Abfall die Entsorgungsanlage; Anforderungen
an die Nachweise über Transporte, Entsorgung und die vom AG zu tragenden Entsorgungskosten
Ist im LV gesondert beschrieben

0.2.16 Art, Anzahl, Menge oder Masse der Stoffe und Bauteile, die vom AG beigestellt werden, sowie
Art, genaue Bezeichnung des Ortes und Zeit ihrer Übergabe
keine

0.2.17 In welchem Umfang der AG Abladen, Lagern und Transport von Stoffen und Bauteilen übernimmt oder dafür dem AG Geräte oder Arbeitskräfte zur Verfügung stellt
-/-

0.2.18 Leistungen für andere Unternehmer
keine

0.2.19 Mitwirken beim Einstellen von Anlageteilen und bei der Inbetriebnahme von Anlagen im Zusammenwirken mit anderen Beteiligten, z.B. mit dem AN für Gebäudeautomation
-/-

0.2.20 Benutzung von Teilen der Leistung vor der Abnahme
-/-

0.2.21 Übertragung der Wartung während der Dauer der Verjährungsfrist für Mängelansprüche für
maschinelle und elektrotechnische Anlagen oder Teile davon, bei denen die Wartung Einfluss
auf die Sicherheit und die Funktionsfähigkeit hat (Vergleiche § 13 Absatz 4 Nummer 2 VOB/B), durch einen besonderen Wartungsvertrag
-/-

0.2.22 Abrechnung nach bestimmten Zeichnungen oder Tabellen
Alle Leistungen sind aufzumessen. Ein prüfbares Aufmaß ist der Bauleitung vor Rechnungsstellung vorzulegen.

### 1 DOKUMENTATIONEN, ZERTIFIZIERUNGEN

#### Titel 1.1 DOKUMENTATIONEN, ZERTIFIZIERUNGEN

**1.1.1 Projektdokumentation**
Der AN hat dem AG vor der Abnahme eine Projektdokumentation in deutscher
Sprache in 2-facher Ausfertigung (A4-Ordner und Datenträger) zu übergeben.

Die Vorlage der Unterlagen ist Voraussetzung für die Abnahme.

Die Projektdokumentation muss enthalten:

  · Sämtliche Produktdatenblätter, Zulassungen, Prüfzeugnisse, Sicherheitsdatenblätter,
  etc. der verwendeten Materialien und Einbauteile
  · Protokolle über Abnahmen und Mängelbeseitigungen etc.
  · Konformitätserklärungen, Übereinstimmungserklärungen, Prüf- u. Herstellerbescheinigungen,
  Verwendbarkeitsnachweise
  · Fachunternehmerbescheinigung mit Ansprechpartner bei Gewährleistungsmängeln
  · Fachbauleitererklärung
  · Eingesetzte Nachunternehmer (ausgeführte Leistung und Kontaktdaten)
  · Planunterlagen (Übersichtspläne, Bestandspläne Kanalisation/Wasserleitung) und
  statische Berechnungen
  · Relevante Lieferscheine
  · Bestandsplan bzw. genauer Abrechnungspläne mit Ausführungsunterlagen der tatsächlich  eingebauten Leitungen, Schächte, usw. mit allen Maßen und Dimensionen mit Bezug zu den  Abrechnungspositionen
  · Regelquerschnitten für Aushub etc.
  · fotografische Dokumentation
  · Sonstige relevante Dokumentationsunterlagen

Die Dokumentationsunterlagen stellen eine zwingende Grundleistung zur Erteilung der Abnahme dar.
Menge: 1,000 psch

### 2 BAUSTELLENEINRICHTUNG

#### Titel 2.1 BAUSTELLENEINRICHTUNG

*Hinweis: HINWEIS SICHERHEITS- UND BAUSTELLENEINRICHTUNG:*
HINWEIS SICHERHEITS- UND BAUSTELLENEINRICHTUNG:

1. Mitgeltende Normen und Regeln

1.1. Allgemeines

DIN 18920
Vegetationstechnik im Landschaftsbau - Schutz von Bäumen, Pflanzenbeständen und Vegetationsflächen bei Baumaßnahmen

DIN EN 12352
Anlagen zur Verkehrssteuerung; Warn- und Sicherheitsleuchten

DIN EN 61439-5; VDE 0660-600-5
Niederspannung-Schaltgerätekombinationen - Teil 5: Schaltgerätekombinationen in öffentlichen Energieverteilungsnetzen

Technische Baubestimmungen; Baustelleneinrichtungen; Sicherheitsregeln für die Einrichtung und den Betrieb auf Baustellen (BaustelleneinrVV HA)

Richtlinien für die Sicherung von Arbeitsstellen an Straßen (RSA)

2. Angaben zu Stoffen und Bauteilen

Baustromverteiler müssen mindestens der Schutzart IP 43, die ggf. dazu gehörenden Messeinrichtungen IP 54 entsprechen

3. Angaben zur Ausführung

3.1. Allgemeines
Die Baustelleneinrichtung umfasst das Einrichten, Vorhalten und Räumen aller für die termin- und fachgerechte Ausführung der beschriebenen Leistungen erforderlichen Baustelleneinrichtungen. Die Baustelleneinrichtung und die Lagerung der Baustoffe auf dem Bauplatz sowie im Bauwerk ist jeweils mit der örtlichen Bauleitung abzusprechen.

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
Bei der Ausführung ist zu beachten und in die Einheitspreise einzurechnen:

1. Baustrom / Bauwasser:
Die Anschlussmöglichkeiten für den Baustrom-, Bauwasser- und den Abwasseranschluss befinden sich auf der Südwestseite Bestandsgebäude.

2. Anträge bei Behörden:
Im Zusammenhang mit der Baustelleneinrichtung und Bauausführung zu stellende Anträge bei Behörden sind dem Auftraggeber rechtzeitig anzuzeigen, die Antragsstellung sowie Gebühren hierfür sind Sache des AN.

3. Versorgungseinrichtungen:
Die Einrichtung der Baustelle mit allen erforderlichen Baubüros der Unternehmer, Tagesunterkünften und Sanitäreinrichtungen, Magazinen, Arbeitsplätzen, Maschinen etc. darf nur mit Genehmigung der Objektüberwachung erfolgen. Ein Baustelleneinrichtungsplan ist innerhalb von 12 Werktagen nach Beauftragung vorzulegen.

4.Vergütung:
Eventuell notwendige Arbeiten (z.B. Erd- oder Betonarbeiten) für die Baustelleneinrichtung sind, wenn nachfolgend nicht gesondert aufgeführt, in die Einheitspreise einzurechnen und werden nicht vergütet.

5. Verkehrssicherheit:
Der AN ist allein für die ständige Verkehrssicherheit auf der Baustelle und den Zufahrtsbereichen verantwortlich. Die öffentlichen Verkehrsflächen sind zu jeder Zeit sauber und verkehrssicher zu halten. Sämtliche Maßnahmen zur Sauberhaltung und Reinigung (betrifft nur durch die Baustelle verursachte Verunreinigungen) sind in die allgemeine BE einzurechnen. Mögliche Maßnahmen sind z.B. „Sauberfahren“, Reifenwaschanlage, bei Bedarf Reinigen der Straße, oder andere geeignete Mittel.

6. Einrichtungen:
Sämtliche Einrichtungen sind, soweit nicht anders ausgeschrieben, nur für den Umfang der eigenen Leistung vorzusehen.

7. Lager- und Montageflächen:
Zu berücksichtigen ist, dass nur bedingt Lager- und Montageflächen vorhanden sind. Eventuell notwendige Umlagerungen oder Erschwernisse werden nicht vergütet. Das Herrichten von Lagerflächen ist, soweit nicht in gesonderten Positionen erfasst, in den Preisen enthalten.

8.Bauzeitenplan:
Spätestens 12 Werktage nach Auftragserteilung hat der AN ohne Vergütung eine aufgegliederte Bauzeitenplanung, auf Grundlage der Bauzeitenkonzeption des Architekten, vorzulegen.

9. Baustelleneinrichtung Instandhaltung:
Beschädigte Teile der BE und Absperrungen sind unaufgefordert sofort und ohne Vergütung zu erneuern.

10. Arbeitsgerüste, Schutzgerüste:
Arbeitsgerüste, Schutzgerüste etc., Arbeitsbrücken sowie Leitergänge müssen den Berufsgenossenschaftlichen Vorschriften, Regeln grundsätzlicher Handlungsanweisungen etc. entsprechen und dürfen nur in Abstimmung mit der BL errichtet, genutzt und abgebaut werden. Bei Benutzung übernommener fremder Geräte und Gerüste sind diese gegebenenfalls unaufgefordert und ohne Vergütung gemäß den Berufsgenossenschaftlichen Vorschriften zu ergänzen. Alle am Bau beschäftigten Arbeitnehmer sind vom Unternehmer mit Schutzhelmen und Bausicherheitsschuhen auszurüsten. Absturzsicherungen im Bereich späterer Gerüststellungen, die auch als Schutzgerüst gegen Absturz dienen, dürfen erst nach Erstellung der jeweiligen Gerüste entfernt werden.

11. Baustelleneinrichtung / Vorhaltung:
Bedingt der Arbeitsvorgang einen Umbau von teilen der Baustelleneinrichtung, so ist dies unaufgefordert und ohne Vergütung in kürzester Frist durchzuführen. In der Baustelleneinrichtung muss die Überlassung von Abstellflächen für Materiallagerung und Tagesunterkünfte der Nachfolgehandwerker berücksichtigt werden. Der AN hat dafür zu sorgen, dass die Baustelle jederzeit gefahrlos und trockenen Fußes zu erreichen ist.

12. Behördliche Genehmigungen:
Für behördliche Genehmigungen und Abnahmen zum Aufstellen von Baracken, Maschinen, Geräten und sonstigem sowie für die Genehmigung der Benutzung der Zufahrtsstraße der Baustelle und deren Absicherung ist der AN verantwortlich. Alle erforderlichen Absperrungen, wie Absicherungen der Gehwege und Straßen, sind vom An selbst zu beantragen. Der Bieter ist daher verpflichtet, vor Angebotsabgabe sich vom Umfang der Auflagen (wie Beschilderung, Absperrungen, Bauzäune usw.) und der damit verbundenen Kosten zu informieren. Diese Kosten sind in die Einheitspreise einzukalkulieren.

13. Beschilderung:
Der AN hat für die Dauer seiner Arbeiten die evtl. notwendigen Straßenbeschilderung nach dem Beschilderungsplan der Verkehrsbehörden zu installieren, zu ergänzen, vorzuhalten und wieder zu beseitigen (siehe Pos. In Leistungsbeschreibung). Hierzu ist mit den zuständigen Behörden selbstständig Kontakt aufzunehmen.

14. Baustellenreinigung:
Die Baustelle ist regelmäßig aufzuräumen und in besenreinem Zustand nach Abschluss aller Vertragsarbeiten zu übergeben.

15. Baustelleneinrichtungsplan:
Der AN hat spätestens 1 Woche nach Auftragserteilung einen verbindlichen Baustelleneinrichtungsplan vorzulegen. Der AN hat für die gesamte Baustelleneinrichtung alle evtl. Gebühren, Einholen der Sparten etc., Abstimmung mit den einschlägigen Behörden, eigenverantwortlich einzuholen und einzukalkulieren. Ein Vorschlag für die Erschließung der Baustelle, die Baustelleneinrichtung und die Verkehrssicherung liegt bei.

16. Kranstellungen:
Kranerstellungen sind mit den ggf. erforderlichen statischen Maßnahmen wie Verbau, Trassensicherungen, Aussteifungen, Schutzeinrichtungen zu öffentlichen Wegen, evtl. Gebühren und Abstimmungen mit den einschlägigen Behörden etc. einzukalkulieren und mit den Einheitspreisen abgegolten. Die rechtzeitige Anordnung bzw. Bereitstellung der Krananlage ist zu sichern. Die Kennzeichnung aller Kräne, entsprechend der luftverkehrstechnischen Vorschriften sind den Einheitspreisen abgegolten.

Kran- und sonstige Baustelleneinrichtungsfundamente:
Sollte z.B. der Kran aufgrund der Größe oder Tragkraft auf Bohrpfählen gegründet werden müssen, so sind diese nach Beendigung der Arbeiten in Abstimmung mit dem Statiker und Bodengutachter abzutragen. Die Kosten sind in die BE einzurechnen. Der Kranstandort ist vor der Ausführung mit Statiker abzustimmen. Es dürfen keine geologischen Beeinträchtigungen der Folgeabschnitte aus den Baustelleneinrichtungsgründungen entstehen.
Es werden für die Ausführung der Bauarbeiten zwei Kräne benötigt.

17. Bauschutt
Sämtlicher anfallender Bauschutt und Abfall werden Eigentum des AN und sind durch diesen zu beseitigen, auch wenn dies in den einzelnen Positionen nicht gesondert vermerkt ist. Der Bauschutt/Abfall ist entsprechend der Abfallwirtschaftsatzung der Stadt Memmingerberg sowie den Richtlinien des Bayerischen Landesamtes für Umweltschutz (Bgm.-Ulrich-Straße 160, 86179 Augsburg) zu entsorgen.

18. Verpackungsmaterial
Das Verpackungsmaterial gemäß Verpackungsordnung bleibt Eigentum des AN und ist durch diesen eigenverantwortlich zu entsorgen.

19. Rückgabe Baufeld:
Nach Fertigstellung ist das Baufeld geräumt und ohne provisorische Einbauten wie z.B. Hilfsfundamente an den AG zurück zu geben.

20. Die Bereitstellung von Sanitärräumen und Besprechungsräumen für den AG ist in ges. Positionen ausgeschrieben.

21. Die Verkehrssicherungsmaßnahmen im öffentlichen Straßenraum einschließlich Instandhaltung und Räumung erfolgt bauseits durch den AG.

22. Die Stellung des Bauzauns einschl. Instandhaltung und Räumung erfolgt durch den AN.

4. Angaben zur Abrechnung

In den Preis einzurechnen sind die Gebühren im Zusammenhang mit der beschriebenen Baustelleneinrichtung, soweit sie nicht vom Auftragnehmer zu tragen sind.

**2.1.1 Baustelleneinrichtung**
Errichten Baustelle
Baustelleneinrichtung mit folgenden Leistungen:

a) Aufbauen, Vorhalten und Räumen aller erforderlichen
Geräte, Maschinen, Hebezeuge, Krananlagen/Hochbaukran,
Mobilkrane, Betonpumpen etc., einschl. evtl.
notwendiger Maßnahmen zur Lastverteilung bzw.
Ertüchtigungen der Aufstellflächen, Rüstungen,
Bautreppen, Bautüren, Materialbaracken,
Mannschaftsunterkünfte, Baubüros und
Sanitäreinrichtungen gemäß Forderungen der
ArbeitsstättenVO

b) Aufstellen, Vorhalten und Abbauen sämtlicher
Gerüste, die zur Sicherheit und Durchführung der
Arbeiten notwendig sind.

c) Beachtung der bes. Auflagen der Verkehrs- und
Naturschutzbehörden, ständige Sauberhaltung der
Straßen von Abfuhrmaterial und sonstigen
Verunreinigungen bis zur Fertigstellung aller
Bauarbeiten.

d) Alle sonst erforderlichen Leistungen gemäß DIN
18299, 4.1-4.1.12

e) Befestigung und Unterhalt des Baugeländes, der
Lager- u. Arbeitsplätze, einschließlich Freimachen des
Geländes. Den Zeitpunkt der Freimachung bestimmt die
Bauleitung. In der Regel ist der Unterhalt bis zum
Beginn der Außenanlagenarbeiten durchzuführen.

g) Abdeckungen von Boden- und Deckenaussparungen, aus
Holz, unverschiebbar und durchtrittsicher, aufbauen,
vorhalten und in Absprache mit der Bauleitung wieder
abbauen. Verkehrslast min. 2KN/m2.

g) Baureinigung: Die Baustelle ist stets frei von
Schutt und Unrat zu halten. Jeglicher Bauschutt ist
unverzüglich zu entfernen.

h) Die Baustellenabfahrt auf das Gründungsniveau für
Bagger etc. (Aushub, Unterhalt, Wiederverfüllen.) ist
mit einzukalkulieren
Menge: 1,000 psch

**2.1.2 WC-Kabine aufstellen**
WC-Kabine, antransportieren, aufstellen und nach
Beendigung der Bauarbeiten beseitigen.
Nutzung durch die am Bau beteiligten Firmen.

Ausstattung
-  Innenleuchte
-  Spiegel
-  WC-Anlage und Wasserbecken mit Zubehör
Menge: 2,000 St

**2.1.3 WC-Kabine unterhalten**
WC-Kabine für die Nutzung der weiter am Bau
beteiligten Ausbaufirmen (über die eigene
Nutzungsdauer hinaus) vorhalten und unterhalten. Im
Unterhalt ist das wöchentliche Entleeren und die
Reinigung enthalten.
Menge: 120,000 StWo

**2.1.4 Bürocontainer, AG, 15 m²**
Bürocontainer einschl. Unterbau und Anschluß
Haustechnik, stapelbar, Nutzung durch den
Auftraggeber, antransportieren, aufstellen und nach
Beendigung der Bauarbeiten beseitigen, in folgender
Ausführung:
- Elektro-/Propangasheizung
- Beleuchtung und Telefon-/Faxanschluß,incl.
Anschlußgebühr
- Fußabstreiferrost
- Garderobenhaken
- Beschilderung (Architekten-Bauleitung, o.ä.)

Grundfläche  : ca. 15 m2
Menge: 1,000 St

**2.1.5 Bürocontainer, 15 m², Unterhalt**
Bürocontainer vorhalten und unterhalten. Die Kosten
für Energie, Heizung, Wartung und tägliche Reinigung
sind im Preis enthalten.
Menge: 30,000 Wo

**2.1.6 Bauwasseranschluss mit Meßeinrichtung**
Bauwasseranschluss als Provisorium, mit
Messeinrichtung, auch für Fremdfirmen nutzbar,
herstellen, über die eigene Vertragsdauer vorhalten,
unterhalten, frostsicher verwahren und nach
Fertigstellung des Bauwerks abbauen. Die behördlichen
Anträge für die Einrichtung und Beseitigung der Anlage
sind ohne Mitwirkung des AG zu stellen.

Ausführung wie folgt:
- 2 Absperrventile
- 1 Entleerungshahn
- 1 Erdungsbrücke
Nennweite Hauptanschluss: 2"
Anzahl der Zapfstellen mit Ventil und
Schlauchverschraubung : 3 St, mind. 1"
Menge: 1,000 St

**2.1.7 Bauwasseranschluss vorhalten**
Bauwasseranschluss, wie vor beschrieben über die
eigene Vertragsdauer hinaus vorhalten
Menge: 11,000 Mt

**2.1.8 Baustromanschluss, Verteiler**
Baustromanschluß mit Meßsatz, auch für Fremdfirmen
nutzbar, für 5 Abgänge, mit Anschlußkabel,
Verteilerkasten mit Schloß, ausreichend abgesichert,
herstellen, über die eigene Vertragsdauer vorhalten;
nach Fertigstellung des Bauwerks abbauen.
Anschluß an der öffentlichen Stromversorgungsleitung
einschl. dem Heranführen der provisorischen Leitung .
Die behördlichen Anträge für die Einrichtung und
Beseitigung der Anlage sind ohne Mitwirkung des AG zu
stellen.
Die monatliche Prüfung ist Teil der Leistung.

Ausführung wie folgt:

Einspeisung  : 1 Lasttrenner 3 x 125 A

Abgänge  : 5 Felder, bestückt mit je
- 1 Hauptsicherung 3/63 A
- 1 Zwischenzähler
- 1 FI-Schalter 4 x 63 A/500 mA
- 1 CEE-Steckdose 5/32 A
- 2 CEE-Steckdose 5/16 A
- 1 FI-Schalter 4 x 25 A/30 mA
- 3 Schukosteckdosen 3 x 16 A 230 V

Alle Steckdosen mit entsprechender Vorsicherung. Die
Angaben sind Mindestwerte.

Nennspannung  : 400 V

Menge  : 1 Stück
Menge: 1,000 St

**2.1.9 Baustromanschluss, Verteiler vorhalten**
Baustromanschluß, wie vor beschrieben über die eigene
Vertragsdauer hinaus vorhalten (inkl. monatlicher
Prüfung)
Menge: 11,000 Mt

**2.1.10 Baustromanschluss, Unterverteiler**
Baustromanschluß wie vor, jedoch als zusätzlicher
Unterverteiler in den Gebäudeteilen bzw. Geschossen,
einschl. Anschluß am Baustrom - Hauptverteiler.
Die monatliche Prüfung ist Teil der Leistung.
Menge: 2,000 St

**2.1.11 Baustromanschluss, Unterverteiler vorhalten**
Baustromanschluß/Unterverteiler, wie vor beschrieben
über die eigene Vertragsdauer hinaus vorhalten  (inkl.
monatlicher Prüfung)
Menge: 22,000 StMt

**2.1.12 Bauzaun, Stahlrahmen (mobil), h=2,00 m**
Bauzaun aus mobilen Stahlrahmenelementen mit
Rundstahlfüllstäben, Stützfüßen aus Beton, inkl.
sämtlicher Verbindungsschellen, Kupplungen etc. Der
Zaun ist aufzustellen und nach Abschluß aller
Bauarbeiten wieder abzubauen.

Zaunhöhe  : 2,00 m
Menge: 220,000 m

**2.1.13 Bauzaun-Tor (5,00 breit), Stahlrahmen**
Tor, verschließbar, 2-flügelig, passend zum Bauzaun
aus Stahlrahmenelementen, einschl. Türschloß für
Zylinder, Schließzylinder bauseits, als Zulage.

Durchfahrtsweite  : 5,00 m
Menge: 1,000 St

**2.1.14 Bauzaun, vorhalten**
Bauzaun, wie vor beschrieben über die eigene
Vertragsdauer hinaus vorhalten.
Menge: 13200,000 mWo

**2.1.15 Baumschutzzaun**
Schutzzaun geschlossen Bretter h = 2 m.
Schutzzaun, als geschlossener Zaun aus Brettern,
einseitig gehobelt, mit Standfüßen, Zaunoberkante über
Oberfläche Gelände 2 m.

Anzahl Bäume:  2 Stück
Menge: 70,000 m

**2.1.16 Baumschutzzaun vorhalten**
Baumschutzzaun, wie vor beschrieben über die eigene
Vertragsdauer hinaus vorhalten.
Menge: 4200,000 mWo

**2.1.17 Herstellung Baustraße für Baustellenverkehr**
Herstellen einer temporären Baustraße nach erfolgtem Bodenaustausch (Aushub in Position Erdarbeiten).
Liefern und fachgerechter Einbau einer tragfähigen Frostschutz- und Tragschicht aus gebrochenem Mineralgemisch/Frostschutzkies für Schwerlastverkehr (Bus- und Lieferverkehr Baustelle), einschl. Verteilen, profilgerechtem Einbau, lagenweise verdichten sowie Herstellen der erforderlichen Ebenheit und Tragfähigkeit. Ausführung geeignet für wiederholte Überfahrten unter Baustellenbedingungen.

Material:  Wandkies ausreichend verdichtbar
  gebrochen,
  gut abgestuftes Mineralgemisch
Körnung:  0/45
Menge: 560,000 m³

**2.1.18 Baustraße rückbauen, laden, entsorgen**
Baustraße aus Vorposition nach Beendigung der Baustelle rückbauen, direkt laden, auf LKW des AN laden, fördern und fachgerecht entsorgen.

Alle entsorgungsbedingten Nebenkosten (organisatorische Arbeiten, abfallrechtliche Fragen und Abklärungen, Entsorgungsnachweise, Dokumente, Abstimmungen mit dem AG, der Abfallerzeugerbehörde oder der Bauleitung) sind in den Preis miteinzukalkulieren.

Die Vergütung erfolgt auf Nachweis nach tatsächlich gefahrener Menge (TARA). Massenmehrugnen bzw. -minderungen von bis max. +/- 10 Gew.-% sind im Preis zu berücksichtigen. Abrechnungsgrundlage ist der Wiegeschein des Entsorgers.
Menge: 560,000 m³

**2.1.19 Absturzsicherung Geländer an Fertigteiltreppe**
Absturzsicherung mittels Geländer (Höhe min.
1,00 m) mit Handlauf, Zwischenholm und Bordbrett,
sofern erforderlich entlang Fertigteiltreppe. Sichere Befestigung ohne Beschädigung der Fertigteiltreppe. Inkl. Anpassung an die vorhandene Geometrie der Treppe, Rückbau und ordnungsgemäße Entsorgung aller eingebrachten Materialien.
Menge: 20,000 m

**2.1.20 Absturzsicherung Geländer Fertigteiltreppe vorhalten**
Absturzsicherung Geländer entlang Fertigteiltreppe wie vor beschrieben über die eigene Vertragsdauer hinaus vorhalten.
Menge: 800,000 mWo

**2.1.21 Absturzsicherung Geländer**
Absturzsicherung mittels Geländer (Höhe min.
1,00 m) mit Handlauf, Zwischenholm und Bordbrett,
sofern erforderlich entlang Öffnungen. Sichere Befestigung ohne Beschädigung der Wände bzw. Decken. Inkl. Anpassung an die vorhandene Geometrie, Rückbau und ordnungsgemäße Entsorgung aller eingebrachten Materialien.
Menge: 27,000 m

**2.1.22 Absturzsicherung Geländer vorhalten**
Absturzsicherung Geländer wie vor beschrieben über die eigene Vertragsdauer hinaus vorhalten.
Menge: 1080,000 mWo

**2.1.23 Bautür abschließbar herstellen und räumen**
Abschließbare Bautür in Rohbauwand, lichte
Rohbaubreite ca. 88 bis 126 cm, lichte Rohbauhöhe ca.
201 bis 230 cm, herstellen und räumen. Einschließlich
mind. 2 Baustellenschlüssel.
Menge: 1,000 St

**2.1.24 Bautür vorhalten**
Vorhalten der Bautür der Pos. vor, über die genannte
Vorhaltezeit hinaus, für jede weitere Woche.
Menge: 20,000 StWo

**2.1.25 Schnurgerüst und Einmessarbeiten**
Schnurgerüst rings um die Baugrube, standsicher
verstrebt, aufstellen. Die durchgehend angeordneten
Horizontalbohlen zum Einschneiden müssen absolut
waagerecht und mindestens 1,00 m über Gelände
angebracht werden. Es darf erst nach erfolgtem Anlegen
sämtlicher Umfassungs- und tragender Zwischenwände im
EG entfernt werden.
Das Einschneiden sämtlicher Gebäude und -teile erfolgt
durch einen Vermessungsingenieur des Auftragnehmers.
Die erforderliche Abnahme durch die Baubehörde ist
rechtzeitig vom Auftragnehmer zu beantragen.

In den Vermessungsleistungen müssen enthalten sein:
- Grobabsteckung und Vermarkung der  Gebäudeaußenkanten (3Stk., Genauigkeit 5cm)
- Schaffung eines Höhenbezugspunkt im  Bestandsgebäudes
- Erstellung Einmessbescheinigung zur Vorlage bei der Bauaufsichtsbehörde
- Feinabsteckung der Gebäudekanten (Genauigkeit 2 mm)
- Übergabe Absteckprotokollierung an den AG

Alle sonstigen Einmessleistungen sind als Nebenleistungen gemäß VOB C DIN 18299 4.1.3 Sache des AN.
Menge: 1,000 psch

**2.1.26 Meterrisse**
Anbringen und unterhalten von dauerhaften Meterrissen,
auch für die nachfolgenden Gewerke, in ausreichender
Anzahl in allen Räumen auf allen Wänden in den
Geschossen sämtlicher Gebäude und -teile.
Menge: 1,000 psch

**2.1.27 Bautafel-Grundgerüst, ca. 3,00/1,50 m**
Bautafel-Grundgerüst für vom AG an der Baustelle
bereitgestellte Bautafel, Größe ca. 3,00/1,50 m, ca.
4,00 m hoch, bestehend aus 3 senkrechten Kanthölzern
in Betonfundamenten, einschl. der erforderlichen
Querriegel und Aussteifungen liefern, aufstellen,
vorhalten für die Dauer der gesamten Bauzeit, sowie
nach Abschluß aller Bauarbeiten wieder abbauen (auch
der Fundamente).

Inkl. erstellen Statischer Nachweise für Fundamente Bautafel (Bewehrungsangaben, Wahl der Betongüte und Expositionsklasse und Erstellung aller zur
Ausführung notwendiger Konstruktionszeichnungen)
Vorlage der Unterlagen beim Prüfingenieur.
Menge: 1,000 St

**2.1.28 staubdichte Trennwand herstellen**
Herstellen und einbauen einer staubdichten Trennwand aus Holz und Beplankung aus OSB.
Trennwand als staub- und durchfallsicheren Abschluss zur bestehenden Schule.
Wand und Bodenabschlüsse sind staubdicht herzustellen.
Vorhalten und Rückbau zu einem späteren Zeitpunkt
Die zusätzliche  Baustellenanfahrt ist mit einzukalkulieren.

Höhe: ca. 3,60 m
Menge: 22,000 m

**2.1.29 Bestandstür abkleben**
Bestandstür mit PE-Folie abkleben als staub- und durchfallsicheren Abschluss zur bestehenden Schule.
Wand und Bodenabschlüsse sind staubdicht herzustellen.
Vorhalten und Rückbau zu einem späteren Zeitpunkt
Die zusätzliche  Baustellenanfahrt ist mit einzukalkulieren.

Türmaße max.:  1,20 x 2,30m
Menge: 5,000 St

**2.1.30 Fußbodenbelag abdecken/schützen**
Bodenbelag Bestand mit Plattenmaterial aus z.B. OSB während Bauzeit abdecken und schützen.
Seitliche Abschlüsse sind staubdicht herzustellen.
Vorhalten und Rückbau zu einem späteren Zeitpunkt
Die zusätzliche  Baustellenanfahrt ist mit einzukalkulieren.
Menge: 10,000 m²

#### Titel 2.2 GRUNDSTÜCK FREIMACHEN

**2.2.1 Rückbau des vorh. Metallzauns, seitl. lagern**
Rückbau des vorh. Metallzauns und seitlich lagern.
Zaun bestehend aus Metallpfosten und Doppelstabmatten.

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Menge: 40,000 m

**2.2.2 Baum fällen, d<30cm, entsorgen**
Baum fällen, einschl. roden des Wurzelwerkes. Das Holz wird Eigentum des AN und ist zu entsorgen.

Standortbedingung  : frei stehender Einzelbaum, unbehindertes Fällen
Stammdurchmesser  : bis 30 cm,
  (gemessen 1,0 m über OF)
Höhe  : bis 15 m
Menge: 3,000 St

### 3 ERDARBEITEN

#### Titel 3.1 ERDARBEITEN

*Hinweis: HINWEIS ERDARBEITEN*
HINWEIS ERDARBEITEN:

Das auf der Baustelle anfallende und nicht zum Verfüllen benötigte Aushubmaterial ist vom Auftragnehmer auf eine Deponie seiner Wahl abzutransportieren, sofern im Leistungsverzeichnis nichts anderes angegeben ist. Wird vom Auftraggeber eine Kippe als Zwischenlager oder Deponie vorgegeben, so ist das für die Angebotsabgabe verbindlich. Im Zuge der Bauausführung kann etwas anderes vereinbart werden. Falls das Leistungsverzeichnis keine Festlegung enthält, ist über wieder verwertbares Aushubmaterial (z.B. Humus, Kies, Sand, Lehm, Natursteinmaterial) vor der Verfügung eine Vereinbarung zu treffen.

Zur Herstellung des Planums der Baugrubensohle in homogenen bindigen Böden sind zur Vermeidung von Auflockerung glatte Baggerschaufeln zu verwenden. Hat der Auftragnehmer die Lockerung des Bodens im Bereich der Gründungssohle zu vertreten, besteht für ihn kein Anspruch auf Vergütung für das Wiederherstellen der ursprünglichen Lagerungsdichte.

Bei Erdarbeiten in unmittelbarer Nähe von Bauwerken, Grenzbebauungen, Leitungen, Kabeln, Dränagen und Kanälen ist die Bauleitung sofort zu verständigen, wenn andere Verhältnisse angetroffen werden, als aus den Bestandsplänen zu ersehen ist. Von dieser Forderung wird auch nicht abgesehen, wenn die Situation vom Statik-Büro alternativ vorgesehen oder in Augenschein genommen worden ist.
Werden vorhandene Leitungen beschädigt, hat der Auftragnehmer sofort das zuständige Versorgungsunternehmen sowie die Bauleitung des Auftraggebers zu verständigen.
Bei Erdbauwerken und Hinterfüllungen ist darauf zu achten, dass der für den vorgesehenen Verwendungszweck geeignete - nicht bindige - Boden (verdichtungsfähig) eingebaut wird. Bestehen berechtigte Zweifel an der Verdichtungsfähigkeit von durch den Auftraggeber vorgegebenem Material, ist der Auftraggeber oder dessen Bauleiter zu informieren.
Kies- und Sandmaterial, das beim Aushub der Rohrleitungsgräben gewonnen wird und sich zur Auf- und Hinterfüllung der Rohrleitungen eignet, ist seitlich zur Wiederverwendung zu lagern.
Das Verdichten der Rohrleitungsauffüllungen und Hinterfüllungen durch Einschlämmen ist grundsätzlich nicht zulässig.

Angaben zur Abrechnung
Durch Verschulden des Auftragnehmers zu viel abgefahrene oder ausgehobene Aushubmassen sind durch gleichwertige Massen zu ersetzen; eine Vergütung dafür erfolgt nicht.

*Hinweis: HINWEIS BODENGUTACHTEN*
HINWEIS BODENGUTACHTEN:

Die Baugrube ist bei trockener Witterung auszuheben. Die Baugrubensohle ist nachzuverdichten. Nach dem Ausheben hat unmittelbar der weitere Aufbau zu erfolgen, um die Baugrube vor einem Aufweichen durch Niederschläge und Witterung zu schützen.

Das Bodenaustauschmaterial ist auf DPr ≥ 100% zu verdichten. Je nach Leistung des Verdichtungsgerätes hat die Verdichtung ggf. in mehreren Lagen zu erfolgen.

**3.1.1 Oberboden abtragen, seitlich lagern**
Oberboden nach Maßgabe der Fachbauleitung abtragen, aufladen und auf dem Grundstück in Trapezmieten fachgerecht seitlich lagern.

Abtragsdicke:  ca. 10 cm
Menge: 285,000 m³

**3.1.2 Oberboden seitl.gelagert andecken**
Oberboden ab Lagerfläche im Baustellenbereich aufladen, transportieren und wieder andecken.

Auftragsdicke:  ca. 10-20 cm
Menge: 285,000 m³

**3.1.3 Baugrubenaushub, A2, lösen, laden, lagern Zwischenlager, bis 4,0 m**
Baugrube flächig und profilgerecht lösen, direkt laden, auf LKW des AN laden, fördern und geordnet lagern auf Zwischenlager des AG, Förderweg bis 2 km, Transport über öffentliche Straßen, die Entsorgung wird gesondert vergütet, mit geböschten Wänden, Aushubtiefe bis 4 m.

Ausführung:  geböscht 45°
Aushubtiefe:  bis 4,0 m
Bodenklasse:  3 - 4 (DIN 18300 alt)
Homogenbereich:  A2 Auffüllung (DIN 18300)

Plastizität/Lagerungsdichte weich bis mitteldicht.
Mengenermittlung nach Aufmaß an der Entnahmestelle.

Adresse des Zwischenlagers:
Staigackerweg
87766 Memmingerberg
Menge: 1600,000 m³

**3.1.4 Baustraße Aushub, A2, lösen, laden, lagern Zwischenlager, bis 4,0 m**
Aushub für Baustraße flächig und profilgerecht lösen, direkt laden, auf LKW des AN laden, fördern und geordnet lagern auf Zwischenlager des AG, Förderweg bis 2 km, Transport über öffentliche Straßen, die Entsorgung wird gesondert vergütet,  Bodenaustausch ca. 80cm.

Bodenklasse:  3 - 4 (DIN 18300 alt)
Homogenbereich:  A2 Auffüllung (DIN 18300)

Plastizität/Lagerungsdichte weich bis mitteldicht.
Mengenermittlung nach Aufmaß an der Entnahmestelle.

Adresse des Zwischenlagers:
Staigackerweg
87766 Memmingerberg
Menge: 560,000 m³

**3.1.5 Baugrubenaushub, B3, lösen, laden, lagern Zwischenlager, bis 4,0 m**
Baugrube flächig und profilgerecht lösen, direkt laden, auf LKW des AN laden, fördern und geordnet lagern auf Zwischenlager des AG, Förderweg bis 2 km, Transport über öffentliche Straßen, die Entsorgung wird gesondert vergütet, mit geböschten Wänden, Aushubtiefe bis 4 m.

Ausführung:  geböscht 45°
Aushubtiefe:  bis 4,0 m
Bodenklasse:  3 - 4 (DIN 18300 alt)
Homogenbereich:  B3 Fließerde (DIN 18300)

Plastizität/Lagerungsdichte weich-steif bis mitteldicht.
Mengenermittlung nach Aufmaß an der Entnahmestelle.

Adresse des Zwischenlagers:
Staigackerweg
87766 Memmingerberg
Menge: 1600,000 m³

**3.1.6 Abdecken eines Haufwerks**
Sicherung eines Haufwerks vor Niederschlagswasser mit wasserundurchlässiger,
reißfester Folienabdeckung, Mindestdicke 1,5 mm nach Anweisung des
AG, inkl. aller Kosten für die Entsorgung der gebrauchten Baufolien.
Überlappung bzw. Stöße von ca. 50 cm, sowie das Sichern gegen Abheben der
Abdeckung ist in den Einheitspreis einzurechnen.
Abrechnung je Haufwerk, max. Haufwerksgröße 500 m³.

Die Position ist nur auf ausdrücklichen Anordnung des AG bzw. des beauftragten
Fachgutachters auszuführen.
Menge: 6,000 St

**3.1.7 Baugrubenaushub, B4, lösen, seitl. lagern, bis 4,0 m**
Baugrube flächig und profilgerecht lösen und geordnet seitlich lagern. Aushubtiefe bis 4 m. Das Aushubmaterial bei Eignung außerhalb der Baugrube im Baustellenbereich zur späteren
Wiederverwendung als Hinterfüllmaterial seitlich
lagern.

Ausführung:  geböscht 45°
Aushubtiefe:  bis 4,0 m
Bodenklasse:  3 (DIN 18300 alt)
Homogenbereich:  B4 Sand, kiesig (DIN 18300)

Plastizität/Lagerungsdichte locker-mitteldicht.
Menge: 195,000 m³

**3.1.8 Streifenfundament ausheben, seitlich lagern**
Graben für Streifenfundamente profilgerecht ausheben und Herstellen des Planums der Sohle. Das Aushubmaterial bei Eignung außerhalb der Baugrube im Baustellenbereich zur späteren Wiederverwendung als Hinterfüllmaterial seitlich
lagern.

Fundamentbreite: bis 2,00 m
Aushubtiefe:  bis 1,00 m
Bodenklasse:  3 - 5 (DIN 18300 alt)
Homogenbereich:  B4 Sand, kiesig (DIN 18300)

Plastizität/Lagerungsdichte locker-mitteldicht.
Menge: 210,000 m³

*Hinweis: HINWEIS ENTSORGUNG AUSBAUSTOFFE*
HINWEIS ENTSORGUNG AUSBAUSTOFFE:

Der Auftragnehmer trifft alle erforderlichen Vorkehrungen, um Abfälle getrennt
zu erfassen und zu halten, sowie einer ordnungsgemäßen, schadlosen
Verwertung/Entsorgung zuzuführen. Auf das Vermischungsverbot gemäß § 9
KrWG wird in diesem Zusammenhang verwiesen.

Die vom AN zu bildenden Haufwerke sind getrennt nach einzelnen Fraktionen
und Belastungen zu errichten.
Das Laden und der Transport mit ggf. erforderlichen Arbeitsschutzmaßnahmen,
Transportkosten sowie sämtlichen Entsorgungsgebühren inkl. Gebühren für behördliche Genehmigungen sind in die jeweiligen Positionen einzukalkulieren.
Kosten für die Baustelleneinrichtung und die Verkehrssicherung werden für diese
Positionen nicht separat vergütet. Aufwendungen wie z.B. die Straßenreinigung
sind entsprechend in die Kosten für Laden und Transport einzurechnen.
Der Transport innerhalb der Baustelle wird nicht gesondert vergütet.

Sofern nichts anderes bestimmt ist, kann der AN die Verwertungsmaßnahme
bzw. Entsorgungseinrichtung prinzipiell frei Wählen. Die Verwertung hat schadlos
und umweltverträglich zu erfolgen. Bei der Beseitigung von Abfällen sind ggf.
behördliche Andienungspflichten zu berücksichtigen.
Die Vorgaben der Entsorgungseinrichtung bzgl. der Konfektionierung der Abfälle,
der Ausstattung der LKW und der Transportbehälter sind in die Kalkulation
einzubeziehen.
Bei der Wahl der Verwertungsmaßnahme/Entsorgungseinrichtung ist zudem zu
berücksichtigen, dass die Entsorgung der Materialchargen in Teilmengen nach
Baufortschritt erfolgt.

**3.1.9 Beprobung Aushubmaterial**
Entnahme von Materialproben aus Aushubmaterial zur Untersuchung auf Belastung von einem zertifiziertem Probenehmer nach LAGA PN 98.

Leistung inkl. fachgerechter Probenahme, Verpackung und Versand, Laboranalyse und Dokumentation der Ergebnisse.
Menge: 1,000 psch

**3.1.10 Aushub aufladen und entsorgen, Z-0 nach bay. EPP**
Aushub (Baugrubenaushub, Fundamentaushub, Rohrgrabenaushub) ab Lagerfläche Zwischenlager aufladen, auf LKW des AN, transportieren und fachgerecht entsorgen.
Belastung: Z 0 nach bayrischem Eckpunktepapier (bay. EPP)

Vorlage einer Abfallbilanz mit allen Belegen nach Abschluss der Entsorgung an den AG und die Bauleitung (1 x Original, 1 x Kopie) mit Zusammenstellung einer Gesamtbilanz für die behördenseitig geforderte Abschlussdokumentation.

Alle entsorgungsbedingten Nebenkosten (organisatorische Arbeiten, abfallrechtliche Fragen und Abklärungen, Entsorgungsnachweise, Dokumente, Abstimmungen mit dem AG, der Abfallerzeugerbehörde oder der Bauleitung) sind in den Preis miteinzukalkulieren.

Die Vergütung erfolgt auf Nachweis nach tatsächlich gefahrener Menge (TARA). Massenmehrugnen bzw. -minderungen von bis max. +/- 10 Gew.-% sind im Preis zu berücksichtigen. Abrechnungsgrundlage ist der Wiegeschein des Entsorgers.

Die vorzunehmende Entsorgung wird fachtechnisch begleitet. Die analytische Vordeklaration für die Entsorgung wird bei Bedarf durch den AG bzw. dessen Fachbauleiter nach Massgabe ders Entsorgers vorgenommen.

Die Vergütung erfolgt nach Tonne der ausgebauten Menge auf Grundlage eines vom AN zu erstellenden Wiegeaufmaßes einer zugelassenen Waage (Wiegeschein / Tara) oder eines Aufmaßes (Umrechnungsfaktor cbm / t = 1/1.85)
Menge: 2900,000 t

**3.1.11 Aushub aufladen und entsorgen, Z-0 bis Z-1.1 nach bay. EPP**
Aushub ab Lagerfläche auf dem Nachbargrundstück aufladen, transportieren und fachgerecht entsorgen wie vor, jedoch
Belastung: Z 0 bis Z 1.1 nach bayrischem Eckpunktepapier (bay. EPP)
Menge: 950,000 t

**3.1.12 Aushub aufladen und entsorgen, Z-1.1 bis Z-1.2 nach bay. EPP**
Aushub ab Lagerfläche auf dem Nachbargrundstück aufladen, transportieren und fachgerecht entsorgen wie vor, jedoch
Belastung: Z 1.1 bis Z 1.2 nach bayrischem Eckpunktepapier (bay. EPP)
Menge: 480,000 t

**3.1.13 Aushub aufladen und entsorgen, Z-1.2 bis Z-2 nach bay. EPP**
Aushub ab Lagerfläche auf dem Nachbargrundstück aufladen, transportieren und fachgerecht entsorgen wie vor, jedoch
Belastung: Z 1.2 bis Z 2 nach bayrischem Eckpunktepapier (bay. EPP)
Menge: 480,000 t

**3.1.14 Baugrubensohle planieren**
Baugrubensohle nach dem Aushub planieren. Ausführung unmittelbar vor dem Einbringen der Drän- bzw. Sauberkeits- schicht als planebene Fläche, mit höchstens +/- 2 cm Höhendifferenz auf eine Länge von 5,0 m, einschl. des Verdichtens mit geeignetem Gerät.
Abgerechnet wird die Aussenkante der Bodenplatte.
Menge: 800,000 m²

**3.1.15 Frostschutzkies, bis 60 cm**
Frostschutzkies, Kies-Sand-Gemisch mit Sandanteil ≥ 20%, kapillarbrechend, unter Boden- oder Fundamentplatten, Terrassen- und Pflasterflächen etc., inkl. lagenweise Verdichten. Die Einhaltung des geforderten Verdichtungsgrades (DPr 100%) ist nachzuweisen. Der Anteil abschlämmbarer Bestandteile darf max. 5% betragen.

Dicke:  bis 60 cm
Menge: 390,000 m³

**3.1.16 Hinterfüllung Bauwerke, Lagermaterial**
Auf der Baustelle lagernden Aushub aufladen, transportieren und Bauwerke (Arbeitsräume, Fundamente usw.) profilgerecht hinterfüllen und lagenweise verdichten.
Menge: 210,000 m³

**3.1.17 Hinterfüllung Bauwerke, Wandkies**
Bauwerke (Arbeitsräume, Fundamente usw.) mit Liefermaterial profilgerecht hinterfüllen und lagenweise verdichten.

Material:  Wandkies, gut verdichtbar
Körnung:  0/45
Menge: 560,000 m³

**3.1.18 Auffüllungen, Lagermaterial der Baustelle**
Auf der Baustelle bzw. auf dem Grundstück lagernden Aushub aufladen, transportieren und profilgerecht an von der Bauleitung angegebenen Stellen (auf dem Grundstück und auf dem Nachbargrundstück) für Auffüllungen, Hinterfüllungen, Geländemodellierungen etc. abkippen und lagenweise Verdichten.
Menge: 205,000 m³

#### Titel 3.3 UNTERFANGUNGEN

**3.3.1 Aushub Abschnittsweise Unterfangen l<1,25m**
Händischer Aushub ab ca. 50cm ü UK Bestandsfundament/Gründung, abschnittsweise, l ≤ 1,25m, nach VOB 4123, entlang Bestandswand UG. Aushub lösen, direkt laden, auf LKW des AN laden, fördern und geordnet lagern auf Zwischenlager des AG, Förderweg bis 2 km, Transport über öffentliche Straßen, die Entsorgung wird gesondert vergütet.

Unterfangungsh.:  bis 1,5 m
Bodenklasse:  3 - 5 (DIN 18300 alt)
Homogenbereich:  Annahme A2 Auffüllung (DIN 18300)

Plastizität/Lagerungsdichte weich bis mitteldicht.
Mengenermittlung nach Aufmaß an der Entnahmestelle.

Adresse des Zwischenlagers:
Staigackerweg
87766 Memmingerberg
Menge: 5,000 m³

**3.3.2 Betonarbeiten Abschnittsweise Unterfangen l<1,25m**
Unterfangung der bestehenden Kellerwand/Bestandswand UG mit Unterfangungskörper aus Stahlbeton und Beton.

Einzurechnen sind:
- übliche Erschwernisse, wie Beengung, abschnittweises
Arbeiten in Lamellen und/oder Schichten
- Schutz der neuen Gründungsebene vor Nässe und
Austrocknung
- Absteifungen (außer für Erdarbeiten) aus statischen oder
technologischen Gründen
- Hilfskonstruktionen für den späteren kraftschlüssigen Verbund
(wie Stahlkeile, Hydraulikstempel, Spindeln)
- Abtreppung
- kraftschlüssiger Verbund (auch nachträglich)
- Schalung

Beton:  C25/30 mit Quellzusatz
Expositionsklasse: XC3
  XF1
Feuchtigkeitsklasse: WF
Entwicklung Betonfestigk.:mittel r<0,5
Überwachungskl.:ÜK-1
Ausführungskl.:AK-N
Dicke:  bis 50 cm
Unterfangungshöhe: bis 3,00 m
Menge: 1,200 m³

#### Titel 3.4 KIESSÄULEN

**3.4.1 Kiessäulen mit Schachtring DN1000**
Erstellen von "Kiessäulen" durch liefern und fachgerecht versetzen eines Beton-Schachtring DN 1000 nach DIN EN 1917 und DIN V 4034-1, einschließlich erfoderlichem Erdaushub, Herstellen des Planums sowie aller Nebenarbeiten.
Ringraum lagenweise mit Wandkies, gut verdichtbar verfüllen und verdichten.

Der punktuelle Bodenaustausch dient als hydraulischer Anschluss an den Homogenbereich B5.
Punktueller Bodenaustauch max. 1,5 ab UK kapillarbrechender Schicht. Die hydraulische Anbindung ist an den Gebäudeecken und in der Mitte des Baufeldes vorgesehen.

Abnahme der Gründungssohle vom Büro Geotechnik.

Material:  Wandkies, gut verdichtbar
Körnung:  0/45
Schachtring:  DN 1000
Menge: 4,500 m

### 4 ABBRUCHARBEITEN

#### Titel 4.1 ABBRUCHARBEITEN

**4.1.1 Fenster mit Stock entf., Aluminiumfenster, 2-flg. mit Oberlicht, bis 3,0/2,20**
Fenster mit Fensterstock aus Aluminium, 2-flg. mit Oberlicht, 2-fach Verglasung, mit innerer und äußerer Fensterbank ausbauen, inkl. Entsorgung.

Größe:  bis 3,00/2,20 m
Fensterbank aussen: Aluminiumfensterbank
Fensterbank innen: Natursteinfensterbank D 30mm
Menge: 3,000 St

**4.1.2 Außenwände abbrechen, MW**
Außenwände aus Mauerwerk, in verschiedenen Dicken abbrechen, als Teilabbruch, inkl. Entsorgung. In den Einheitspreis sind statisch evtl. erforderliche Abstütz- und Sicherungsmaßnahmen einzukalkulieren.

Wanddicke: bis ca. 25 cm
Menge: 10,000 m³

**4.1.3 Übergang MW einschneiden, Zulage**
Zulage zum Abbrechen von Innen- und Außenwänden aus Mauerwerk beidseitig geputzt bei Teilabbruch. Zum Schutz vor Beschädigungen des Wandputzes am Bestand sind die Übergange beidseitig einzuschneiden.
Menge: 10,000 m

**4.1.4 Wandfliesen abschlagen, innen**
Wandfliesen im Mörtelbett verlegt im Innenbereich restlos abschlagen und Mauerwerk reinigen, inkl. Entsorgung.
Menge: 15,000 m²

**4.1.5 Putz abschlagen, innen**
Putz im Innenbereich restlos abschlagen und Mauerwerk reinigen, incl. Schuttentsorgung, Abfuhr und Kippgebühren.
Menge: 5,000 m²

**4.1.6 Deckenverkleidung/abgeh. Decke, Holz, abbrechen**
Deckenverkleidung bzw. abgehängte Decke aus Holz mit Unterkonstruktion abbrechen, inkl. aller Sicherungsmaßnahmen und Entsorgung.

UK:  ca. 50mm
Holzlamellenca. 25mm
Menge: 25,000 m²

**4.1.7 Übergang Decke einschneiden, Zulage**
Zulage zum Abbrechen von Deckenverkleidung aus Holz bei Teilabbruch. Die Deckenverkleidung wird nur teilweise abgebrochen. Zum Schutz vor Beschädigungen und zur Herstellung eines sauberen Überganges ist die Verkleidung einzuschneiden, inkl. UK.

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Menge: 10,000 m

**4.1.8 Deckenverkleidung/abgeh. Decke, GK Loch, abbrechen**
Deckenverkleidung bzw. abgehängte Decke aus Gipskarton Lochdecke mit Unterkonstruktion abbrechen, inkl. aller Sicherungsmaßnahmen und Entsorgung.

UK:  ca. 50mm
Plattendicke: ca. 15mm
Menge: 18,000 m²

**4.1.9 Fußbodenaufbau samt Belag Fliesen abbrechen**
Fußbodenaufbau samt Bodenbelag und Sockel aus Fliesen im Mörtelbett abbrechen, inkl. aller Sicherungsmaßnahmen und Entsorgung.

Aufbauhöhe: bis ca. 10 cm
Menge: 18,000 m²

**4.1.10 Fußbodenbelag Fliesen abbrechen**
Bodenbelag und Sockel aus Fliesen im Mörtelbett abbrechen, inkl. aller Sicherungsmaßnahmen und Entsorgung.

Aufbauhöhe: bis ca. 2 cm
Menge: 1,000 m²

**4.1.11 Fußbodenaufbau samt Belag PVC abbrechen**
Fußbodenaufbau samt Bodenbelag und Sockel aus PVC verklebt abbrechen, inkl. aller Sicherungsmaßnahmen und Entsorgung.

Aufbauhöhe: bis ca. 10 cm
Menge: 120,000 m²

**4.1.12 Vorhangschiene abbrechen**
Vorhangschiene, weiß metall, dreiläufig, abbrechen, inkl. Entsorgung.
Menge: 6,000 m

**4.1.13 Innentür m. Zarge, 1-flg. ausbauen**
Innentür, 1-flg. aus Holz samt Zarge ausbauen, incl. Entsorgung.

Wanddicke MW: bis 24cm
Größe:  bis 1100/2100 mm
Menge: 3,000 St

**4.1.14 Türöffnung herstellen, IW, 2260/3100mm, d=bis 24 cm**
Türöffnung in Innenwänden aus Mauerwerk beidseitig geputzt, herstellen, incl. Einbau eines Sturzes und Entsorgung des Abbruchmaterials. Zum Schutz vor Beschädigungen am Wandputz sind die seitlichen Leibungen einzuschneiden.
Bei größeren Stützweiten ist eine Montageunterstützung vorzusehen, die erst wieder entfernt werden darf, wenn die Druckzone eine ausreichende Festigkeit erreicht hat. Im Bereich der Druckzone sind die Lager- und Stoßfugen vollfugig mit Normalmauermörtel, mind. MG IIa zu vermörteln.

Durchbruchsgröße: bis 2260/3100 mm
Wanddicke:  bis ca. 24 cm
Menge: 15,000 m²

#### Titel 4.2 ABBRUCH FASSADE

**4.2.1 Beprobung Fassenplatten auf Asbest**
Entnahme von Materialproben der vorhandenen Fassadenplatten und Profile bzw. Einfassungen zur Untersuchung auf Asbestgehalt durch ein zugelassenes Prüflabor.

Leistung inkl. fachgerechter Probenahme, Verpackung und Versand, Laboranalyse und Dokumentation der Ergebnisse.

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Menge: 1,000 psch

**4.2.2 Fassadenplatten inkl. UK abbrechen, d=bis 10cm (asbestfrei)**
Fassadenplatten genietet mit Unterkonstruktion abbrechen, inkl. ordnungsgemäßer Entsorgung, bei nachgewiesener Asbestfreiheit.

Aufbaustärke:  bis ca. 10 cm
Menge: 40,000 m²

**4.2.3 Zulage Fassadenplatten inkl. UK abbrechen, d=bis 10cm (asbesthaltig)**
Zulage zu vorgenannter Abbruchposition:
Fassadenplatten genietet mit Unterkonstruktion asbesthaltig abbrechen, inkl. ordnungsgemäßer Entsorgung, unter Einhaltung aller einschlägigen Vorschriften, insbesondere TRGS 519.

Leistung inkl. Einrichtung und Betrieb der erforderlichen Schutzmaßnahmen, staubarme Demontage, persönliche Schutzausrüstung, Abschottung/Sicherungsmaßnahmen. Verpackung, Transport und Entsorung durch zugelassene Unternehmen und Deponien. Inkl. Erstellung eines Entsorgungsnachweises.
Menge: 40,000 m²

**4.2.4 Leibungsbekleidung Fassadenplatten abbrechen (asbestfrei)**
Leibungsbekleidung aus Fassadenplatten abbrechen, inkl. ordnungsgemäßer Entsorgung, bei nachgewiesener Asbestfreiheit.

Leibungstiefe:  ca. 15cm
Menge: 15,000 m

**4.2.5 Zulage Leibungsbekleidung Fassadenplatten abbrechen (asbesthaltig)**
Zulage zu vorgenannter Abbruchposition:
Leibungsbekleidung aus Fassadenplatten asbesthaltig abbrechen, inkl. ordnungsgemäßer Entsorgung, unter Einhaltung aller einschlägigen Vorschriften, insbesondere TRGS 519.

Leistung inkl. Einrichtung und Betrieb der erforderlichen Schutzmaßnahmen, staubarme Demontage, persönliche Schutzausrüstung, Abschottung/Sicherungsmaßnahmen. Verpackung, Transport und Entsorung durch zugelassene Unternehmen und Deponien. Inkl. Erstellung eines Entsorgungsnachweises.
Menge: 15,000 m

**4.2.6 Aluwinkel bzw. Abschluss Fassade abbrechen, Alu**
Oberer und unterer Abschluss Fassade aus Aluwinkel abbrechen, inkl. ordnungsgemäßer Entsorgung, bei nachgewiesener Asbestfreiheit.
Menge: 9,000 m

**4.2.7 Zulage Aluwinkel bzw. Abschluss Fassadenplatten abbrechen (asbestverdächtig)**
Zulage zu vorgenannter Abbruchposition:
Metallische Unterkonstruktionen gelten als nicht asbesthaltig, jedoch können anhaftende oder angrenzende Materialien asbesthaltig sein und sind entsprechend zu berücksichtigen

Oberer und unterer Abschluss Fassade aus Aluwinkel "asbestverdächtig" abbrechen, inkl. ordnungsgemäßer Entsorgung, unter Einhaltung aller einschlägigen Vorschriften, insbesondere TRGS 519.

Leistung inkl. Einrichtung und Betrieb der erforderlichen Schutzmaßnahmen, staubarme Demontage, persönliche Schutzausrüstung, Abschottung/Sicherungsmaßnahmen. Verpackung, Transport und Entsorung durch zugelassene Unternehmen und Deponien. Inkl. Erstellung eines Entsorgungsnachweises.
Menge: 9,000 m

**4.2.8 Übergang Fassade einschneiden, Zulage**
Zulage zum Abbrechen von Fassadenbekleidung aus Fassadenplatten bei Teilabbruch. Die Fassadenbekleidung wird nur teilweise abgebrochen. Zum Schutz vor Beschädigungen und zur Herstellung eines sauberen Überganges ist die Verkleidung einzuschneiden, inkl. UK.
Menge: 10,000 m

### 5 ENTWÄSSERUNGSKANALARBEITEN

*Hinweis: ZUSÄTZLICHE TECHNISCHE VETRAGSBEDINGUNGEN (ZTV)*
ZUSÄTZLICHE TECHNISCHE VETRAGSBEDINGUNGEN (ZTV)

1. Für die Erstellung der Anlagen gelten, sofern nicht
nachstehend etwas anderes bestimmt wird, die
technischen Vorschriften der VOB, Teil C, ferner alle
einschlägigen DIN/EN-Vorschriften und die sonstigen
behördlichen Vorschriften (Gewerbeaufsicht,
Brandschutz, Umweltschutz usw.) und die örtlichen
Bauauflagen und Richtlinien der Versorgungsunternehmen,
sowie die allgemeinen Vertragsbedingungen für die
Ausführung von Bauleistungen und die Vertrags- und
Vergabebedingungen.
Der Auftragnehmer haftet voll verantwortlich für die
Einhaltung aller gültigen Vorschriften, Normen und
Richtlinien, sowie den Vorschriften der Baubehörde,
Ver- und Entsorgungsbetriebs (Baurechtsamt, Stadtwerke
usw.), aller zuständigen Ämter (Branddirektion usw.)
und aller anderen zuständigen Behörden. Die Auflagen
der Baugenehmigungen usw. sind zu beachten. Sind in den
vorgenannten DIN-Normen für die Ausführung aller
beschriebenen Leistungen keine Regelungen getroffen,
gelten die entsprechenden anderen technischen
Vorschriften der VOB.

2. Die Planeinsicht kann nach Absprache mit dem
Auftraggeber, gewährt werden. Mit Behinderungen bzw.
Unterbrechungen der Arbeiten muss gerechnet werden.
Rechtzeitig durch den AG angezeigte Behinderungen bzw.
Unterbrechungen der Arbeiten berechtigen nicht zu
Nachforderungen.
Die Arbeiten sind mit größter Sorgfalt auszuführen.
Sämtlich Arbeitsmittel müssen dem Stand der Technik
sowie den geltenden Vorschriften, insbesonders
hinsichtlich Sicherheit, Lärmschutz, Reinhaltung von
Luft, Boden und Wasser entsprechen.

3. Die aufgeführten Leistungen umfassen die komplette
Lieferung, Transport zum Aufstellort, Montage,
Herstellung der Anschlüsse zu den Leitungen etc. für
die kompletten Anlagen. Die Anlage ist in
betriebsfertigem Zustand zu übergeben. Sämtliche
hierfür erforderlichen Arbeits- und Hilfsmaterialien,
Befestigungen, Dichtungen, Werkzeuge, Arbeitskräfte,
Gerüste, Grabenverbauten, Hilfsstoffe usw. sind
einzurechnen. Ebenfalls einzurechnen sind die
notwendigen Aufwendungen für Funktionskontrollen,
Inbetriebnahmen, Einregulierungen, Abnahmen und
Einweisungen des Bedienungspersonals. Bei der
Anlieferung der Materialien und sonstiger Bauteile ist
darauf zu achten, dass sie den bauaufsichtlichen
Vorschriften entsprechen und in einwandfreiem Zustand
befinden. Bzgl. dem Transport, der Lagerung, der
Verlegung und Montage sind die entsprechenden
Herstellervorschriften zu beachten.

4. Die Lieferungen und Leistungen verstehen sich
einschließlich aller zur vollständigen und
betriebsbereiten Herstellung erforderlichen
Materialien, auch wenn diese nicht besonders aufgeführt
sind.

5. Für die Koordination mit den anderen Gewerken ist
der Unternehmer selbst verantwortlich. Er hat über
Leitungsführung etc. mit den anderen am Bau beteiligten
Firmen Absprachen zu treffen. Die zeichnerische Lage
ist nicht unbedingt maßgebend. Ohne Abstimmung verlegte
Leitungen müssen auf Verlangen der Bauleitung
kostenfrei demontiert und richtig verlegt werden. Alle
Materialien sind so zu bestellen, anzuliefern und zu
montieren, dass das allgemeine Bauprogramm nicht
aufgehalten wird. Lieferfristen von Materialien sind
vom AN zu vertreten.

6. Grundsätzlich wird nur eine fachgerechte und
sorgfältige Ausführung abgenommen. Alle nicht den
Regeln der Technik entsprechend verarbeiteten und
verlegten Materialien, nicht vertrags- und planmäßig
ausgeführte Anlagenteile, sowie Mängel aufweisende
Arbeiten, sind unverzüglich zu entfernen und durch
vertragsgemäße Anlagenteile zu ersetzen. Der
Auftragnehmer übernimmt die Garantie für die
einwandfreie technische und wirtschaftliche Funktion
der Anlage sowie für eine technisch und handwerklich
einwandfreie und saubere Arbeit.

7. Für die Ausführung von Stemm- und Brecharbeiten und
dergleichen Eingriffen in den Bestand hat der AN vorher
bei der Bauleitung rechtzeitig unter Berücksichtigung
der Zeit für notwendige Rückfragen die Genehmigung
einzuholen, um die statische Festigkeit des Gebäudes
nicht zu gefährden. Aussparungen sind nur nach
Abstimmung mit der Bauleitung und dem Statiker
anzuzeichnen und zu erstellen.

8. Die Ausführungsunterlagen erhält der AN digital als
PDF und DWG-Format. Die zur Verfügung gestellten
Unterlagen sind vom Unternehmer in eigener
Verantwortung nachzurechnen, bzw. auf etwaige
Unstimmigkeiten zu überprüfen und die entdeckten
Mängel, bzw. Bedenken gegen die vorgesehene Art der
Ausführung, oder die Güte der ausgeschriebenen
Fabrikate, sowie Änderungen, sind vor Beginn der
Arbeiten dem AG schriftlich mitzuteilen. Alle in den
Plänen oder in dem LV genannten Größen, Dimensionen,
Aussparungen etc. sind selbstverantwortlich auf
Übereinstimmung mit den örtlichen Gegebenheiten auf der
Baustelle nachzuprüfen. Die Ausführungsplanung
beinhaltet den Planungsstand zum Zeitpunkt der Vergabe.
Der Auftragnehmer hat Montagepläne als eigenständige
neue Pläne auf der Grundlage der vom Auftraggeber (AG)
gestellten Ausführungsplanung in CAD anzufertigen. Wenn
erforderlich, sind diese Pläne durch Detailpläne zu
ergänzen. Vom AN zu liefernde Unterlagen sind sowohl in
Papierform (2-fach) als auch in digitaler Form
einzureichen. Diese beinhalten die Montageplanung, ggf.
Detail-, bzw. Werkstattzeichnungen, Berechnungen, etc.
Verwendet der AN von den beauftragten abweichende
Fabrikate und Typen bei der weiteren Bearbeitung,
bedarf es neben der Genehmigung durch den AG auch der
Aktualisierung der Ausführungs- und Montageplanung
durch den AN. Dementsprechend sind auch die nach der
Vergabe auftretenden baulichen und nutzerseitigen
Veränderungen in die Montageplanung vom AN zu
übernehmen. Der Auftragnehmer hat die
Montagezeichnungen umgehend nach Auftragserteilung zu
erstellen und dafür zu sorgen, dass alle an der
Erstellung der Gesamtanlagen beteiligten Firmen die zur
einwandfreien Funktion der Anlagen notwendigen
Unterlagen erhalten. Der Auftraggeber und dessen
Beauftragte sind über die Durchführung dieser Maßnahmen
umgehend zu informieren. Notwendige Änderungen sind
umgehend vorzunehmen. Der Auftragnehmer hat dafür zu
sorgen, dass der Auftraggeber und dessen Beauftragte
stets im Besitz der gültigen Montagepläne sind. Ein
Arbeitsbeginn ohne Montagepläne und entsprechende
Koordination mit den anderen Gewerken ist nicht
zulässig. Die Montagearbeiten sind ausschließlich
anhand genehmigter Montagepläne durchzuführen.

- Bautagesberichte - 3-fach
- Taglohnrapporte und Arbeitsberichte - 3-fach
- Abschlagszahlungen - 3-fach
- Nachtragsangebote - 3-fach
- Aufmasse und Massenzusammenstellungen - 3-fach
- Mess- und Druckprüfprotokolle - 3-fach
- Entsorgungsnachweise, Prüfzertifikate, sonst.
Protokolle - 3-fach
- Antragsunterlagen für behördliche Abnahmen sind nach
behördlichen Vorgaben zu erstellen

9. Materialbeschaffung kann nur nach Prüfung der
Ausführungsplanung vorgenommen werden. Materialien die
bauseits einzubauen sind, hat der Auftragnehmer, mit
den zugehörigen Montagerichtlinien, rechtzeitig und
unaufgefordert zu übergeben. Die Haftung für die
Materialien bleibt bis zur Abnahme beim Auftragnehmer.

10. Die eingebauten Anlagenteile sind, wie in der VOB
vorgeschrieben, zu schützen. Vor Inbetriebnahme müssen
die gesamten Anlagen gründlich vom Bauschmutz gereinigt
werden, insbesondere ist Wert auf saubere
Rohrinnenseiten zu legen.

11. Der AN hat den Einbau von Einlegeteilen in Beton,
Mauerwerk (wie z. B. Rohrdurchführungen,
Revisionstüren), die von der Baufirma ausgeführt
werden, zu überwachen.
Soweit erforderlich, hat der AN wesentliche
Konstruktionsmerkmale seiner Leistung im Detail und in
Zusammenarbeit mit dem Architekten und dem Projektanten
aufzuzeichnen und zur Genehmigung vorzulegen.

12. Alle Gebäudekoten sind vor Beginn der Arbeiten
örtlich zu überprüfen und ggf. zu ändern. Alle für die
Ausführung der Arbeiten erforderlichen Maße und
Höhenquoten sind vom AN in eigener Verantwortung und im
Benehmen mit der Bauleitung zu prüfen und soweit
erforderlich zu nehmen. Der Auftragnehmer hat die
Einmessung seiner Leistungen selbst auszuführen, dabei
ist von den bauseitigen Achs- und
Höhenvermessungspunkten auszugehen. Eventuell
erforderliche Tektur-Pläne sind vom AN in
entsprechender Anzahl an zu fertigen. Diese sind mit
den Einheitspreisen abgegolten. Der Auftragnehmer hat
den Rohbau zu überprüfen und die dem Rohbauunternehmer
zugestandenen zulässigen Toleranzen bei seiner Planung
und Ausführung, zusätzlich eines etwa erforderlichen
Spielraumes und notwendiger Sicherheitszuschläge, zu
berücksichtigen und der AN hat diese Abmaße mit seinen
Konstruktionen auszugleichen.

13. Druckproben, Dichtigkeitsprüfungen, Spülungen und
Inbetriebnahmen sind ggf. in Teilabschnitten
durchzuführen und durch Protokolle zu belegen. Der
Auftraggeber oder sein Beauftragter ist so rechtzeitig
schriftlich zu informieren, dass er daran teilnehmen
kann. Die Pauschalvergütung für die jeweilige Position
wird nur einmal vergütet, auch wenn die Ausführung, z.
B. bedingt durch den Bauablauf, in mehreren Abschnitten
erfolgen muss.

14. Die Abnahme von Anlagen erfolgt gem. VOB Teil B und
C - es wird unterschieden zwischen:

1. Technische Abnahme (Abnahme von Teilleistungen bzw.
später nicht mehr sichtbarer Teile)

2. Schlussabnahme (gesamte Leistung)
10 Tage vor der Schlussabnahme müssen die Unterlagen
"Technische Dokumentation (Revisionsunterlagen)"
vorliegen. Die Schlussabnahme wird ausschließlich nach
Eingang folgender Erklärung in zu vereinbarender Frist
durchgeführt:

Der Auftragnehmer erklärt schriftlich:
Alle Montagearbeiten sind abgeschlossen und komplett.
Die Anlage hat keine wesentlichen Mängel und ist
betriebsbereit. Sämtliche vereinbarten schriftlichen
Unterlagen und Pläne liegen vor.
Abnahmeverweigerung (zu VOB/B § 12, Ziffer 3):
Wird die Abnahme auf Grund wesentlicher Mängel
verweigert, so trägt der Auftragnehmer die Kosten, die
dem Auftraggeber oder dessen Beauftragten durch den
Mehraufwand entstehen. Dies gilt auch für mehrfache
Kontrollen der Mängelbeseitigung.

Verweigerung der Abnahme (zu VOB/B § 12):
Ist durch Verschulden des Auftragnehmers bis zum
vereinbarten Fertigstellungstermin die Abnahme nicht
durchzuführen, kann der Bauherr die Abnahme verweigern.
Der Auftragnehmer betreibt die Anlage auf eigene Kosten
und in eigener Verantwortung bis zur Abnahme. Es gilt
als vereinbart, dass der Auftraggeber die Anlage auch
länger als 6 Werktage bis zur Abnahme benutzen kann
(VOB/B § 12/5 (2)).

15. Revisionsunterlagen
Revisionsunterlagen (in getrennten Ordnern) - 2-fach
Der Bieter muss farbige Revisionspläne mind. Maßstab
1:50, in 2-facher Fertigung als Farbplots auf Papier,
sowie 2-fach digital auf CD-ROM als DWG-, Plot- und
PDF-Dateien zur Verfügung stellen.
Ein Satz der Bestandsunterlagen ist dem AG mindestens 2
Wochen vor der Abnahme an den AG zu übergeben. Die
Unterlagen erhält der AN nach der Prüfung zurück. Die
kompletten, ggf. nach Prüfung überarbeiteten
Revisionsunterlagen, sind spätestens 10 Arbeitstage vor
Stellung der Schlussrechnung der Bauleitung zur
Weitergabe an den Bauherrn zu übergeben. Die
Bestandsunterlagen, sind grundsätzlich 2-fach in DIN A
4-Format gefaltet zu liefern und in Ordner
einzugliedern. Wartungsrelevante Einbauteile sind zu
dokumentieren.

16. Zur Vermeidung der Behinderung der Tätigkeit
anderer am Bau beteiligten Firmen verpflichtet sich der
Auftragnehmer ohne Aufforderung durch die Bauleitung
ein Einvernehmen über die Folge der Arbeitsausführung
mit den Firmen herzustellen, deren Tätigkeit zeitlich
vorangeht oder nachfolgt, oder gleichlaufend ist und
die Vorleistung anderer Unternehmer zu überprüfen. Der
AN hat bei der Ausführung seiner Arbeiten die
konstruktiven Gegebenheiten des Bauwerks und alle
statischen Belange zu berücksichtigen. Die Koordination
der den einzelnen Auftragnehmern obliegenden Leistungen
und Lieferungen, wie z. B. Leitungsführungen und
Geräteordnungen untereinander ist nach Abstimmung mit
der Bauüberwachung bzw. Bauleitung Sache der einzelnen
Auftragnehmer. Sämtliche für die Koordination
erforderlichen Angaben sind an die beteiligten Firmen
zu machen. Die Verantwortung bezüglich der
Koordinationspflicht mit allen Gewerken liegt
ausschließlich bei den einzelnen Auftragnehmern.
Weiters hat der AN von Inangriffnahme einer
Teilleistung die Pläne mit den Gegebenheiten in der
Natur zu vergleichen, alle Masse und Höhen zu
überprüfen und die dafür erforderlichen
Vermessungsarbeiten auszuführen.

17. Der Auftragnehmer hat als seinen verantwortlichen
Vertreter auf der Baustelle im Einvernehmen mit dem
Auftraggeber eine geeignete Fachkraft (Obermonteur)
schriftlich zu benennen. Änderungen diesen Vertreters
sind schriftlich anzuzeigen. Der AN hat täglich ein
Bautagebuch zu führen, bei der Bauleitung wöchentlich
abzugeben und abzeichnen zu lassen.

18. Der AN stellt bis zur Übergabe des Bauwerkes einen
Fachbauleiter. Der AN verpflichtet sich an den
turnusmäßig vom AG festgelegten Besprechungen
persönlich teilzunehmen bzw. einen voll
verantwortlichen und weisungsbefugten Vertreter zu
stellen. Es wird angestrebt, den Zeitaufwand möglichst
auf die den AN treffenden Fragen zu beschränken, dies
setzt aber voraus, dass der AN frühzeitig vorher seine
eigenen Fragestellungen mit den jeweils Betroffenen
abgeklärt und hiervon die Bauleitung informiert. Der
Detailablauf wird vom AG nach den Gegebenheiten von
Fall zu Fall noch festgelegt. Vor Beginn der Arbeiten
ist mit dem Bauherrn und der Bauleitung eine
ausführliche Anlaufbesprechung durchzuführen, in dem
sämtliche Verfahrens- und Arbeitsvorgänge vom AN genau
erläutert werden. Vor Beginn der Arbeiten ist eine
sorgfältige Arbeitsvorbereitung durchzuführen, um
festzustellen, welche Maßnahmen getroffen werden
müssen, damit eine qualitätsgerechte Durchführung der
Leistung ermöglicht wird. Für jeden Bauabschnitt muss
eine Ablaufplanung hinsichtlich der technischen
Durchführung des Verfahrens, mit Hinweisen auf geltende
Anweisungen, zu erstellende Protokolle und Angaben zum
zeitlichen Verlauf, erstellt und dokumentiert werden.
Abweichungen von der Planung und dem Auftrag sind dem
Auftraggeber und dessen Beauftragten unaufgefordert
sofort als solche schriftlich mitzuteilen. Dies gilt
sowohl für die Planung, die Kosten und Termine wie für
die Ausführung.

19. Als Nebenleistungen gilt ohne Einschränkung übriger
Vertragsbedingungen, dass die Montage nach Abruf durch
die Bauleitung in mehreren Teilabschnitten erfolgt.
Dies gilt auch für vorweg zu erbringende
Einzelleistungen in zeitlich und örtlich getrennten
Abschnitten. Im Detail richten sich die Arbeiten des AN
im vorgenannten Sinne der abschnittsweisen Ausführung
nach dem fortgeschriebenen Terminplan. Der
Bauabwicklungsplan des AN hat sich an diesem zu
orientieren und die Durchführung einzelner Arbeiten in
Abschnitten bzw. das Vorziehen von Teilleistungen zu
berücksichtigen. Im einzelnen wird im LV nur noch in
besonderen Fällen auf abschnittweises Arbeiten
hingewiesen. Alle Arbeiten sind entsprechend den
festgelegten Baufristen auszuführen. Zuschläge für
Über-, Sonntags-, Feiertags- und Nachtstunden werden
nicht vergütet.

20. Arbeiten während der Frostperiode sind vom AN ohne
zusätzliche Vergütung auszuführen. Die Kosten hierfür
sind in den Einheitspreisen der einzelnen Positionen zu
erfassen.

21. Sollten zur Ausführung des Bauwerkes Lieferungen
und Leistungen notwendig werden, die im
Leistungsverzeichnis nicht enthalten sind, so muss
hierfür rechtzeitig vor Bedarfsantritt ein
vollständiges Nachtragsangebot vorgelegt werden. Das
Nachtragsangebot ist wie das Leistungsverzeichnis des
Hauptauftrages aufzubauen. Die Nachweise für den
Bruttoeinkaufspreis und den dem AN gewährten Rabatt
sind zwingend dem Nachtragsangebot beizulegen.
Der Kalkulationsnachweis ist mit mindestens den
nachfolgend aufgeführten Spalten vorzulegen:
Pos/Bezeich. / Brutto / Rabatt / EK-Netto / Auf. /
VK-Netto / Minuten / _/min / Montage / Gesamt

22. Sämtliche Genehmigungsunterlagen bei Behörden sind
vom AN anzufertigen und komplett einzureichen.
Duplikate sind der Bauleitung sowie der Fachbauleitung
zu übergeben. Der AN hat alle notwendigen Verhandlungen
mit den Behörden selbst zu führen und der Bauleitung
schriftlich darüber zu berichten. Während notwendiger
Abnahmen an der Baustelle hat der AN einen kompetenten
Vertreter bei zu stellen. Dies ist mit den
Einheitspreisen abgegolten. Alle anfallenden Kosten für
Erstprüfungen oder Genehmigung durch TÜV,
Gewerbeaufsicht oder andere Behörden sind von diesen
direkt mit dem AG zu verrechnen. Folgekosten durch
Wiederholungsprüfungen sind vom AN zu tragen.

23. Die im Leistungsverzeichnis angeführten Gegenstände
sind ihrem Verwendungszweck entsprechend beschrieben
und als Richtwerte sind Fabrikate oder Bezugsquellen
angegeben. Es können jedoch auch gleichwertige
Einbauteile anderer Fabrikate angeboten werden. Diese
Alternativen sind unter Angabe des Herstellers, der
Type und aller sonstigen wichtigen technischen Details
analog der jeweiligen Hauptpositionen anzugeben.

24. Die im LV geforderten Qualitäten sind zu verwenden.
Eigenmächtige Qualitätsminderung kann nicht geduldet
werden; bei Feststellung sind die betreffenden
Anlagenteile unverzüglich und kostenlos auszuwechseln.

25. Die Abrechnung erfolgt nach Aufmass und unterliegt
den Bestimmungen der DIN / VOB-C, wobei die der
Abrechnungs-, bzw. Mengeneinheitsansatz der
Leistungsbeschreibung entspricht. Sämtliche zur
Erfüllung der Leistung erforderlichen Materialien,
Formstücke etc. sind in die beschriebenen
Leistungenspositionen einzurechnen. Der Bauherr behält
sich eine getrennte Rechnung der Bauteile vor.

26. Lagerflächen und Räume werden ausschließlich von
der örtlichen Bauleitung festgelegt. Die Montage sowie
Lagerung der Materialien hat so zu erfolgen, dass die
Mitarbeiter des AG und evtl. andere auf der Baustelle
befindlichen Firmen nicht behindert werden. Der
Transport von Geräten, Bauteilen oder sonstiger
Gegenstände ist auf die baulichen Gegebenheiten
abzustimmen.
Mit den Preisen sind abgegolten:
- Zwischentransporte, unabhängig von der Technologie
(nicht jedoch vom Auftraggeber angeordnete
Zwischenlagerung)
- Umsetzen von Maschinen und Geräten im Bereich der
Baustelle
- Verkehrssicherung und laufende Reinigung der
benutzten öffentlichen Straßen und Wege, soweit die
Verschmutzung durch Arbeiten des Auftragnehmers
verursacht wurde
- Zwischenlagerung auf Veranlassung des Auftragnehmers

27. Die Verdingungsunterlagen werden automatisch
sortiert. Der Bieter hat die Vollständigkeit der
Unterlagen anhand der Seitenzahlen zu prüfen und
fehlende Blätter beim Auftraggeber anzufordern.
Doppelseiten sind auszusortieren und zu vernichten.
Angebote mit fehlenden Seiten können nicht gewertet
werden.

#### Titel 5.1 Entwässerungskanalarbeiten

*Hinweis: Schmutzwasserleitungen*

*Hinweis: Die zur Ausführung kommenden Abwasserleitungen bestehen aus mineralgefülltem Polypropylen*
Die zur Ausführung kommenden Abwasserleitungen bestehen
aus mineralgefülltem Polypropylen (PP).
Die Abwasserrohre und Formteile entsprechen der DIN EN
14758-1 und werden in Anlehnung an die DIN EN 1852-1
gefertigt. Hochlastkanalrohr mit hoher Ringsteifigkeit
( > SN 10 gemäß MPA-Gutachten: 10kN/m² nach DIN EN ISO
9969) im Schwerlastbereich SLW 60 einsetzbar. Die
patentierten Euro-L-Spezial Dichtringe entsprechen der
DIN EN 681.
Vom Deutschen Institut für Bautechnik in Berlin
allgemein bauaufsichtlich zugelassen.
Entwässerung für Gebäude und Grundstücke;
Kanalleitungen, Grundleitungen, Kanalanschlußleitungen.
Einschl.  Zuschlag für Paßstücke, Verschnitt,
Schutzkappen und Schutzstopfen usw., allem Verbindungs-
und Dichtungsmaterial, wie Gummidichtungen und
Rollringe aller Art, Übergangsstücke von bzw. auf
andere Rohrarten, Rinnen, Bodenabläufe usw. sofern
nicht gesondert als Position aufgeführt.

(61)Angebotenes Fabrikat: '.........................................'

(62)Angebotener Typ: '.........................................'

Liefern und montieren

**5.1.1 KG 2000 Rohr DN110**
Abwasserrohre aus mineralgefülltem PP mit vormontiertem
Lippendichtring DN110
Menge: 100,000 m

**5.1.2 KG 2000 Rohr DN125**
wie vor beschrieben, jedoch DN125
Menge: 100,000 m

**5.1.3 KG 2000 Rohr DN150**
wie vor beschrieben, jedoch DN150
Menge: 100,000 m

**5.1.4 KG 2000 Rohr DN200**
wie vor beschrieben, jedoch DN200
Menge: 75,000 m

**5.1.5 KG 2000 Bogen DN110**
KG-Bogen, alle Gradstellungen, DN110
Menge: 100,000 St

**5.1.6 KG 2000 Bogen DN125**
KG-Bogen, alle Gradstellungen, DN125
Menge: 25,000 St

**5.1.7 KG 2000 Bogen DN150**
KG-Bogen, alle Gradstellungen, DN150
Menge: 25,000 St

**5.1.8 KG 2000 Bogen DN 200**
KG-Bogen, alle Gradstellungen, DN200
Menge: 10,000 St

**5.1.9 KG 2000 Abzweig DN110**
KG-Abzweig, gleichweit oder reduziert, alle
Gradstellungen, DN110
Menge: 10,000 St

**5.1.10 KG 2000 Abzweig DN125**
KG-Abzweig, gleichweit oder reduziert, alle
Gradstellungen, DN125
Menge: 10,000 St

**5.1.11 KG 2000 Abzweig DN150**
KG-Abzweig, gleichweit oder reduziert, alle
Gradstellungen, DN150
Menge: 10,000 St

**5.1.12 KG 2000 Abzweig DN200**
KG-Abzweig, gleichweit oder reduziert, alle
Gradstellungen, DN200
Menge: 10,000 St

**5.1.13 KG 2000 Reduzierung DN125**
KG-Reduzierung, reduziert auf alle DN Größen, DN125 /
xxxx
Menge: 2,000 St

**5.1.14 KG 2000 Reduzierung DN150**
KG-Reduzierung, reduziert auf alle DN Größen, DN150 /
xxxx
Menge: 19,000 St

**5.1.15 KG 2000 Reduzierung DN200**
KG-Reduzierung, reduziert auf alle DN Größen, DN200 /
xxxx
Menge: 1,000 St

**5.1.16 Bodenablauf aus Edelstahl, DN100**
Bodenablauf aus Edelstahl, DN100, für den Ablauf von
Grauwasser und den Anschluss an KG2000-Rohre
Ablaufleistung: 1,79 l/s, mit druckwasserdichter,
umlaufender, thermisch verschweißter Vierstegdichtung,
druckwasserdicht MPA-geprüft bis 7,0 bar, gas- und
geruchsdicht im Sinne der TA Luft, zum Einbau im
Innenbereich für Flächen ohne Fahrverkehr, mit
Folienflansch an Grundkörper und Aufsatzstück, öl- und
bitumenbeständig (d= ca. 50 cm), Edelstahlrost Klasse
K3 (belastbar bis max. 300 kg) 15x15 cm,
Geruchsverschluss, Schlammfangsieb und
Bauzeitschutzdeckel, stufenlos verstell- und
verdrehbar, Anschluss: KG2000 DN 110 senkrecht,
Aufbauhöhe über Bodenplatte ca. 200 mm,

liefern und fachgerecht in die Bodenplatte einbauen,
inkl. verkleben des Folienflansch.
Übergeben des Aufsatzstücks incl. Verlängerungsstutzen
an den Estrichleger (inkl. Übergabenachweis).

(61)Angebotenes Fabrikat: '.........................................'

(62)Angebotener Typ: '.........................................'

Liefern und montieren.
Menge: 2,000 St

**5.1.17 Schachtunterteil DN 1000 RW DN250, 1 Durchgang/gewinkelt**
Beton-Schachtunterteil, rund, nach DIN EN 1917 und DIN
V 4034-1 sowie den zusätzlichen Anforderungen der
FBHS-Qualitätsrichtlinie Teil 2, folgend als
FBS-Schachtunterteil bezeichnet, Form SU-M, mit direkt
einbetonierter Sohlplatte und Verlegehilfe,
einschließlich Dichtmittel nach DIN EN 681-1 in
Verbindung mit DIN 4060, aus Elastomeren, hohlraumfrei,
als Kompressionsdichtung für aufgehende
Schachtfertigteile

Einzelangaben:
lichte Weite DN1000
Gerinnehöhe 200 mm
Innenhöhe von Gerinne bis OK 550 mm
Ablauf DN250, Werkstoff KG2000
Zulauf DN250, Werkstoff KG2000

mit geformten Zu- und Abläufen einschließlich
Dichtungen nach DIN EN 681-1 in Verbindung mit DIN4060
Durchlauf gewinkelt, sohlengleich DN250 auf DN250
Wanddicke s min = 150 mm
mit Gerinne aus Beton
mit Auftritt aus Beton
Steighilfen mit Steigeisen für einläufe Steigeisengänge
nach DIN 19555 (Form A)

(61)Angebotenes Fabrikat: '.........................................'

(62)Angebotener Typ: '.........................................'

Liefern und montieren
Menge: 6,000 St

**5.1.18 Schachtring DN1000, h 250 mm**
Beton-Schachtring nach DIN EN 1917 und DIN V 4034-1
sowie den zusätzlichen Anforderungen der
FBS-Qualitätsrichtlinie Teil 2, folgend als
FBS-Schachtring System BS 2000 bezeichnet, Form SR-M,
einschließlich Dichtmittel nach DIN EN 681-1 in
Verbindung mit DIN 4060, Dichtung werkseitig fest in
der Muffe eingebaut. Eine gleichmäßige, nicht federnde
Lastübertragung, entsprechend DIN V 4034-1, ist mittels
Lastausgleichsring oder gleichwertig zwischen allen
Schachtbauteilen herzustellen.

Einzelangaben:
DN 1000, Bauhöhe 250 mm, Wanddicke s min = 120 mm

Steighilfen mit Steigeisen für einläufe Steigeisengänge
nach DIN 19555 (Form A)
Menge: 6,000 St

**5.1.19 Schachtring DN1000, h 500 mm**
Beton-Schachtring nach DIN EN 1917 und DIN V 4034-1
sowie den zusätzlichen Anforderungen der
FBS-Qualitätsrichtlinie Teil 2, folgend als
FBS-Schachtring System BS 2000 bezeichnet, Form SR-M,
einschließlich Dichtmittel nach DIN EN 681-1 in
Verbindung mit DIN 4060, Dichtung werkseitig fest in
der Muffe eingebaut. Eine gleichmäßige, nicht federnde
Lastübertragung, entsprechend DIN V 4034-1, ist mittels
Lastausgleichsring oder gleichwertig zwischen allen
Schachtbauteilen herzustellen.

Einzelangaben:
DN 1000, Bauhöhe 500 mm, Wanddicke s min = 120 mm

Steighilfen mit Steigeisen für einläufe Steigeisengänge
nach DIN 19555 (Form A)
Menge: 18,000 St

**5.1.20 Schachtkonus DN 1000 / 625, h 600 mm**
Beton-Schachtkonus nach DIN EN 1917 und DIN V 4034-1
sowie den zusätzlichen Anforderungen der
FBS-Qualitätsrichtlinie Teil 2, folgend als
FBS-Schachtkonus System BS 2000 bezeichnet, Form SR-M,
einschließlich  Dichtmittel nach DIN EN 681-1 in
Verbindung mit DIN 4060, Dichtung werkseitig fest in
der Muffe eingebaut. Eine gleichmäßige, nicht federnde
Lastübertragung, entsprechend DIN V 4034-1, ist mittels
Lastausgleichsring oder gleichwertig zwischen allen
Schachtbauteilen herzustellen.

Einzelangaben:
DN 1000/625, Bauhöhe 600 mm

Steighilfen mit Steigeisen für einläufe Steigeisengänge
nach DIN 19555 (Form A)
Menge: 6,000 St

**5.1.21 Schachtabdeckung DN 625, Kl. B, ohne Ventilation**
Schachtabdeckung Kl. B 125, DN 625, rund, nach EN 124
ohne Ventilation, Deckel BEGU, zur direkten
verschiebesicheren Montage auf Beton Schacht LW 625

Bauhöhe: 4 cm

(61)Angebotenes Fabrikat: '.........................................'

(62)Angebotener Typ: '.........................................'

Liefern und montieren
Menge: 6,000 St

**5.1.22 Schachtanschluss herstellen, bis DN400**
Anschluss an bestehenden Schacht herstellen incl.
Eindichtung und Anpassung des Gerinnes im Schacht
Dimension: bis DN400
Menge: 1,000 St

**5.1.23 Schachtanschluss vergrößern DN200 -> DN250**
Anschlussdimension an bestehendem Schacht vergrößern
incl. Eindichtung des Zu-/Ablaufs incl. Vergrößerung
des Gerinnes im Schacht
Alte Dimension: DN200
Neue Dimension: DN250
Menge: 1,000 St

**5.1.24 Schachtanschluss vergrößern DN250 -> DN300**
Anschlussdimension an bestehendem Schacht vergrößern
incl. Eindichtung des Zu-/Ablaufs incl. Vergrößerung
des Gerinnes im Schacht
Alte Dimension: DN250
Neue Dimension: DN300
Menge: 1,000 St

**5.1.25 Quellband Rohrdurchdringungen**
Bentonit Quellband zur Abdichtung der
SW-Rohrdurchführungen durch die Bodenplatte
aus modifiziertem PUR-Elastomer mit 100% Quellvermögen,
untoxisch, ohne
Grundwassergefährdung.

Abmessungen.24x18 mm

(61)Angebotenes Fabrikat: '.........................................'

(62)Angebotener Typ: '.........................................'

Liefern und montieren
Menge: 6,000 m

**5.1.26 Bodendurchführung DN 110**
Bodendurchführung  mit Folienflansch - DN 110
für den Einbau in-Bodenplatten zum Anschließen von KG
2000 bzw. KML - Grundleitungen, mit druckwasserdichter,
umlaufender, thermisch verschweißterVierstegdichtung,
MPA-geprüft bis 7,0 bar, gas- und geruchsdicht im Sinne
der TA Luft, einseitig angeformter Steckmuffe und
Deckel als Einbauhilfe, Folienflansch, öl- und
bitumenbeständig, umlaufend ca. 15 cm,
Lieferlänge: ca. 50 cm,
Inklusiv mit Befestigungs und Verbindungsteilen
liefern und fachgerecht in die Bodenplatte einbauen.

(61)Angebotenes Fabrikat: '.........................................'

(62)Angebotener Typ: '.........................................'

Liefern und montieren
Menge: 60,000 St

*Hinweis: Regenwasserleitungen*

*Hinweis: Die zur Ausführung kommenden Abwasserleitungen bestehen aus mineralgefülltem Polypropylen*
Die zur Ausführung kommenden Abwasserleitungen bestehen
aus mineralgefülltem Polypropylen (PP).
Die Abwasserrohre und Formteile entsprechen der DIN EN
14758-1 und werden in Anlehnung an die DIN EN 1852-1
gefertigt. Hochlastkanalrohr mit hoher Ringsteifigkeit
( > SN 10 gemäß MPA-Gutachten: 10kN/m² nach DIN EN ISO
9969) im Schwerlastbereich SLW 60 einsetzbar. Die
patentierten Euro-L-Spezial Dichtringe entsprechen der
DIN EN 681.
Vom Deutschen Institut für Bautechnik in Berlin
allgemein bauaufsichtlich zugelassen.
Entwässerung für Gebäude und Grundstücke;
Kanalleitungen, Grundleitungen, Kanalanschlußleitungen.
Einschl.  Zuschlag für Paßstücke, Verschnitt,
Schutzkappen und Schutzstopfen usw., allem Verbindungs-
und Dichtungsmaterial, wie Gummidichtungen und
Rollringe aller Art, Übergangsstücke von bzw. auf
andere Rohrarten, Rinnen, Bodenabläufe usw. sofern
nicht gesondert als Position aufgeführt.

(61)Angebotenes Fabrikat: '.........................................'

(62)Angebotener Typ: '.........................................'

Liefern und montieren

**5.1.27 KG 2000 Rohr DN110**
Abwasserrohre aus mineralgefülltem PP mit vormontiertem
Lippendichtring DN110
Menge: 100,000 m

**5.1.28 KG 2000 Rohr DN125**
wie vor beschrieben, jedoch DN125
Menge: 65,000 m

**5.1.29 KG 2000 Rohr DN150**
wie vor beschrieben, jedoch DN150
Menge: 35,000 m

**5.1.30 KG 2000 Rohr DN200**
wie vor beschrieben, jedoch DN200
Menge: 25,000 m

**5.1.31 KG 2000 Rohr DN 250**
Menge: 10,000 m

**5.1.32 KG 2000 Bogen DN110**
KG-Bogen, alle Gradstellungen, DN110
Menge: 10,000 St

**5.1.33 KG 2000 Bogen DN125**
KG-Bogen, alle Gradstellungen, DN125
Menge: 10,000 St

**5.1.34 KG 2000 Bogen DN150**
KG-Bogen, alle Gradstellungen, DN150
Menge: 10,000 St

**5.1.35 KG 2000 Bogen DN 200**
KG-Bogen, alle Gradstellungen, DN200
Menge: 10,000 St

**5.1.36 KG 2000 Bogen DN 250**
Menge: 10,000 St

**5.1.37 KG 2000 Abzweig DN110**
KG-Abzweig, gleichweit oder reduziert, alle
Gradstellungen, DN110
Menge: 10,000 St

**5.1.38 KG 2000 Abzweig DN125**
KG-Abzweig, gleichweit oder reduziert, alle
Gradstellungen, DN125
Menge: 10,000 St

**5.1.39 KG 2000 Abzweig DN150**
KG-Abzweig, gleichweit oder reduziert, alle
Gradstellungen, DN150
Menge: 10,000 St

**5.1.40 KG 2000 Abzweig DN200**
KG-Abzweig, gleichweit oder reduziert, alle
Gradstellungen, DN200
Menge: 10,000 St

**5.1.41 KG 2000 Abzweig DN250**
KG-Abzweig, gleichweit oder reduziert, alle
Gradstellungen, DN250
Menge: 10,000 St

**5.1.42 KG 2000 Reduzierung DN125**
KG-Reduzierung, reduziert auf alle DN Größen, DN125 /
xxxx
Menge: 10,000 St

**5.1.43 KG 2000 Reduzierung DN150**
KG-Reduzierung, reduziert auf alle DN Größen, DN150 /
xxxx
Menge: 10,000 St

**5.1.44 KG 2000 Reduzierung DN200**
KG-Reduzierung, reduziert auf alle DN Größen, DN200 /
xxxx
Menge: 10,000 St

**5.1.45 KG 2000 Reduzierung DN250**
KG-Reduzierung, reduziert auf alle DN Größen, DN250 /
xxxx
Menge: 10,000 St

**5.1.46 Schachtunterteil DN 1000 RW DN250, 1 Durchgang/gewinkelt**
Beton-Schachtunterteil, rund, nach DIN EN 1917 und DIN
V 4034-1 sowie den zusätzlichen Anforderungen der
FBHS-Qualitätsrichtlinie Teil 2, folgend als
FBS-Schachtunterteil bezeichnet, Form SU-M, mit direkt
einbetonierter Sohlplatte und Verlegehilfe,
einschließlich Dichtmittel nach DIN EN 681-1 in
Verbindung mit DIN 4060, aus Elastomeren, hohlraumfrei,
als Kompressionsdichtung für aufgehende
Schachtfertigteile

Einzelangaben:
lichte Weite DN1000
Gerinnehöhe 200 mm
Innenhöhe von Gerinne bis OK 550 mm
Ablauf DN250, Werkstoff KG2000
Zulauf DN250, Werkstoff KG2000

mit geformten Zu- und Abläufen einschließlich
Dichtungen nach DIN EN 681-1 in Verbindung mit DIN4060
Durchlauf gewinkelt, sohlengleich DN250 auf DN250
Wanddicke s min = 150 mm
mit Gerinne aus Beton
mit Auftritt aus Beton
Steighilfen mit Steigeisen für einläufe Steigeisengänge
nach DIN 19555 (Form A)

(61)Angebotenes Fabrikat: '.........................................'

(62)Angebotener Typ: '.........................................'

Liefern und montieren
Menge: 6,000 St

**5.1.47 Schachtring DN1000, h 250 mm**
Beton-Schachtring nach DIN EN 1917 und DIN V 4034-1
sowie den zusätzlichen Anforderungen der
FBS-Qualitätsrichtlinie Teil 2, folgend als
FBS-Schachtring System BS 2000 bezeichnet, Form SR-M,
einschließlich Dichtmittel nach DIN EN 681-1 in
Verbindung mit DIN 4060, Dichtung werkseitig fest in
der Muffe eingebaut. Eine gleichmäßige, nicht federnde
Lastübertragung, entsprechend DIN V 4034-1, ist mittels
Lastausgleichsring oder gleichwertig zwischen allen
Schachtbauteilen herzustellen.

Einzelangaben:
DN 1000, Bauhöhe 250 mm, Wanddicke s min = 120 mm

Steighilfen mit Steigeisen für einläufe Steigeisengänge
nach DIN 19555 (Form A)
Menge: 6,000 St

**5.1.48 Schachtring DN1000, h 500 mm**
Beton-Schachtring nach DIN EN 1917 und DIN V 4034-1
sowie den zusätzlichen Anforderungen der
FBS-Qualitätsrichtlinie Teil 2, folgend als
FBS-Schachtring System BS 2000 bezeichnet, Form SR-M,
einschließlich Dichtmittel nach DIN EN 681-1 in
Verbindung mit DIN 4060, Dichtung werkseitig fest in
der Muffe eingebaut. Eine gleichmäßige, nicht federnde
Lastübertragung, entsprechend DIN V 4034-1, ist mittels
Lastausgleichsring oder gleichwertig zwischen allen
Schachtbauteilen herzustellen.

Einzelangaben:
DN 1000, Bauhöhe 500 mm, Wanddicke s min = 120 mm

Steighilfen mit Steigeisen für einläufe Steigeisengänge
nach DIN 19555 (Form A)
Menge: 18,000 St

**5.1.49 Schachtkonus DN 1000 / 625, h 600 mm**
Beton-Schachtkonus nach DIN EN 1917 und DIN V 4034-1
sowie den zusätzlichen Anforderungen der
FBS-Qualitätsrichtlinie Teil 2, folgend als
FBS-Schachtkonus System BS 2000 bezeichnet, Form SR-M,
einschließlich  Dichtmittel nach DIN EN 681-1 in
Verbindung mit DIN 4060, Dichtung werkseitig fest in
der Muffe eingebaut. Eine gleichmäßige, nicht federnde
Lastübertragung, entsprechend DIN V 4034-1, ist mittels
Lastausgleichsring oder gleichwertig zwischen allen
Schachtbauteilen herzustellen.

Einzelangaben:
DN 1000/625, Bauhöhe 600 mm

Steighilfen mit Steigeisen für einläufe Steigeisengänge
nach DIN 19555 (Form A)
Menge: 6,000 St

**5.1.50 Schachtabdeckung DN 625, Kl. B, ohne Ventilation**
Schachtabdeckung Kl. B 125, DN 625, rund, nach EN 124
ohne Ventilation, Deckel BEGU, zur direkten
verschiebesicheren Montage auf Beton Schacht LW 625

Bauhöhe: 4 cm

(61)Angebotenes Fabrikat: '.........................................'

(62)Angebotener Typ: '.........................................'

Liefern und montieren
Menge: 6,000 St

*Hinweis: Hinweis gusseiserne Abflussrohre*
Muffenlose gusseiserne Abflussrohre und Formstücke mit
Sonderbeschichtung.
Mit Übereinstimmungszertifizierung CE.
Qualitätsgeprüft durch die "Gütegemeinschaft
Entwässerungstechnik Guss e.V." und mit dem
RAL-Gütesiegel der GEG versehen.
Rohre innen mit doppelter
Zweikomponenten-Epoxid-Beschichtung (gesamt 250um),
außen verzinkt (130 g/qm). Außenbeschichtung mit
Acryllack (40um) in grauem Farbton.
Formstücke innen und außen phosphatiert und durch
elektrostatisches Aufsprühen von Epoxidpulver und
anschließendem Aufschmelzen epoxiert (300um). Farbton
grau.
Verlegung: Nach Verlegevorschriften unter Einhaltung
der DIN EN 12056 bzw. DIN 1986-100
Verbindungen: CV-oder CE-Verbindungen mit
Übereinstimmungszertifizierung gem. DIN EN 877
Verbindungen für Leitungen im Erdreich, Verbindungen
(zum Anschluss von Rohren aus Fremdwerkstoffen an SML).
Die Verbindungen und Krallen werden gesondert vergütet.
Alle Rohrschellen mit 8 mm Gummieinlage zum
Schallschutz nach DIN 4109. Die Rohrschellen werden
gesondert vergütet.
Verarbeitungsvorschrift:
Alle Rohr-Schnittenden sind mit dem mitgelieferten
Zweikomponenten-Schnittkantenschutz zu beschichten.

(61)Angebotenes Fabrikat: '.........................................'

(62)Angebotener Typ: '.........................................'

Liefern und montieren

**5.1.51 KML-Rohr DN100**
wie zuvor beschrieben, jedoch als KML Abwasserrohr
DN 100
Menge: 40,000 m

**5.1.52 KML-Bogen DN100**
wie zuvor beschrieben, jedoch als KML Bogen aller
Winkelgrade - DN100
Menge: 20,000 St

**5.1.53 KML-Abzweig DN100**
wie zuvor beschrieben, jedoch als KML Abzweig mit
gleichweitem oder reduziertem Abgang aller Winkelgrade
- DN100
Menge: 10,000 St

**5.1.54 Bodenablauf aus Edelstahl, Küche, DN100**
Bodenablauf aus Edelstahl, DN100, für den Ablauf von
Küchenabwasser und den Anschluss an KML-Rohre nach DIN
19522, Ablaufleistung: 1,79 l/s, mit
druckwasserdichter, umlaufender, thermisch
verschweißter Vierstegdichtung, druckwasserdicht
MPA-geprüft bis 7,0 bar, gas- und geruchsdicht im Sinne
der TA Luft, zum Einbau im Innenbereich für Flächen
ohne Fahrverkehr, mit Folienflansch an Grundkörper und
Aufsatzstück, öl- und bitumenbeständig (d= ca. 50 cm),
Edelstahlrost Klasse K3 (belastbar bis max. 300 kg)
15x15 cm, Geruchsverschluss, Schlammfangsieb und
Bauzeitschutzdeckel, stufenlos verstell- und
verdrehbar, Anschluss: KML-Rohre DN 110 senkrecht,
Aufbauhöhe über Bodenplatte ca. 200 mm,

liefern und fachgerecht in die Bodenplatte einbauen,
inkl. verkleben des Folienflansch.
Übergeben des Aufsatzstücks incl. Verlängerungsstutzen
an den Estrichleger (inkl. Übergabenachweis).

(61)Angebotenes Fabrikat: '.........................................'

(62)Angebotener Typ: '.........................................'

Liefern und montieren.
Menge: 3,000 St

*Hinweis: Die zur Ausführung kommenden Abwasserleitungen bestehen aus mineralgefülltem Polypropylen*
Die zur Ausführung kommenden Abwasserleitungen bestehen
aus mineralgefülltem Polypropylen (PP).
Die Abwasserrohre und Formteile entsprechen der DIN EN
14758-1 und werden in Anlehnung an die DIN EN 1852-1
gefertigt. Hochlastkanalrohr mit hoher Ringsteifigkeit
( > SN 10 gemäß MPA-Gutachten: 10kN/m² nach DIN EN ISO
9969) im Schwerlastbereich SLW 60 einsetzbar. Die
patentierten Euro-L-Spezial Dichtringe entsprechen der
DIN EN 681.
Vom Deutschen Institut für Bautechnik in Berlin
allgemein bauaufsichtlich zugelassen.
Entwässerung für Gebäude und Grundstücke;
Kanalleitungen, Grundleitungen, Kanalanschlußleitungen.
Einschl.  Zuschlag für Paßstücke, Verschnitt,
Schutzkappen und Schutzstopfen usw., allem Verbindungs-
und Dichtungsmaterial, wie Gummidichtungen und
Rollringe aller Art, Übergangsstücke von bzw. auf
andere Rohrarten, Rinnen, Bodenabläufe usw. sofern
nicht gesondert als Position aufgeführt.

(61)Angebotenes Fabrikat: '.........................................'

(62)Angebotener Typ: '.........................................'

Liefern und montieren

**5.1.55 Kastenrinne aus Edelstahl, Küche, 170 x 1000 mm**
Entwässerungsrinne aus Edelstahl, Werkstoff 1.4301,
incl. Grundkörper und Verlängerungsstutzen für den
Ablauf von Küchenabwasser und den Anschluss an
KML-Rohre nach DIN 19522 mit geschliffenen Sichtstegen,
Längs- und Quergefälle, Standfüßen zur
Höhennivellierung, senkrechtem Ablaufstutzen aus
Edelstahl, zur Verbundabdichtung mit umlaufendem
Kleberand mit verschweißten Gehrungen., Gitterrost
silber, Belastungsklasse L15, Rutschhemmklasse R12,
Geruchsverschluss, Schlammfangsieb und
Bauzeitschutzdeckel, stufenlos verstell- und
verdrehbar, Anschluss: KML-Rohre DN 110 senkrecht,
Aufbauhöhe über Bodenplatte ca. 200 mm,

Nennweite Anschlussstutzen: DN100
Länge: 1.000 mm bis 1.100 mm
Breite: 150 mm bis 170 mm
Höhe: 60 mm - 115 mm

liefern und fachgerecht in die Bodenplatte einbauen,
inkl. verkleben des Folienflansch.
Übergeben des Aufsatzstücks incl. Verlängerungsstutzen
an den Estrichleger (inkl. Übergabenachweis).

(61)Angebotenes Fabrikat: '.............................'

(62)Angebotener Typ: '....................'

liefern und montieren
Menge: 1,000 St

**5.1.56 Wurzelschutz**
HDPE-Matte zur vertikalen Abtrennung des Rohrgrabens
als Wurzelschutz
HDPE, 1 mm dick ohne Verbindungsprofile
Zum Schutz von Rohren und Leitungen, geeignet für
horizotale und vertikale Verwendung. UV-stabilisiert,
flexibel, chemisch resistent, reißfest, unempfindlich
gegen Wurzelwachstum, Fäule, Mikroorganismen, geeignet
für Wiederverwendung, wurzelundurchlässig.

(61)Angebotenes Fabrikat: '.........................................'

(62)Angebotener Typ: '.........................................'

Liefern und montieren
Menge: 200,000 m²

#### Titel 5.2 Versickerungsanlagen

*Hinweis: Hinweis Füllkörperrigole*
Die Dimensionierung der Füllkörperrigole erfolgt nach
ATV A-138 für Versickerungsanlagen, sowie ATV A-117 für
Rückhalteanlagen

(61)Angebotenes Fabrikat: '.........................................'

(62)Angebotener Typ: '.........................................'

**5.2.1 Grundelement SLW60**
Rigolenfüllkörper für die oberflächennahe und
dezentrale Versickerung und Rückhaltung von
Niederschlagswasser. Optimale Wasserverteilung durch
dreidimensionale Durchströmbarkeit und einem
Hohlraumgehalt von 95%. 2 Grundelemente übereinander
ergeben eine Rigolenbox mit ca. 638 l
Netto-Füllvolumen. Beim Zusammenbau können die
Grundelemente im Verband verlegt werden, um die
Lagesicherheit der gesamten Blockrigole zu verbessern.
Verbindung der Grundelemente mit "Klicksystem": ein
Zapfen-/Zapfenaufnahme-System an den Spitzen der
Pylonen.
Dreidimensional anbau- und kombinierbar.
Die offene Konstruktion erlaubt eine dreidimensionale
Kamerabefahrung und Spülung.

Befahrbar bis maximal SLW 60.

Systemmaße (LxBxH): 1200 x 600 x 457 mm
Material:  Polypropylen (100% recycelbar), schwarz,
Gewicht: 10 kg,

Erforderliches Rückhaltevolumen ca. 25 m³ (+/- 5%)

liefern und montieren
Menge: 120,000 St

**5.2.2 Seitenwand**
Seitenwand zum seitlichen Verschließen der
Rigolenanlage mit "Klicksystem" und
Anschlussmöglichkeiten mit Schnittmarkierung für
Rohradapter in den Dimensionen DN/OD 110/ 160/ 200
/250/ 315.
Maße Seitenwand (LxBxH): 104 x 592 x 907
Material: Polypropylen (100% recycelbar), schwarz
Gewicht: 3,1 kg
Menge: 130,000 St

**5.2.3 Abdeckung**
Zum Verschließen der Pylonenöffnungen in der obersten
Lage der Blockrigole, passend für Grundelement.
Pro Grundelement werden 2 "4er Sets" benötigt.
Befestigung der Abdeckung mit "Klicksystem".
Maße Abdeckung (4er Set)  (LxBxH): 550 x 550 x 45 mm
Material: Polypropylen (100% recycelbar), schwarz
Gewicht: 0,8 kg
Menge: 40,000 St

**5.2.4 Verbinder**
Zum Verbinden, zur Ausrichtung und Lagesicherung der
Grundelemente ab der 2. Lage
Bei Verlegung der Grundelemente im Blockverband in
einer Lage sind keine Verbinder notwendig.

Material: Polypropylen (100% recycelbar), rot
Gewicht: 0,015 kg
Menge: 80,000 St

**5.2.5 Rohradapter DN/OD 160 mit angeschweißtem Flansch**
Rohranschluss DN/OD 160 mit angeschweißtem Flansch zur
Befestigung an eine Seitenwand und / oder
Schachtunter-/Schachtzwischenteil und Grundelement,
sohlgleicher Anschluss zur Inspektion, Spülbarkeit und
Entlüften, Rohrstutzen mit einer Länge von 20 cm  für
einfachen Anschluss einer Muffe eines DN/OD 160
KG-Rohres.
Maße Rohranschluss (LxBxH): 200 x 260 x 260 mm
Gewicht: 0,7 kg
Material: PEHD
Menge: 1,000 St

**5.2.6 Schachtaufbau, ohne Stutzen**
Schachtaufbau aus Kunststoff PP, zulässige Abwinklung
zum Unterteil bis 10%,
Gewicht: 2,6 kg,
Bauhöhe: 35 cm,
Einsteckmaß 270 +/- 30mm,
Werkstoff:  Polypropylen
liefern und nach Einbauanleitung des Herstellers
verlegen.
Menge: 6,000 St

**5.2.7 Schachtaufbau mit Stutzen DN/OD160**
Schachtaufbau mit Stutzen DN/OD 160 aus Kunststoff PP,
zulässige Abwinklung zum Unterteil bis 10%,
Gewicht: 2,8 kg,
Bauhöhe: 35 cm,
Einsteckmaß 280 +/- 10mm,
Werkstoff: Polypropylen
Menge: 1,000 St

**5.2.8 Schachtabdeckung Ø 400, D400, mit Lüftungsöffnungen**
Schachtabdeckung Klasse D 400 entsprechend DIN EN 124/E
DIN 1229
lichte Weite Ø 400 mm,
Bauhöhe 110 mm
Vollguss-Rahmen mit Flanschfuss
Vollguss-Deckel mit Lüftungsöffnungen
Gewicht: 38 kg
liefern und nach Einbauanleitung des Herstellers
verlegen.
Menge: 1,000 St

**5.2.9 Adapter für Schachtaufbau**
Adapter aus Kunststoff zur Erstellung eines
Revisionsschachtes innerhalb des Rigolensystems
mit Öffnung zum Aufsetzen eines runden Schachtaufbaus
(Durchmesser ca. 400 mm),
Anwendung:
für Schachtaufbau an beliebiger Position innerhalb des
Rigolensystem (Achtung: Am Rand ist das Schachtunter-
bzw. zwischenteil einzusetzen),
für Inspektion und Spülung der Rigole sowie Entlüftung,
Je Lage ist ein Adapter erforderlich. Die Ränder des
Adapters liegen auf den Rändern der Grundelemente auf.
Passend zu Grundelement
Polypropylen (PP) Farbe schwarz, 100% recycelbar,
Maße (LxBxH) 653 x 653 x 120 mm,
Gewicht 5,5 kg,
Menge: 3,000 St

**5.2.10 Rigolenfiltervlies, 200g/m²**
Rigolenfiltervlies aus Polypropylen mit hoher
Sicherheit gegen innere und äußere Kolmation, als
filterstabile Trennschicht zwischen System und
anstehendem Boden bzw. Verfüllmaterial, allseitig an
den Stoßstellen mit ausreichender Überlappung
(mind. 50 cm) herstellen, liefern und fachgerecht nach
Planung einbauen.
Technische Daten:
Gewicht: 200 g/m²
Stempeldurchdruckkraft (EN ISO 12236): 2350 N
Dicke: 1,9 mm
Geotextilrobustheitsklasse: GRK 3
Charakteristische Öffnungsweite: 100 ìm
Wasserdurchlässigkeit: 90  l/m²s
Menge: 100,000 m²

*Hinweis: Sedimentationsanlage*

**5.2.11 Sedimentationsanlage Typ D25**
Sedimentationsanlage zum Schutz vor Versandung von
Blockrigolen zur Versickerung nach DWA-M 153 Typ D 25
mit einem Durchgangswert von 0,35
monolithischer Rundbehälter, Betonqualität C35/45
Expositionsklasse XF1, XA2, XC2
Anschlüsse DN/OD 400 nach DIN 19534/19537
Zu- und Ablaufseitig Prallwand zur Sicherung gegen
einen hydraulischen Kurzschluss, Rückhalt von
Leichtstoffen über Prallwand am Abluf, Volumen 8000 l
Innendurchmesser 2200 mm
Zulauftiefe TBecken 580 mm (OK-Becken bis Zulaufsohle)
Gesamthöhe 2265 mm
Gewicht Becken 7911 kg

Schachtaufbau 1
Aufbau 1 als Abdeckplatte aus Stahlbeton nach DIN
4034-1,
Innendurchmesser 2200 mm,
mit 1x Öffnung LW 600
Schachtabdeckung mit wartungsfreundlichem Deckel aus
Gusseisen, ohne Lüftungsöffnung,
Belastungsklasse D 400 nach DIN EN 124,
Bauhöhe TAufbau 365 mm
Gewicht 2116 kg

(61)Angebotenes Fabrikat: '.........................................'

(62)Angebotener Typ: '.........................................'

Liefern und montieren
Menge: 1,000 St

**5.2.12 Schachtabdeckung 2200/600**
Schachtabdeckung als Abdeckplatte aus Stahlbeton nach
DIN 4034-1,
Innendurchmesser 2200 mm,
mit 1x Öffnung LW 600
Schachtabdeckung mit wartungsfreundlichem Deckel aus
Gusseisen, ohne Lüftungsöffnung,
Belastungsklasse D 400 nach DIN EN 124,
Bauhöhe TAufbau 365 mm
Gesamthöhe: 3,10m
Gewicht 2116 kg
Menge: 1,000 St

**5.2.13 Auflagerring DN 625, h 90 mm**
Auflagerring aus Beton 625x80 mm o.Dichtung
verschiebesicher
Höhe mit bauseitiger Mörtelfuge: 90 mm
Menge: 4,000 St

#### Titel 5.3 Fettabscheideranlage

*Hinweis: Hinweis Fettabscheideranlage*
Leistungsumfang:
Herstellen der kompletten Fettabscheideranlage, nach in
den folgenden Positionen beschriebenen Qualitäten.

Auslegung / Dimensionierung:
Es wird von einer Aufwärmküche mit Spülküche
ausgegangen, die Tägliche Essenzahl wird mit 150 bis
200 Mahlzeiten angesetzt.

Allgemeine Hinweise:
Gemäß den  geltenden Normen DIN EN 12056 und  DIN 1986
- 100  sind  Ablaufstellen unterhalb  der Rückstauebene
durch automatisch  arbeitende  Abwasserhebeanlagen mit
Rückstauschleife gegen Rückstau aus dem Kanal zu
sichern.

**5.3.1 Fettabscheideranlage NS4 für Erdeinbau**
Kompaktanlage mit Schlammfang, Fettabscheider,
Probenahmemöglichkeit und Doppelhebeanlage nach DIN EN
1825 und DIN 4040-100 mit CE-Kennzeichnung zur
Behandlung von fetthaltigem Abwasser für den Erdeinbau
mit vier Funktionen in einem Behälter, bestehend aus
zwei getrennten Kammern (Fettabscheider und
Pumpstation) mit folgenden technischen Merkmalen:

Nenngröße nach DIN EN 1825-1 (2004) bestimmt und
berechnet, geprüft durch unabhängige dritte Stelle
Fettabscheider mit integriertem Schlammfang
Probenahmemöglichkeit zur Entnahme einer normgerechten
Wasserprobe aus dem fließenden Abwassserstrom, von oben
einsehbar, ohne Umfüll- und Abfüllvorgang
Doppelhebeanlage mit werkseitig vormontierte
Ex-geschützte Tauchmotorpumpen als überflutbares
Blockaggregat in Nassaufstellung mit Gerätekategorie 2G
gemäß Definition in ATEX-Richtlinie 94//9/EG geeignet
zur Förderung von Abwasser aus Abscheideranlagen
Fördermenge: max. 10 l/s; Förderhöhe (manometrisch):
max. 14 m
Motor: 3~400V/50Hz; Nennleistung 1,2 kW
Medientemperatur: max. 40° C
Freier Durchgang: 44 mm
Kabellänge: 10 m
werkseitig vormontierte Rohrleitungskomponenten und
Armaturen (Rückflussverhinderer, Absperrschieber) inkl.
Spülanschluss und Überwasserkupplung zur Aufnahme
zweier Tauchmotorpumpen in Nassaufstellung
In güteüberwachter Fertigbauweise aus
wasserundurchlässigem, fugenlosem Stahlbeton C35/45
(B45) nach DIN 4281 und DIN 1045, auf Risssicherheit
bewehrt,
mit typengeprüfter Statik nach DIN Fachbericht 101, LM
1
werkseigene Produktionskontrolle fremdüberwacht
mit Gütezeichen RAL-GZ 693 und Güteschutzlinien GET
Vollauskleidung des Stahlbetonbeckens mit PE-
Betonschutzplatten. Die Kunststoffplatten sind
rückseitig mit einer definierten Anzahl konisch
geformter Ankernoppen kraftschlüssig mit dem Beton
verbunden.
Einbauteile aus korrosionsbeständigem Edelstahl 1.4301
werkseitig eingebaute, beständige, zu Kunststoffrohren
passende Dichtelemente für den gelenkigen Rohranschluss
zulaufseitig
Druckabgangsbohrung: DA 101 mm inkl. Dichtglieder zur
Abdichtung der Druckabgangsleitung
Druckabgangsleitung: 2" / DN 50 inkl.
Klemmfitting-Verschraubung für Druckleitung PE-HD DA 63
mm
Bohrungen für Belüftungs- und Kabellehrrohr: jeweils DN
100 PVC inkl. Mehrlippendichtung,
Wanddurchführungssystem, gas- und wasserdicht
eingebaut, einschl. Pressdichtungen für die Elektro-
und Steuerungskabel
mit Schachtaufbauten entsprechend DIN 4034, Teil 1,
einschließlich vorgeschmierter Gleitringdichtung und
Lastübertragungsring, für eine Zulauftiefe ca. 1300 mm,
gemessen von OK-Gelände bis Rohrsohle Zulauf.
Schachtabdeckung nach DIN EN 124 und DIN 1229, Sand-/
Geruchsverschluß geruchsdicht verschraubt mit
Bedienungsschlüssel
Kombi-Freiluftschrank mit Alarmleuchte zur Aufnahme der
Schaltanlage, der Pumpsteuerung, der Warn- und
Überwachungsanlage und einer frostsicher ausgeführten
Rückstauschleife DN50
Rückstauschleife DN50 zur Sicherung gegen Rückstau
incl. Anschlussstutzen Storz Kupplung C, Gesamtlänge
Pumpsteuerung  zur Montage im Freiluftschrank -
Motornennstrom: 0,3 - 10 A; Betriebsspannung: 400 V;
Steuerspannung: 230 V; Schutzart ISO-Gehäuse: IP 54
Warn- und Überwachungsanlage zur Montage im
Freiluftschrank mit optischer und akustischer
Signalanzeige für Fettabscheideranlagen nach EN 1825 /
DIN 4040-100. Fett auf Wasser-Sensor zur Meldung vor
dem Erreichen der maximalen Fettschichtdicke
potentialfreie Kontakte zur Weiterleitung von
Störmeldungen
LCD-Klartextanzeige der Betriebs- und Störmeldungen,
Anzeige des Niveaus und Motorstroms
Betriebsstundenzähler und Störmeldungen
netzausfallsicher gespeichert
Einschalten / Ausschalten der Pumpen über frei wählbare
Niveaus (beim Ausschalten mit wählbarer Nachlaufzeit);
Hochwasseralarm bei Erreichen eines frei wählbaren
Niveaus
Niveaumessung für die Steuerung mit EX-geschützter
hydrostatischer Pegelsonde (4-20 mA), 30mtr.
Kabellänge. mit Gerätekategorie 1G (gem. Definition in
EX-Richtlinie 94/9/EG incl. EX-Schutz-Barriere
(eigensichere Verdrahtung nach den aktuellen
ATEX-Vorschriften) für den Einsatz in
explosionsgefährdeten Bereichen
Elektrischer Anschluss der Steuerung an die
Kompaktfettabscheidernlage (inkl. Kabel einziehen,
Abdichten der Kabel und sonstigen notwendigen
elektrischen Arbeiten)
Inbetriebnahme gem. Herstellerangaben und DIN 1986-3,
DIN EN 1671, ATV-DVWK-A 134 und DIN EN 12050 i. V. m.
DIN EN 12056-4 Absatz 7
Erstellung eines Inbetriebnahmeprotokolls
Erstellung einen Prüfprotokolls für elektrische Anlagen
nach DIN VDE 0100-600
Einweisung gem. DIN 1986-3 i. V. m. DIN EN 12056-5, DIN
EN 1671 und DWA-A 116-2
Übergabe aller erforderlichen Bestandspläne,
Bedienungs- und Wartungsanleitungen
Überprüfung der Abscheideranlage nach DIN 4040-100.
Kontrolle der Funktionsfähigkeit von Anlage und
Funktionsbauteilen. Prüfung der Bedingungen zum Betrieb
der Abscheideranlage. Dichtheitsprüfung nach Vorgaben
der DIN 4040-100 mit Prüfbericht und Fotodokumentation.
Wasserbereitstellung für Dichtheitsprüfung erfolgt
bauseits.
Inbetriebnahme, Einweisung und Übergabe
Inbetriebnahme der Abscheideranlage incl. Pumpentechnik
und Einweisung des Betreibers in die Funktionsweise der
Abscheideranlage und betrieblich notwendige Kontroll-
und Wartungsarbeiten. Übergabe eines
Betriebstagebuches.

Nenngröße NS4
Schlammfanginhalt 800 Liter
Innendurchmesser d 2000 mm
Gesamthöhe H: 2770 mm
Zulauftiefe T: 1300 mm
Nennweite DN150 Zulauf
Fettspeichermenge: 476 l

Schachtabdeckung: Klasse B125

(61)Angebotenes Fabrikat: '.........................................'

(62)Angebotener Typ: '.........................................'

Liefern und montieren
Menge: 1,000 St

#### Titel 5.4 Nahwärmerohrleitung

*Hinweis: Hinweis Nahwärmerohrleitung*
Flexible Kunststoffmantelrohrleitung als Doppelrohr für
Erdverlegung, mit PELD-Außenmantel, mit Wärmedämmung
aus PUR-Hartschaum, Wärmeleitfähgiekt 0,022 W/(mK),
PE-Folie zwischen Dämmung und Mantel, glattes Innenrohr
aus Polyethylen PE-Xa mit Diffusionssperre, Nenndruck
0,6/1,0 MPa (6/10 bar), zur Verlegung in vorh. Gräben,
Graben-/Baugrubentiefe bis 3,3 m.

(61)Angebotenes Fabrikat: '.........................................'

(62)Angebotener Typ: '.........................................'

Liefern und montieren

**5.4.1 PE-Xa DN50, 2x63x5,8/180 mm**
Doppelrohrleitung wie vor beschrieben, jedoch:
Außendurchmesser Innenrohr: 63 mm
Wandstärke: 5,8 mm
Außendurchmesser Mantelrohr: 180 mm
als Rollenware ohne Verbindungsstellen im Erdreich
Menge: 15,000 m

**5.4.2 Endkappe 63x63 Da 180 mm, Duplex**
Endkappe zum vor beschriebenen Rohrleitungssystem
Außendurchmesser Mediumrohr: 2 x 63 mm
Außendurchmesser Mantelrohr: 180 mm
Menge: 2,000 St

**5.4.3 Pressanschlusswinkel 63 x 2 '..........', 6 bar, 90°**
Pressanschlusswinkel zum vor beschriebenen
Rohrleitungssystem

zum Anschluss des PEX-Rohres mit den im Gebäude
verlegten Rohren
63 mm x 2 '..........', 6 bar, 90 °
Menge: 4,000 St

**5.4.4 Kugelhahn DN 50**
Kugelhahn mit verlängertem Griff
Gehäuse aus Rotguss
Rohrförmig für durchlaufende Wärmedämmung, Kugel mit
glatten Durchgang Wartungsfreie Spindelabdichtungdurch
2 O-Ringe Kugelabdichtung durch PTFE-Ringe
Knebel aus schlagfestem Kunststoff
Zulässige Betriebstemperatur+120°Grad
zulässiger Betriebsdruck  10  bar
DN50

(61)Angebotenes Fabrikat: '.............................'

(62)Angebotener Typ: '....................'

liefern und montieren
Menge: 4,000 St

**5.4.5 Dichtungseinsatz gegen drückendes Wasser Innenrohr D=180 mm**
Dichtungseinsatz mit DPS*
zum Einbau in Kernbohrung und Futterrohr,
dicht gegen drueckendes Wasser, Dichtung einseitig
fuer 1 Medienrohr 180 - 250 mm Aussendurchmesser,
Kernbohrungs-/Futterrohrinnendurchmesser passend zu
vorgenanntem Doppelrohr in Kombination mit
Dichtungseinsatz

 Dichtungseinsatz *
als nichtgeteilte Dichtung, doppelt dichtend,
asymmetrisch profilierte Stahlringe*:
- ggv-Korrosionsschutzbeschichtung
wahlweise: - Edelstahl
- andere Materialien
- 2 x 27 mm Dichtung: EPDM ),
- 3 mm starker orangefarbener Mittelring aus EPDM
wahlweise:
- Perbunan (kraftstoffbestaendig)
- Silikon
- chemikalienbestaendig, Medium:
- gasdicht gegen
- trinkwassergeeignet (KTW-Empfehlung)
Die Kernbohrungswandung ist vor dem Einsetzen
des Dichtungseinsatzes zu konservieren,
einschl. Konservierungsmittel
liefern, nach Herstellerangabe einbauen.

(61)Angebotenes Fabrikat: '.........................................'

(62)Angebotener Typ: '.........................................'

Liefern und montieren
Menge: 2,000 Stck

#### Titel 5.5 Rückbauarbeiten

*Hinweis: Hinweis Abfall*
Es gilt die VOB/C DIN 18459
Die zu demontierenden Teile sind entsprechend der zur
Zeit geltenden Abfallsatzung des Gebietes zu entsorgen.
Insbesondere ist dabei auf eine ordnungsgemäße Trennung
der Materialien wie z.B. Metalle und Dämmstoffe zu
achten. Die zugelassenen Deponien Entsorgungsstellen
sind beim zuständigen Landratsamt zu
erfragen. Entsorgungsnachweise sind der Bauleitung
vorzulegen. Der Beginn der Demontagearbeiten ist mit
dem Auftraggeber vorher abzustimmen. Falls nicht
expliziet angegeben  immer Demontage und Entsorgung.
Lärmemmission sind zu mindern, speziell in Zeiträumen
in welchen Schulbetrieb herrscht.

*Hinweis: Hinweis Rückbau*
Betreffende Grundleitungsstränge gem. Rückbauplänen
demontieren und entsorgen.  Es ist sicherzustellen,
dass andere Gebäude und Bauabschnitte weiter versorgt
werden und erforderliche Ersatzstränge schon
funktionsfähig sind. Die Arbeiten sind eng mit der
Bauleitung und dem Nutzer bzw. dem Haustechniker
abzustimmen. Erd- und Rohbauarbeiten (z.B. Erdaushub,
Wiederverfüllen, Bodenschlitzen, etc.) sind in
separaten Positionen ausgewiesen.

**5.5.1 Demontage Steinzeugleitung DN100 bis DN300**
Abbruch der Rohrleitung einschl. der Form- und
Verbindungsstücke, Befestigungen und Armaturen,
Verschließen offener Rohrenden und Schachtanschlüsse,
aus Steinzeug, Nenndurchmesser DN100 bis DN300, im
Freien, Tiefe bis 2,50 m, im Rahmen einer
Totalabbruchmaßnahme, aufgenommene Stoffe sammeln, im
Behälter des AN lagern, Behältergröße nach Wahl des AN,
auf der Baustelle bereitstellen, Abfall ist nicht
gefährlich, nicht schadstoffbelastet, Mengenermittlung
nach Aufmaß, Ausführung gemäß Zeichnung.
Menge: 50,000 m

**5.5.2 Demontage PVC-Leitung DN100 bis DN300**
Abbruch der Rohrleitung einschl. der Form- und
Verbindungsstücke, Befestigungen und Armaturen,
Verschließen offener Rohrenden und Schachtanschlüsse,
aus PVC, Nenndurchmesser DN100 bis DN300, im Freien,
Tiefe bis 2,50 m, im Rahmen einer Totalabbruchmaßnahme,
aufgenommene Stoffe sammeln, im Behälter des AN lagern,
Behältergröße nach Wahl des AN, auf der Baustelle
bereitstellen, Abfall ist nicht gefährlich, nicht
schadstoffbelastet, Mengenermittlung nach Aufmaß,
Ausführung gemäß Zeichnung.
Menge: 50,000 m

**5.5.3 Demontage Betonleitung DN100 bis DN300**
Abbruch der Rohrleitung einschl. der Form- und
Verbindungsstücke, Befestigungen und Armaturen,
Verschließen offener Rohrenden und Schachtanschlüsse,
aus Beton, Nenndurchmesser DN100 bis DN300, im Freien,
Tiefe bis 2,50 m, im Rahmen einer Totalabbruchmaßnahme,
aufgenommene Stoffe sammeln, im Behälter des AN lagern,
Behältergröße nach Wahl des AN, auf der Baustelle
bereitstellen, Abfall ist nicht gefährlich, nicht
schadstoffbelastet, Mengenermittlung nach Aufmaß,
Ausführung gemäß Zeichnung.
Menge: 50,000 m

**5.5.4 Demontage Schacht, D 1000, Tiefe bis 2,5 m**
Abbruch und Ausbau von Kanalschächten einschließlich
aller zugehörigen Einbauteile, Abdeckungen,
Auflageringe, Steigeisen, Schachtsohlen sowie
Anschlussleitungen im Schachtbereich. Einschließlich
Lösen und Entfernen der Schachtkonstruktion aus Beton,
komplett oder in Teilabschnitten, einschließlich aller
Verbindungs- und Dichtungselemente. Fachgerechtes
Verschließen und Sichern offener Anschlussleitungen und
verbleibender Rohrenden.Ausführung im Freien, bei einer
Einbautiefe bis 2,50 m, im Rahmen einer
Totalabbruchmaßnahme. Anfallende Stoffe sind
aufzunehmen, zu sammeln und in geeigneten Behältern des
Auftragnehmers zwischenzulagern. Die Wahl der
Behältergröße obliegt dem Auftragnehmer. Bereitstellung
der Behälter auf der Baustelle ist in die Leistung
einzurechnen. Der Abfall ist nicht gefährlich und nicht
schadstoffbelastet. Mengenermittlung nach
Aufmaß.Ausführung gemäß Zeichnung.
Menge: 5,000 St

**5.5.5 Suchgrabung**
Durchführen einer Suchgrabung nach Angabe der
Bauleitung zur Erkundung der Position von
Entsorgungsleitungen.

Der Aushub ist gemäß dem Schichtenaufbau getrennt zu
lagern und der Suchgraben ist entsprechend dem
Schichtenaufbau wieder zu verfüllen und zu verdichten

Grabenbreite : bis 2,50m
Grabenlänge:  bis 2,50m
Grabentiefe:  bis 2,50m
Menge: 6,000 St

#### Titel 5.6 Besondere Leistungen

*Hinweis: Hinweis Besondere Leistungen*
Folgende Leistungen gelten mit den Einheitspreisen der
Positionen gem. LV als abgegolten:

Schutz von erdverlegten Leitungen einschließlich aller
zugehörigen Anschlussbereiche sowie Schächte sowie
sonstiger gem. diesem Leistungsverzeichnis verbauten
Objekte gegen mechanische Beschädigungen,
Verschmutzung, Eindringen von Fremdstoffen und
Witterungseinflüsse während der gesamten Bauzeit.

Einschließlich aller erforderlichen Maßnahmen wie
Abdecken, Umhüllen, Verplanken, Kennzeichnen sowie ggf.
provisorisches Verschließen von Leitungsenden,
Anschlüssen und Schachtöffnungen.

Der Schutz ist vor Beginn gefährdender Arbeiten
herzustellen, während der Bauzeit zu unterhalten und
bei Bedarf anzupassen. Beschädigte oder unzureichende
Schutzeinrichtungen sind unverzüglich instand zu
setzen.

Nach Abschluss der Bauarbeiten sind sämtliche
Schutzmaßnahmen rückstandsfrei zu entfernen.
Verunreinigungen sind zu beseitigen, sodass die
Leitungen, Anschlüsse und Schächte in einwandfreiem,
funktionsfähigem Zustand übergeben werden.

Die Leistung umfasst sämtliche Nebenarbeiten,
Materialien und Befestigungsmittel.

**5.6.1 Markierung Herstellen**
Herstellen von Markierung der erdverlegten Leitungen
mit Trassenband aus PE-LD Folie mit eingelegtem
Stahldraht oder Stahlband zur Ortung von nicht
metallischen Leitungen.
Menge: 1200,000 m

**5.6.2 Sickerversuch**
Sickerversuch

Der Sickerversuch ist an dem vorgesehenen Ort für den
Sickerschacht durchzuführen.
Es ist festzustellen ob eine Versickerung des Regen
und/oder Drainagen Wassers in diesem Bereich möglich
ist und ob ein Sickerschacht gebaut werden kann.

Die Ergebnisse sind zu protokollieren und der
Bauleitung mit zu teilen.

Der Sickerversuch hat mit einem Vorlauf von mindestens
4 Wochen vor dem Bau der Versickerungsanlage bzw. dem
Pumpschacht stattzufinden.l

Diese Positon enthält alle notwendigen Arbeiten zum
erstellen eines Sickerversuchs, inklusive
Schürfarbeiten, Protokollierung etc.
Menge: 4,000 St

**5.6.3 Dichtheitsprüfung Schmutz- und Regenwasser-Grundleitungen**
Dichtheitsprüfung der Grundleitungen für Regen- und
Schmutzwasser, mit Dichtheitsprotokolle gemäß DIN EN
1610 und dem Beschrieb in den Zusätzlichen Technischen
Vertragsbedingungen, incl. Wasser bzw. Druckluft
liefern und schadlos beseitigen.
Menge: 1,000 psch

**5.6.4 Dichtheitsprüfung Abwasserschächte DN 1000**
Prüfung der Schächte DN 1000 auf Wasserdichtheit.
Prüfverschlüsse und Abdrückgeräte einbauen.
Füllen mit Wasser, Standzeit 2x24 Std.
Einschließlich Wasser bzw. Druckluft liefern und
schadlos beseitigen.

Die Arbeiten sind min. 3 Werktage vorher der Bauleitung
zu melden, sowie folgend schriftlich in einem Protokoll
festzuhalten. Die Protokolle sind spätestens 5 Werktage
nach erfolgter Prüfung der Bauleitung zu übergeben.
Menge: 1,000 psch

**5.6.5 Spülung Grundleitungen**
Spülung der Grundleitungen für Schmutz- und Regenwasser
mit Spülprotokolle gemäß DIN EN 1610 und dem Beschrieb
in den Zusätzlichen Technischen Vertragsbedingungen,
incl. Wasser liefern und schadlos beseitigen.
Menge: 1,000 psch

**5.6.6 TV-Kanaluntersuchung nach Fertigstellung**
Optische Inspektion der Grundleitungen für Regenwasser
und Schmutzwasser mittels TV-Kamera gemäß
ATV M 143 Teil 2 und dem Beschrieb in den Zusätzlichen
Technischen Vertragsbedingungen.
Der Kanal ist vom AN vor Beginn der Prüfung zu
reinigen.

Die Inspektion ist nach der Fertigstellung
durchzuführen und zu dokumentieren.
Menge: 1,000 psch

**5.6.7 Spülen, Entlüften und Füllen des Heizungsnetzes**
Spülen, Entlüften und Füllen des Heizungsnetzes, in
Einzelabschnitten. Nahwärmeleitungen sind ausreichend
nacheinander zu spülen. Einbauten, wie Schmutzsiebe
etc. sind anschließend auszutauschen. Für das Füllen
der Anlage erfolgt nach VDI 2035, mit aufbereitetem
Wasser. Notwendige Aufbereitungsgeräte, bzw.
Mischbettpatronen sind einzukalkulieren.
Menge: 1,000 St

**5.6.8 Druckprobe Nahwärmeleitung**
Druckprobe der Nahwärmeleitung vor dem Verfüllen der
Rohrgräben. Über die einzelnen Prüfungen sind
Protokolle zu erstellen. Eventuelle abschnittsweise
Druckproben sind in den Einheitspreis einzukalkulieren.
Menge: 2,000 St

*Hinweis: Bezugsbeschreibung*
Bezugsbeschreibung

Erstellen der Bestandsunterlagen zur Sichtung an OÜ

Zur Anfertigung der Dokumentation werden dem AN die
Projektpläne des Objektplaners und des Fachplaners in
digitaler Form in gängigen Formaten (*.dwg, *.dxf,
*.doc, *.xls, *.pdf) zur Verfügung gestellt.

Bei Erstellung der Bestandsunterlagen hat der AN die
Layerstruktur mit dem AG abzustimmen.
Planungsfortschreiben sind unter Berücksichtigung der
Layervorgaben vorzunehmen. Die Ausführungsplanung wurde
auf Basis der Vorgaben des Bauherrn erstellt.

Grundsätzlich muss natürlich die eigene Werk- und
Montageplanung des AN Grundlage für die Dokumentation
sein.

Der AN hat dem AG alle für den sicheren und
wirschaftlichen Betrieb der Anlage erforderlichen
Bedienungs- und Wartungsunterlagen, sowie Pläne nach
dem Ist-Zustand zu übergeben.

10 Arbeitstage vor Abhahme der Anlagen sind die
fortgeschriebenen Unterlagen nach dem aktuellen Stand
als Bestandsunterlagen 1-fach in Ordnern übersichtlich
abgeheftet, als Datenträger 1-fach in digitaler Form in
gängigen Formaten (*.dwg, *.dxf, *.doc, *.xls, *.pdf),
komplett mit allen Plänen und dem Inhalt der Ordner,
sowie einfach in pausfähigem Original, an den
Auftraggeber zu übergeben. Die Dokumentation ist so zu
gestalten, dass Aufbau und Funktion des Systems
eindeutig und leicht erkennbar sind und eine optimale
Instandhaltung und Instandsetzung gewährleistet ist.
Die Pläne sind mit "Bestand, Firma, Datum" zu
kennzeichnen.

Folgende Unterlagen müssen enthalten und mindestens in
folgenden separaten Registern abgelegt sein:

01.) Inhaltverzeichnis (je Ringbuchordner!) mit
Deckblatt

02.) Adressverzeichnis (Ersteller/ Kundendienst/
Wartungsdienst/ Störungsstelle usw.) mit Telefonnummern
der Ansprechpartner

03.) Bedienungsanleitungen, Pflege- und
Wartungsanleitungen, Installationsanleitungen,
Benutzerhandbücher

04.) Ersatz und Verschleißteilen

05.) Technische Betriebsdaten, Datenblätter

06.) Herstellerzertifikate, Fabrikatslisten,
Prüfzeugnisse, Bedienungsanleitungen

07.) Nachweis allgemeiner Art und Bauartzulassungen,
Fachunternehmererklärung, Übereinstimmungserklärung

08.) Protokolle und Prüfberichte

09.) Bestandspläne (Grundrisse) nach dem aktuellen
Stand

10.) Fotodokumentation

Sollten vom AN für einzelne Register keine Unterlagen
erstellt werden können, so sind die Register mit
entsprechendem Vermerk anzulegen.

Die Dokumentation ist in deutscher Sprache
anzufertigen.

Die Vorlage der kompletten Dokumentation ist
Vorraussetzung für die formale Abnahme durch den AG.

**5.6.9 Wie Position zuvor, jedoch**
Erstellung der Bestandsunterlagen zur Übergabe an
Bauherr einschließlich aller Anmerkungen aus dem 1.
Satz bzw der Ergebnisse der Abnahme.

Erstellen der Bestandsunterlagen 3-fach wie vor
beschrieben
Menge: 1,000 St

**5.6.10 Foto-Dokumentation**
Die fototechnische Dokumentation mittels digitaler
Kamera sämtlicher ausgeführter Arbeiten ist in dieser
Position mit abgegolten. Ausführung wie folgt:

- Die Fotos sind als Datei mit laufender Nummer und
Entstehungsort digital auf CD gebrannt in den Bestands-
& Revisionsunterlagen in einer entsprechenden CD-Hülle
(verschließbar) in vorgegebenem Register zu
hinterlegen.

- Die Fotos sind geplottet (4 Fotos je DIN A4 Blatt)
mit laufender Nummer und Entstehungsort in eigenem
Register in den Bestands- und Revisionsunterlagen
einzuordnen.

Für die Kalkulation ist mit bis zu 200 Fotos zu
rechnen.
Menge: 200,000 St

**5.6.11 Werk- und Montageplanung**
Werkstatt- und Montageplanung des Auftragnehmers (AN)

Zu den Leistungen des AN gehört die Werstatt- und
Montageplanung (W+M) für das Gewerk des AN. Die
Erstellung der Werk- und Montageplanung ist auf der
Grundlage der vom AG übergebenen Ausführungsplanung,
der Leistungsbeschreibung, den Raumbüchern und der
sonstigen Unterlagen, sowie der gültigen Normen,
Verordnungen und Vorschriften durchzuführen.

Die Ausführungsplanung wird von Seiten des AG mit einer
ausreichenden Frist vor dem geplanten Montabeginn dem
AN zur Erstellung seiner Montageplanung zur Verfügung
gestellt. Nachfolgende Planungsunterlagen sind hierbei
mindestens durch den AN zu erstellen:

- Koordinierte Werkstatt- und Montagepläne M 1:50 und
Schnitte mit allen Angaben zur Wärmedämmung und
Isolierarten, Rohrdurchführungen mit
brandschutztechnischen Anforderungen

- Einarbeitung der relevanten technischen Daten und
Angaben in die Werkstatt- und Montageplanung

- Die dem AN übergebenen Ausführungsplanunterlagen sind
zu überprüfen, fortzuschreiben (die Fortschreibung
enthält auch das hinterlegen neuer Grundrisse welche
nach Übergabe der Unterlagen an den AN durch die
Architektur bereitgestellt werden) und auf den
endgültigen Ausführungsstand anzupassen

- Die Anmerkungen aus der Prüfung sind einzuarbeiten
und die Unterlagen sind erneut zur Freigabe
einzureichen

- Nach freigegebener W+M Planung durch den AG ist die
komlette W+M Planung inkl. aller Anmerkungen und
Ergänzungen 1-fach in Papier und in digitaler Form dem
AG zu übergeben.
Menge: 1,000 St

#### Titel 5.7 Entwässerungskanalarbeiten Dränage

*Hinweis: Hinweis Dränage*
Die Dränage dient der gezielten Erfassung, Ableitung
und schadlosen Abführung von im Boden anstehendem
Sicker- und Schichtenwasser im Bereich erdberührter
Bauteile. Ziel ist es, Wasseransammlungen und
hydrostatischen Druck auf Bauwerksabdichtungen
dauerhaft zu vermeiden und die Gebrauchstauglichkeit
sowie Dauerhaftigkeit der baulichen Anlage
sicherzustellen.
Die Ausführung erfolgt als funktionsfähiges
Gesamtsystem aus Dränleitungen, Filter- und
Dränschichten sowie Kontroll- und Spüleinrichtungen.
Die Anlage ist so herzustellen, dass eine dauerhafte
Wasserführung gewährleistet ist, ohne dass es zu
Verstopfungen, Rückstau oder Beeinträchtigungen
angrenzender Bauteile kommt.
Alle Komponenten sind aufeinander abgestimmt
entsprechend den Anforderungen der DIN 4095
auszuführen.

**5.7.1 Rohrleitungen, Form- und Verbindungsstücke DN100**
Herstellen des komplettens Dränagesystems:

Rohrleitung:
Dränageleitungaus allseits gelochten
PVC-Drainagerohren, Filtervliesummantelt verlegen incl.
Anschlußmuffen

DN100

Kunststoff:  PVC-hart
Form:  A, DIN 1187
Schlitzbreite:  0,8 - 1,4 mm.

Dränleitung flex.Vollsickerr., PVC-U, A100 einschl.
Formteile, Anschluss- und Verbindungsstücke, Anschlüsse
an Kontroll- und Übergabeschächte, Ummantelung mit
Filtervlies usw., fertig verlegt auf Kiesbett.

Eine notwendige Ummantelung im Bereich von
Fundamentdurchführungen ist einzukalkulieren.
Rohrleitungsmaterial:

Liefern und verlegen gemäß Entwässerungsplan, Gefälle
ca. 0,5 %.

(61)Angebotenes Fabrikat: '.........................................'

(62)Angebotener Typ: '.........................................'

Liefern und montieren
Menge: 9,000 m

**5.7.2 Rohrleitungen, Form- und Verbindungsstücke DN125**
Herstellen des komplettens Dränagesystems:

Rohrleitung:
Dränageleitungaus allseits gelochten
PVC-Drainagerohren, Filtervliesummantelt verlegen incl.
Anschlußmuffen

DN125

Kunststoff:  PVC-hart
Form:  A, DIN 1187
Schlitzbreite:  0,8 - 1,4 mm.

Dränleitung flex.Vollsickerr., PVC-U, A100 einschl.
Formteile, Anschluss- und Verbindungsstücke, Anschlüsse
an Kontroll- und Übergabeschächte, Ummantelung mit
Filtervlies usw., fertig verlegt auf Kiesbett.

Eine notwendige Ummantelung im Bereich von
Fundamentdurchführungen ist einzukalkulieren.
Rohrleitungsmaterial:

Liefern und verlegen gemäß Entwässerungsplan, Gefälle
ca. 0,5 %.

(61)Angebotenes Fabrikat: '.........................................'

(62)Angebotener Typ: '.........................................'

Liefern und montieren
Menge: 30,000 m

**5.7.3 Rohrleitungen, Form- und Verbindungsstücke DN160**
Herstellen des komplettens Dränagesystems:

Rohrleitung:
Dränageleitungaus allseits gelochten
PVC-Drainagerohren, Filtervliesummantelt verlegen incl.
Anschlußmuffen

DN160

Kunststoff:  PVC-hart
Form:  A, DIN 1187
Schlitzbreite:  0,8 - 1,4 mm.

Dränleitung flex.Vollsickerr., PVC-U, A100 einschl.
Formteile, Anschluss- und Verbindungsstücke, Anschlüsse
an Kontroll- und Übergabeschächte, Ummantelung mit
Filtervlies usw., fertig verlegt auf Kiesbett.

Eine notwendige Ummantelung im Bereich von
Fundamentdurchführungen ist einzukalkulieren.
Rohrleitungsmaterial:

Liefern und verlegen gemäß Entwässerungsplan, Gefälle
ca. 0,5 %.

(61)Angebotenes Fabrikat: '.........................................'

(62)Angebotener Typ: '.........................................'

Liefern und montieren
Menge: 30,000 m

**5.7.4 Rohrleitungen, Form- und Verbindungsstücke DN200**
Herstellen des komplettens Dränagesystems:

Rohrleitung:
Dränageleitungaus allseits gelochten
PVC-Drainagerohren, Filtervliesummantelt verlegen incl.
Anschlußmuffen

DN200

Kunststoff:  PVC-hart
Form:  A, DIN 1187
Schlitzbreite:  0,8 - 1,4 mm.

Dränleitung flex.Vollsickerr., PVC-U, A100 einschl.
Formteile, Anschluss- und Verbindungsstücke, Anschlüsse
an Kontroll- und Übergabeschächte, Ummantelung mit
Filtervlies usw., fertig verlegt auf Kiesbett.

Eine notwendige Ummantelung im Bereich von
Fundamentdurchführungen ist einzukalkulieren.
Rohrleitungsmaterial:

Liefern und verlegen gemäß Entwässerungsplan, Gefälle
ca. 0,5 %.

(61)Angebotenes Fabrikat: '.........................................'

(62)Angebotener Typ: '.........................................'

Liefern und montieren
Menge: 15,000 m

**5.7.5 Drän-Kontrollschacht, PVC, ohne Sandfang**
Kontroll- und Spülschacht aus PVC, ohne Sandfang, mit
min. 3 Anschlüssen und 1 Blindstopfen.
Einbauort: am höchsten Punkt sowie an Ecken und
Anschlüssen, einschließlich Dränschachtverlängerung,
Kunststoff mittels Kontroll- bzw.
Spülschachtaufsetzrohr aus Kunststoff zur Verlängerung
des Schachtes bis zur Geländeoberfläche incl.
Doppelsteckmuffen zur Verbindung der Teile.

Größe:  DN315
Tiefe:  1,2 m

Bestehend aus:

- Aufsetzrohr
- Kontrollschacht
- Schachtabdeckung
- Doppelsteckmuffe

Schachtabdeckungen:

Schachtabdeckung für Kontroll- und Spülschacht aus PVC,
aus Gusseisen, befahrbar Klasse B125 bestehend aus
Gussrahmen mit eingelegtem Dichtring und Gussdeckel
geschlossen, Farbe RAL 9005 schwarz mit Kindersicherung

(61)Angebotenes Fabrikat: '.........................................'

(62)Angebotener Typ: '.........................................'

Liefern und montieren
Menge: 12,000 Stck

**5.7.6 Drän-Kontrollschacht, PVC, mit Sandfang**
Kontroll- und Spülschacht aus PVC, mit Sandfang, mit
min. 3 Anschlüssen und 1 Blindstopfen.
Einbauort: am höchsten Punkt sowie an Ecken und
Anschlüssen, einschließlich Dränschachtverlängerung,
Kunststoff mittels Kontroll- bzw.
Spülschachtaufsetzrohr aus Kunststoff zur Verlängerung
des Schachtes bis zur Geländeoberfläche incl.
Doppelsteckmuffen zur Verbindung der Teile.

Größe:  DN315
Tiefe:  1,2 m

Bestehend aus:

- Aufsetzrohr
- Kontrollschacht
- Schachtabdeckung
- Doppelsteckmuffe

Schachtabdeckungen:

Schachtabdeckung für Kontroll- und Spülschacht aus PVC,
aus Gusseisen, befahrbar Klasse B125 bestehend aus
Gussrahmen mit eingelegtem Dichtring und Gussdeckel
geschlossen, Farbe RAL 9005 schwarz mit Kindersicherung

(61)Angebotenes Fabrikat: '.........................................'

(62)Angebotener Typ: '.........................................'

Liefern und montieren
Menge: 1,000 Stck

#### Titel 5.8 Erdarbeiten Entwässerungsarbeiten

*Hinweis: Vorbemerkung Erdarbeiten:*
Vorbemerkung Erdarbeiten:

1. Die Leistungen werden abgerechnet nach DIN 18300
Erdarbeiten. Ausgenommen sind die Erd- und Verbauarbeiten für Regelschächte mit einer lichten Grundfläche bis 2,0 m²; der Mehraufwand für diese Regelschächte ist in die jeweiligen Einheitspreise einzurechnen.

2. Bezüglich der Rohrgrabenbreiten sowie etwaiger
Böschungswinkel ist die DIN 4124 maßgebend. Des
Weiteren sind für u. a. die Ermittlung der unteren und
oberen Bettungsschicht sowie der Seitenverfüllung und
Abdeckung DIN EN 805 und DIN EN 1610 zu beachten.

3. Für die Ermittlung der Rohrgrabenbreiten nach den
entsprechenden Normen und Vorschriften wird für alle
Schalungs- und Verbaukonstruktionen eine Stärke von je
10 cm festgelegt.

4. Es wird pro Haltung nur eine mittlere Tiefe zur
Abrechnung von Aushub und Verbau ermittelt. Bei der
Tiefenklasse des Verbaus wird die Tiefenklasse des
Aushubs angesetzt.

5. Die Aushubpositionen erfassen alle Homogenbereiche gemäß beiliegendem Baugrundgutachten. Es erfoglt keine weitere Unterteilung der Rohrgrabentiefen. Die Trennung der einzelnen Homogenbereiche und unterschiedlich belasteten Bereiche sind im Einheitspreis zu berücksichtigen.

6. Die Forderungen der "Zusätzlichen Technischen Vertragsbedingungen und Richtlinien für Aufgrabungen und Erdarbeiten im Straßenbau", kurz ZTV A und ZTV E, sind zusätzlich anzuwenden. Verdichtungsgrad DPr 97 %.

**5.8.1 Aushub Rohrgraben Rückbauarbeiten, A2/B3/B4, lösen, laden, lagern Zwischenlager, bis 2,5 m**
Aushub Rohrgraben von vorhandenen Schächten und Leitungen, nach Abtragen des Oberbodens bzw. der Oberflächenbefestigung, einschl. Verbau DIN 18303, in erforderlicher Breite mit allen Sicherungen, Spundung (wenn erforderlich) und Wasserhaltung.

Aushub von den Erdarbeiten für alle Entwässerungsanlagen flächig und profilgerecht lösen, direkt laden, auf LKW des AN laden, fördern und geordnet lagern auf Zwischenlager des AG, Förderweg bis 2 km, Transport über öffentliche Straßen, die Entsorgung wird gesondert vergütet.

Bodenklasse:  3 - 4 (DIN 18300 alt)
Homogenbereich:  A2 Auffüllung (DIN 18300)
  B3 Fließerde (DIN 18300)
  B4 Sand, kiesig (DIN 18300)
Sohlbreite: bis ca. 0,6 bis 1,0m
mittlere Tiefe: Rohrgraben bis 2,5m

Plastizität/Lagerungsdichte weich bis mitteldicht.
Mengenermittlung nach Aufmaß an der Entnahmestelle.

Adresse des Zwischenlagers:
Staigackerweg
87766 Memmingerberg
Menge: 150,000 m³

**5.8.2 Aushub Rohrgraben Regenwasser- und Schmutzwasserleitungen, A2/B3/B4, lösen, laden, lagern Zwischenlager, bis 2,0 m**
Herstellen von Rohrgräben für Regenwasser- und Schmutzwasserleitung, nach Abtragen des Oberbodens bzw. der Oberflächenbefestigung, teilweise unter der Bodenplatte, einschl. Verbau DIN 18303, in erforderlicher Breite mit allen Sicherungen, Spundung (wenn erforderlich) und Wasserhaltung.

Aushub von den Erdarbeiten für alle Entwässerungsanlagen flächig und profilgerecht lösen, direkt laden, auf LKW des AN laden, fördern und geordnet lagern auf Zwischenlager des AG, Förderweg bis 2 km, Transport über öffentliche Straßen, die Entsorgung wird gesondert vergütet.

Bodenklasse:  3 - 4 (DIN 18300 alt)
Homogenbereich:  A2 Auffüllung (DIN 18300)
  B3 Fließerde (DIN 18300)
  B4 Sand, kiesig (DIN 18300)
Sohlbreite: bis ca. 0,6 bis 1,0m
mittlere Tiefe: Rohrgraben bis 2,0m

Plastizität/Lagerungsdichte weich bis mitteldicht.
Mengenermittlung nach Aufmaß an der Entnahmestelle.

Adresse des Zwischenlagers:
Staigackerweg
87766 Memmingerberg
Menge: 650,000 m³

**5.8.3 Aushub Rohrgraben Nahwärmeleitung, A2, lösen, laden, lagern Zwischenlager, bis 3,3 m**
Aushub Rohrgraben für Nahwärmerohrleitungen, wie vor beschrieben, jedoch Aushubtiefe bis 3,30 m.

Aushubtiefe:  bis 3,30 m
Menge: 15,000 m³

**5.8.4 Erdaushub Graben Versickerungsanlage, A2, lösen, laden, lagern Zwischenlager, bis 4,0 m**
Erdaushub Graben für Versickerungsanlage, wie vor beschrieben, jedoch Aushubtiefe bis 4,0 m.

Aushubtiefe:  bis 4,0 m
Menge: 85,000 m³

**5.8.5 Erdaushub Graben für Montageschächte, A2, lösen, laden, lagern Zwischenlager, bis 4,0 m**
Erdaushub Graben für Montageschächte, wie vor beschrieben, jedoch Aushubtiefe bis 4,0 m.

Aushubtiefe:  bis 4,0 m
Menge: 15,000 m³

**5.8.6 Handaushub**
Handaushub als Zuschlag zu den Aushub-Positionen. Erschwernisse für Laden Zwischentransport, Wiederverfüllung, etc. des Materiales sind in die Einheitspreise einzurechnen.
Längstransporte mittels Schubkarren und Eimer sind
ebenfalls einzurechnen.
Menge: 5,000 m³

**5.8.7 Bettung Rohrleitungen DN 100 - DN 250**
Liefern und Einbauen von geeignetem Sand- oder Kiesmaterial entsprechend DIN EN 1610 und DWA-A 139 für die Bettung der Rohrleitungen.

Rohrduchmesser: DN 100 - DN 250
Menge: 700,000 m

**5.8.8 Verfüllen Rohrgraben, Wandkies**
Verbleibenden Rohrgraben mit Liefermaterial profilgerecht hinterfüllen und lagenweise verdichten.

Material:  Wandkies, gut verdichtbar
Körnung:  0/45
Menge: 865,000 m³

### 6 BETON- UND STAHLBETONARBEITEN

*Hinweis: ALLGEMEINE HINWEISE STATIK*
ALLGEMEINE HINWEISE:

Allgemeines zum Tragwerk:

Beim Tragwerk des Schulneubaus handelt es sich im Gebäude in Massivbauweise (Stahlbeton und Mauerwerk.)
Das Gebäude wird mittels Einzel-/Streifenfundamenten gegründet. Aufgehende Wände im KG sind als Stahlbetonwände und Mauerwerkswänden geplant.

Zusätzliche Einzelstützen tragen neben diesen Wänden die Decke über dem Untergeschoß.
Diese Decke wird nahezu unterzugsfrei hergestellt.
Die Aussteifung erfolgt über die Außenwände, ebenso wie Innenwände.

Die Klassenzimmer sind über nichttragende Wände (meist Mauerwerk) voneinander getrennt. Hier ist der
Kopfpunkt mittels beidseitig angebrachter Stahlwinkel gehalten. Tragende Wände werden überwiegend in
Stahlbeton hergestellt.
Für das Gebäude wird eine Aufstockung in Leichtbau vorgesehen. Die Lasten für die Aufstockung werden
bereits mit eingerechnet.

Besonderheiten:
- Die Stahlbetondecken werden als Flachdecken ausgeführt und sind weit gespannt. Durch Einzelstützen
sind entsprechende Durchstanzbereiche definiert.
- Teils werden Unterzüge verwendet um aus den darüberliegenden Geschossen Wand- und Einzellasten
aufnehmen zu können.
- Die Nutzlasten der Decken liegen bei 5 kN/m², so dass die Geschoßdecke unterstützt bleiben
müssen und ein Rückbau der Unterstützung von oben nach unten erfolgt.
- Im Obergeschoß wird eine Wandscheibe auf der Westseite als tragende Wandscheibe ausgebildet.
Diese trägt die Decke über EG, sowie die Lasten aus der OG-Decke. Diese Wand ist erst nach
Erhärten der Stahlbetondecke OG auszuschalen. Und bleibt für diesen Zeitraum hin unterstützt.
- Die Brüstungen/Aufkantungen werden statisch als Überzug berücksichtigt.
- Für die Begrenzung der Durchbiegung werden einzelne Unterzüge als Mehrfeldträger ausgeführt.
Hierbei ist die Stützbewehrung auf die Decken auszulagern.
- Für die nichttragenden Wände auf den Decken gilt, dass dieser erst nach dem Ausschalen und
Entfernen der Hilfsunterstützung gemauert werden dürfen.
- Die Treppenläufe werden als FT-Läufe in die Podest- und Deckenkonsolen eingehoben.
- Aufgrund der Deckenspannweiten werden die Schalungen der Decken überhöht. Dies gilt ebenso für
die Unterzüge.
- Die Verbindungsbrücke zum Bestand werden unabhängig des Bestandsgebäudes auf einer elastisch
gebetteten Platte gegründet.
- Eingangsüberdachung wird als Vollfertigteil in die Schalung mit eingebaut und ist bis Fertigstellung
der Decke über OG zu unterstützen
- Bodenplatte nicht als WU, Abdichtung W1.1E, Wände mit Schwarzanstrich
- Außenfundamente mit Hohlkehle ausbilden

Hinweise zur Gründung (Auszug Bodengutachten):

(D.3) Gründung Auf Höhe der geplanten Unterkante des Bauwerks stehen die Böden des Homogenbereiches B4 kiesige Sande an und ggf. noch partiell die Fließerden von Homogenbereich B3. Homogenbereich B3 ist grundsätzlich in der Gründungssohle vollständig auszutauschen.
Die Böden des Homogenbereiches B4 sind für die Aufnahme von Gebäudelasten bedingt geeignet. Zur Erhöhung der Tragfähigkeit und zur Homogenisierung des Baugrundes empfehlen wir die Ausführung eines Bodenaustausches an der Baugrubensohle in einer Stärke von 0,5 m mit einem Kies-Sand-Gemisch mit einem Sandanteil ≥ 20 % oder einem vergleichbaren zertifiziertem RC-Material. Der Bodenaustauschkörper ist zu drainieren. Hierfür würde auch die Herstellung eines punktuellen hydraulischen Anschlusses an den Homogenbereich B5 genügen (punktueller Bodenaustausch bis ~ 1,5 m unter Gelände).
Die Baugrube ist bei trockener Witterung auszuheben. Die Baugrubensohle ist nachzuverdichten. Nach dem Ausheben hat unmittelbar der weitere Aufbau zu erfolgen, um die Baugrube vor einem Aufweichen durch Niederschläge und Witterung zu schützen.
Das Bodenaustauschmaterial ist auf DPr ≥ 100% zu verdichten. Je nach Leistung des Verdichtungsgerätes hat die Verdichtung ggf. in mehreren Lagen zu erfolgen.
Durch den Bodenaustausch wird zudem auch eine geringere Wasserbeanspruchung auf die Bodenplatte erzielt.
Anfallendes Niederschlagswasser kann voraussichtlich bei leichtem Regen über die Baugrubensohle versickern. Wasserhaltungsmaßnahmen sind daher in der Regel nicht notwendig. Bei stärkerem oder länger anhaltendem Regen ist eine Wasserhaltung während der Bauzeit erforderlich.
An Stellen, wo das Gebäude weniger als 1,0 m in den Untergrund einbindet, sind Maßnahmen gegen Frostschäden vorzusehen. Hier sind dann Frostschürzen vorzusehen oder es hat eine wärmegedämmte Gründung zu erfolgen (siehe hierzu DIN EN ISO 13793:2001-06).
Alternativ kann eine frostsichere Gründung mittels Bodenaustausch durch einen Frostschutzkies erfolgen. Am Gebäuderand ist hierfür ein Bodenaustausch in einer Stärke bis 1,0 m unter Gelände auszuführen. Der Bodenaustauschkörper ist analog wie oben beschrieben zu drainieren.
Zum Schutz des Gebäudes vor Durchfeuchtung sollte der weitere Aufbau der Bodenplatte auf einer kapillarbrechenden Schicht erfolgen.
Die Baugrubenrückverfüllung hat ausschließlich mit stark durchlässigem Material zu erfolgen.
Hinweise für Gründung (Auszug Bodengutachten) S16

S. 18 Bodengutachten - Sohlwiderstände

(D.4) Abdichtung des Bauwerks Bei einer Ausführung nach (C.3) liegt der höchste zu erwartende Grundwasserstand liegt bei > 0,5 m unter der Abdichtungsebene. Damit liegt die Wassereinwirkungsklasse "W 1.1-E vor. Eine Abdichtung kann entsprechend der genannten Wassereinwirkungsklasse ausgeführt werden.
Hinweis S. 19 Bodengutachten - D4 Abdichtung des Bauwerks

Allgemeines

x  Bei weitgespannten Bauteilen sind die Durchbiegungen in Abstimmung mit dem Tragwerksplaner und dem Objektplaner durch eine ausreichende Überhöhung der Schalung auszugleichen. Bei den vorliegenden Spannweiten ist eine Überhöhung der Schalung momentan vorgesehen.

Beton:

x  Soweit Stützen mit höherer Betongüte Decken und/oder Unterzüge durchdringen, sind auch im Deckenbereich frisch in frisch diese höheren Betonfestigkeitsklassen einzubauen.

x  In Bereichen erhöhter Bewehrung oder dünner Bauteile kann eine Begrenzung des Größtkorns auf 16mm - DIN EN 12620 - erforderlich werden.

x  Der Einbau des Betons fällt teilweise in die Überwachungsklasse 2 und ist nach den Vorgaben der DIN EN 13670 und der DIN 1045-3, Abschnitt 11 zu überwachen, siehe gesonderte  Zusammenstellung.

x  Für die Nachbehandlung des Betons sind die Regelungen der DIN EN 13670 und der DIN 1045-3, Abschnitt 8.7 maßgebend.

x  Sofern in der Planung (Schalpläne) nicht anderweitig angegeben:
  Sämtliche Festlegungen hinsichtlich der Bauausführung, z.B. Wahl der Betoneigenschaften, der Herstellverfahren, der Betonierfolge, der Anordnung und Ausführung von Arbeitsfugen und der  Art der Nachbehandlung sind im Zuge der Arbeitsvorbereitung vom AN zu beschreiben und mit dem Vertreter des AG und dem Tragwerksplaner abzustimmen.

x  Im Besonderen sind folgende DBV-Merkblätter in Ihrer jeweils aktuell gültigen Fassung zu beachten:
  Merkblatt Betonieren im Winter
  Merkblatt Begrenzung der Rissbildung im Stahlbeton- und Spannbetonbau
  Die zusätzlichen Maßnahmen sind hierbei entsprechend des Bauzeitenplans einzurechnen und auf der Baustelle vorzusehen (z.B. Abdeckung der Betonbauteile nach dem Betonieren, o.ä.).

x  Da im vorliegenden Bauwerk weitgespannte Flachdecken vorkommen, die teilweise länger als die in der DIN 1045-3, Abschnitt 5.6 angegebenen Ausschalfristen eingeschalt bzw. unterstützt  werden müssen, ist die Firma darauf hinzuweisen. Geeignete Abstützmaßnahmen sind von der ausführenden Firma zu wählen.

x  Von der Firma sind ebenso die Abstützmaßnahmen zu planen und einzukalkulieren, die erforderlich sind, wenn das Frischbetoneigengewicht incl. der erforderlichen Verkehrslast größer  ist als die Tragfähigkeit der darunterliegenden Decke.

x  Zur Unterstützungsdauer:
  Die Dauer der Unterstützung ist seitens des AN so zu wählen, dass die planmäßige Festigkeit der obersten Decke erreicht ist.
  Stehenlassen der eingeschalten Decke über die in der DIN 1045-3, Abschnitt 5.6 angegebenen Ausschalfristen hinaus.

x  Längere Unterstützungsmaßnahmen sind notwendig für
        - Geschoßdecke
        - tragende Wandscheiben im OG
        - Bereich der Eingangsüberdachung und der tragende Wandscheiben zur Aufhängung

x  Bei der Planung der Unterstützungsmaßnahmen Decken und Wandartigen Träger ist durch den AN zu berücksichtigen und mit einzukalkulieren, dass stellenweise keine Stahlbetonbodenplatte  des Gebäudetragwerks vorhanden ist, die in der Lage wäre die Abstützlasten in den Baugrund einzuleiten.
  Hier ist entweder eine ausreichende Lastverteilung vorzusehen oder temporäre Gründungsbauteile anzuordnen, um die Lasteinleitung der Hilfsunterstützung in den Baugrund  sicherzustellen. Dies ist bei der Planung der Hilfsabstützungen (inklusive Hilfsgründungen) durch  den AN zu berücksichtigen.
  Geeignete Maßnahmen sind durch den AN zu wählen und nachzuweisen.
  Dies ist insbesondere notwendig bei
        - Verbindungsbrücke zum Bestand

x  Die Anforderungen der DIN 1045-4 und des Eurocode 2, Abschnitt 10 sind zu beachten.
  Seitens Planer wird die statische Berechnung des Gebäudes erstellt und berücksichtigt das Tragwerk in monolithischer Form. Diese Statik wird dem AN zur Verfügung gestellt und dient ihm  ggf. als Grundlage für seine zu erbringenden Nachweise der Bauteile als Fertigteile.

x  Die Anfertigung der notwendigen Elementpläne und die erforderliche statische Berechnung sind als eigene Position auszuschreiben. Dies betrifft z.B. die FT-Treppenläufe, Verbindungsbrücke.

x  Beabsichtigt der Auftragnehmer, Ortbetonteile als Fertigteile zu erstellen oder Fertigteile in Ortbeton umzuplanen, so bedarf es auch der Zustimmung des Tragwerksplaners, des  Architekten und des AG‘s.
  Sämtliche daraus resultierenden Umplanungen und notwendigen Berechnungen werden vom Auftragnehmer geliefert.
  Sind solche Umplanungen von Ortbeton auf Fertigteile angedacht, ist dies mit dem notwendigen zeitlichen Vorlauf anzukündigen und die geplanten Maßnahmen inklusive der Detailausbildungen zur Prüfung vorzulegen.
  Diese statischen Nachweise sind dem Prüfingenieur vorlegen. Zusätzliche Prüfgebühren durch diese Doppelprüfung sind von der Firma zu tragen.

x  Die Abrechnung des Betonstahls erfolgt nach den Stahllisten der Bauherrenplanung. Notwendige Montagebewehrungen für Stahlbetonfertigteile und dergleichen werden bei Sondervorschlägen  nicht zusätzlich erfasst.

x  Zur Sicherstellung einer ausreichenden Gebrauchstauglichkeit wurde die rechnerische Rissbreite infolge Lasten und/oder Zwang gemäß Eurocode 2, Abschnitt 7.3 mindestens unter der Annahme einer zentrischen Zwangsbeanspruchung aus abfließender Hydratationswärme bzw. für die  Zwang in spätem Betonalter in der statischen Berechnung nachgewiesen.

  Die Einhaltung dieser Rissbreiten ist unbedingt sicherzustellen und auch durch betontechnologische Maßnahmen zu unterstützen. Es wurden folgende Rissbreiten zugrunde  gelegt:
  XC1  w_k =  0,4 mm
  XC2-4  w_k =  0,3 mm

  Undichte Stellen, Fehlstellen bzw. Rissbreiten, die die oben genannten Rechenwerte überschreiten, müssen nachträglich fachgerecht verpresst werden, soweit nicht  Sichtbetonanforderungen entgegenstehen.

x  Den Bereichen Betontechnologie und Nachbehandlung des Betons ist erhöhte Aufmerksamkeit zu widmen.
        - Betontechnologie: Um die Rissebildung infolge Zwang durch Abfließen der Hydratationswärme und Zwang infolge Schwinden des Betons gering zu halten, ist eine Betonrezeptur in Anlehnung  an die betontechnologischen Empfehlungen aus dem Merkblatt „Wasserundurchlässige Baukörper aus Beton“ des Deutschen Betonvereins zu wählen. Generell ist das DBV-Merkblatt  „Begrenzung der Rissbildung im Stahlbeton- und Spannbetonbau“ zu beachten.
        - Nachbehandlung: Die Nachbehandlung des Betons hat einen sehr großen Einfluss auf das Rissbild der Betonoberfläche.
  In diesem Zusammenhang wird auf Vorgaben in DIN 1045-3 verwiesen.

x  Gem. Bodengutachten erfolgt die Abdichtung nach DIN 10533 und der Wassereinwirkungsklasse W1.1-E.
  Hierzu sind die im Bodengutachten erforderlichen Kiessäulen herzustellen.

x  Die Arbeitsfugen im Betonbau werden auf Unterkante gelegt.
  Stahlbetonwände sind in Abschnitten bis zu 8-10m herzustellen. Eine Arbeitsfuge ist entsprechend einzuplanen.
  Aktuell ist vorgesehen, die Bewehrung überstehen zu lassen, die stirnseite der Fugen in den Wänden sind entsprechend abzustellen und für eine überstehende Bewehrung vorzusehen. Die Fugen sind mind. als "rau" auszubilden. An den Wandecken sind die Arbeitsfugen mittels Rückbiegeanschluss geplant.

x  Ausbildung von Arbeitsfugen im Bereich der Bodenplatte
  Im Bereich von Arbeitsfugen (nicht WU) ist ein Streckmetall in der Arbeitsfuge einzulegen, so dass die Anschlussbewehrung durchgesteckt werden kann. Beim Abschalen mittels Kanthölzer  ist eine verzahnte Fuge herzustellen.
  Die Bodenplatte wird in Abschnitten hergestellt um das Zwängungsrisiko zu minimieren.

x  Festigkeitentwicklung von Betonen:
  siehe hierzu Beiblatt zur Ausführung nach DIN 1045-3 und der erforderlichen Nachbehandlungszeit in Abhängigkeit der Festigkeitsentwicklung.

[DBV Merkblatt)

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
Überhöhung der Decken:

Die Decken werden in teilbereichen überhöht in die Schalung hergestellt.
Dies gilt ebenso für die Unterzüge. Die Überhöhung ist den Schalplänen
zu entnehmen und betragen bis zu 2cm.

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
Verformung - Überhöhung - Durchbiegung:

x  Aufgrund des Eigengewichts, Aufbau- und Nutzlasten unterliegt das Tragwerk Verformungen.

x  Definition und Grenzwerte der Verformungen nach DIN EN 1992-1-1

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
Für die Lastkombinationn (GZG - charakt.) können rechnerisch höhere Verformungen auftreten.

x  Ferner wird auf die DIN 18202 (2013-04) hingewiesen.
  Eine erhöhte Einbautoleranz für den Rohbau ist auszuschreiben.

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
x  Um die Durchbiegung im Endzustand einzuhalten, wird die Decke in Teilen überhöht in der Schalung hergestellt. Dies bedeutet, dass die Rohbaudecke (üblicherweise) in Feldmitte eine  Überhöhung nach oben besitzt. Dies ist insbesondere für die weiterführenden Gewerke des Ausbaus (Estrich) zu beachten.
  Bei einer Überhöhung ist daher darauf zu achten, dass auf das Überhöhungsmaß der Toleranzausgleich aufzurechnen/addieren ist, so dass dieser Umstand an die Folgegewerke  weitergereicht wird.
  Im Rohbauzustand kann daher die Maßtoleranz überschritten sein.

x  Im Bereich von Deckenrändern und Randunterzügen kann es zu Verformungen (Durchbiegungen) nach unten kommen.

x  Üblicherweise wird die Überhöhung der Decke in der Schalung so gewählt, dass aus ständigen Lasten der Decke incl. Ausbaulasten (Deckenaufbau) die Decke in der Nulllage zu liegen kommt.
  Weitere Verformungen entstehen aus Kriecheinflüssen und den Nutzlasten auf der Decke.

Bewehrung:

x  Notwendige Hilfsabstützungen für freistehende Bewehrungsstäbe - im Bereich von Wänden, Stützen und Trägern - sind in die Einheitspreise mit einzurechnen und werden nicht gesondert  vergütet.

x  Grundsätzlich wird mit Betonstabstahllänge von maximal 12 bis 14 m geplant.

x  Bei einzelnen Bauteilen kann der gemäß Eurocode 2 maximal zulässige Bewehrungsgrad ausgenutzt sein.
  Die Betonrezeptur ist darauf abzustimmen. Es können sich hieraus Erschwernisse beim Einbau der Bewehrung bzw. beim Einbringen des Betons ergeben

x  Das Herstellen bzw. die Ausbildung von Betoneinbringöffnungen, und die Planung von Schüttrohren abgestimmt auf die statischen Erfordernisse, ist bei der Kalkulation zu  berücksichtigen und obliegt dem AN.

x  Bei Bewehrungsabnahmen des Tragwerksplaners oder des Prüfingenieurs können kurzfristig Zulagebewehrungen erforderlich werden. Um keine zeitliche Verzögerung entstehen zu lassen,  ist eine angemessene Auswahl und Menge von Betonstahl auf der Baustelle vorzuhalten.
  Durchmesser Ø10 mm, Ø12 mm, Ø16 mm, Ø20 mm
  2t gerader Stabstahl l = 12m, auf der Baustelle auf erforderliche Länge geschnitten

x  Das Schneiden und Biegen von Betonstahl auf der Baustelle - beispielsweise bei Zulagen im Zuge von Bewehrungsabnahmen - ist mit einzurechnen.

x  Die Abstandshalter und Unterstützungen sind nach den Merkblättern des DBV „Unterstützungen nach EC2“ und „Abstandshalter nach EC2“ auszuführen. Die Abstandshalter für die untere Lage (sog. Drunterleisten) sind vom AN entsprechend der vorgegebenen Betondeckung festzulegen  und deren Anzahl zu planen.
  Für Abstandshalter der unteren Lage ist eine eigene Position im LV vorzusehen.

x  In der Bewehrungsplanung der flächigen horizontalen Bauteile (Decken und Bodenplatten) ist ein angenommener Bauablauf zu Grunde gelegt. Bewehrungs-Übergreifungen sind entsprechend geplant.

x  Aufgrund der Rissesicherung und in Teilbereichen stützenartigen Ausbildung von Wänden ist mit einem überwiegenden Teil an Stabstahl bei der Wandbewehrung zu rechnen.

x  An Wandenden sind die Bew.-Eisen stützenartig auszubilden und entsprechend einzurechnen.

x  Sollte vom AN ein anderer Bauablauf oder eine andere Abschnittseinteilung gewählt werden, so ist durch ihn im Rahmen der Arbeitsvorbereitung ein Vorschlag zu erstellen und die Lage und  Ausführung mit der Tragwerksplanung abzustimmen. Die Übernahme sämtlicher daraus entstehender Kosten, die Erstellung notwendiger Umplanungen (z.B. der Bewehrung) und die  Vorlage beim Prüfingenieur sind durch den AN zu erbringen.
  Ästhetische Anforderungen an die Einteilung der Betonierabschnitte und Ausbildung der Schalungsstöße sind durch den AN mit den planenden Architekten abzustimmen.

x  Das Schneiden von Bewehrung bis Ø 14 mm bei Zulagen, Öffnungen/Aussparungen ist mit einzukalkulieren. Das Biegen von Bewehrung vor Ort auf der Baustelle bis Ø 12mm ist technisch  einzuplanen und vorzuhalten, z.B. für örtliche Zulagen von Bügel, Haken oder Schenkel.

Stahl-Einbauteile:

x  Alle notwendigen Verbindungsmittel und einzuschweißenden Anschlussbleche sind in den Einheitspreis einzurechnen.

x  Grundsätzlich sind sämtliche Stahlbauteile nach DIN ISO 12944-2 gemäß der erforderlichen Korrosivitätskategorie zu beschichten. Bei unzugänglichen Bauteilen ist Edelstahl zu verwenden, der gemäß bauaufsichtlicher Zulassung der erforderlichen Korrosionswiderstandsklasse zugeordnet werden kann.

  Ausführungsklasse nach DIN EN 1090: EXC2
  weitergehende Angaben, siehe Spezifikation in der statischen Berechnung

x  Die Werkstattzeichnungen zu den Stahlbauteilen sind als gesonderte Position auszuschreiben, sofern sie nicht als Nebenleistung erfasst sind. Sie sind dem Architekten, dem Tragwerksplaner  und dem Prüfingenieur mit ausreichendem zeitlichen Vorlauf zur Prüfung und Freigabe vorzulegen.
  Die Fertigung darf erst nach der Freigabe erfolgen. Als Grundlage für die Werkstattplanung werden der ausführenden Firma die statischen Berechnungen zum Tragsystem und Angaben zu  Regeldetails übergeben.

x  Für die Ausführung sämtlicher Stahlbauteile ist die DIN EN 1090 gültig.

x  Bei nicht vorwiegend ruhender Beanspruchung in Dickenrichtung von Blechen und Breitflachstählen sind diese auf Dopplung zu prüfen (SEL 072).

x  Bei Beanspruchung in Dickenrichtung sind Stahlprodukte mit verbesserten Verformungseigenschaften erforderlich (Z-Güte DASt-Richtlinie 014). Der Stahlbauer hat die  Z-Güte in eigener Verantwortung festzulegen. Bei Einbauplatten
  (Anschweißplatten) sind folgende Z-Güten einzuhalten:
  Blechdicke < 30 mm: Z15
  Blechdicke > 30 mm: Z25

x  Für die Ausführung der Schweißarbeiten der Stahlbauteile hat die ausführende Firma gemäß
  DIN EN 1090-1:2012-02 ein EG-Konformitätszertifikat für die Ausführungsklasse EXC 2 und ein Schweißzertifikat für die Verarbeitung der verwendeten Werkstoffe vorzulegen.

Fugen:

x  Die Bodenplatte soll als WU-Konstruktion ausgebildet werden. Hierzu sind die Anforderungen nach Merkblatt Wasserundurchlässige Baukörper aus Beton“ und Fugenausbildung Baukörper aus Beton" des Betonvereins, die WU-Richtlinie sowie die Herstellerhinweise sind zu beachten.

x  Alle nicht verzahnt auszubildenden Arbeitsfugen sind als „raue“ Arbeitsfugen im Sinne von Eurocode 2, Abschnitt 6.2 auszubilden. Dies ist in die Einheitspreise einzurechnen. Die Lage der  Arbeitsfugen ist in jedem Fall mit dem Tragwerksplaner abzustimmen.

x  Für Unterzüge und Betonierabschnitte ist zu beachten, dass eine Arbeitsfuge mit eingerechnet wird:
  Übergang Steg zur Platte / Übergang Sicke zum Aufbeton.
  Dies bedeutet, dass der Arbeitsaufwand für die Herstellung einzelner Betonierabschnitte mit berücksichtigt werden muss.
  Soweit nicht gesondert angegeben, sind diese Fugen als "rauhe Fuge" auszubilden.
  Für Betonierabschnitte von Bodenplatten, Arbeitfugen bei Decken o.ä. ist ein Streckmetall in der Fuge einzulegen, ggfs. können äquivalente Ersatzmaßnahmen ausgeführt werden.

Planungsleistung - Bauhilfsmaßnahmen und Bauzustände durch den AN:

x  Bauhilfsmaßnahmen sind inkl. der erforderlichen statischen Berechnungen und der Werk- und Montageplanung (Ausführungsplanung) vom AN zu planen.

x  Planung von Hilfsabstützungen in Bauzuständen (Traggerüste Klasse B und falls erforderlich zugehörige Hilfsgründungen).
  Wahl der Baustoffe und des Bauablaufs. Erstellung der statischen Nachweise und der Konstruktionszeichnungen. Vorlage der Unterlagen beim Prüfingenieur.

x  Planung von Verbaumaßnahmen, sofern nicht separat beim Spezialtiefbau behandelt.

x  Planung von Trassensicherungen
  Planung der Sicherungsmaßnahmen von Trassen im Bauzustand. Wahl der Baustoffe und Erstellung der statischen Nachweise sowie der Konstruktionszeichnungen

x  Von Seiten der Tragwerksplanung werden die statischen Nachweise für den Endzustand des Bauwerks erbracht.
  Sollten während des Baufortschritts vorübergehende Bau- oder Montagezustände auftreten, die statisch nachzuweisen sind, müssen diese Nachweise inkl. der dazu erforderlichen  Planung/Konstruktionszeichnungen vom AN erbracht werden. Dies betrifft z.B. Zwischenzustände aus dem Ein- und Ausbau von Abstützungen, frühzeitige Belastung
  von Stahlbetonbauteilen, Stabilisierung bereits hergestellter Bauteile bis zur ausreichenden Einbindung in das Gesamttragwerk (z.B. gegen Windlasten oder Umkippen) und Ähnliches.

Planungsleistung - Hilfsunterstützungen:

x  Die Wahl und Planung des Konzepts sämtlicher Abstütz- und Hilfsmaßnahmen im Bereich der
  Wandartigen Träger der Foyerabfangung und der Bodenhallenunterzüge inklusive der statischen Nachweise und der erforderlichen Planung / Konstruktionszeichnungen sind vom AN zu  erbringen.

x  Bei der Planung der Hilfsabstützungen für die Wandartigen Träger im Erdgeschoss ist durch den AN zu beachten, dass die Lasteinleitung in die unterhalb liegenden evtl. noch nicht vorhandenen  Bodenplatte seitens AN zu planen ist und ggfs. Lastverteilungen vorzusehen.

x  Die Abhängigkeiten und evtl. vor diesem Hintergrund erforderliche Abfangkonstuktionen, sind bei der Bauablaufplanung durch den AN zu berücksichtigen.

Planleistungen - Nicht zum Tragwerk des Gebäudes gehörende Konstruktionen

x  Statische Nachweise für konstruktive Einzel- und Streifenfundamente (z.B. Fundamente für Bautafeln, Kranfundament o.ä. ) inkl. der Bewehrungsangaben, Wahl der Betongüte und  Expositionsklasse und Erstellung aller zur Ausführung notwendiger Konstruktionszeichnungensind seitens AN zu erbringen.
  Vorlage der Unterlagen beim Prüfingenieur.

Planleistungen - Elementdecken und Hohlwandkonstruktionen

x  Bei Hohlwänden ist die Eck- und Stoßbewehrung zwischen den Bauteilen durch die Fertigteilfirma zu ermittlen und anzugeben. Ebenso ist die Anschlussbewehung aus den  Hohlwänden in die Decke hinein durch die Fertigteilfirma zu ermitteln und herauszuziehen.  Anschluss Bewehrung von Ortbetonbauteilen in die Hohlwände hinein sind in den Plänen der  Tragwerksplanung enthalten.

x  Bei Elementdeckenplatten ist die Stoßbewehrung seitens Fertigteilwerk anzugeben und herauszuziehen.

Planung TGA Durchbrüche und Einlegearbeiten

x  Im Bereich von Einzelstützen, Wandenenden und Innenwandecken ist das Verlegen von Leitungen und Rohren in der Decke innerhalb der Durchstanzbereiche nicht möglich.
  Ebenso sind Aussparungen und Decken-/Bodendurchbrüche rechtzeitig zu planen und mit der Tragwerksplanung abzustimmen.

Aufgaben des Bauunternehmens bei der Überwachung

x  Es sind die Anforderungen gem DIN 1045-3 (2012-03) zu beachten und einzuhalten.

x  Es wird ergänzend zum Abschnitt NA: Überwachung durch das Bauunternehmen empfohlen, dass die Arbeiten nach Abschnitt NA.2 bis NA.6 auch seitens des Bauunternehmens  aufgezeichnet und dokumentiert werden sollen und die erstellten Protokolle auf Verlangen vorgezeigt werden können.
  Wenn Seitens Planer und baustatischen Prüfer keine Abnahme der Bewehrung erfolgt, ist diese seitens Baufirma durchzuführen und gem. DIN EN 1045-3 zu dokumentieren. Dieser Aufwand ist  mit einzurechnen.

Hinweise zur Nachbehandlung

x  Bei der Nachbehanldung des Betons sind die DIN EN 206-1 / DIN 1045-3 und die entsprechende
  Richtlinie des DAfStb zu beachten.

x  Nachbehandlungsmaßnahmen zur Vermeidung übermäßiger Verdunstung:
        - Belassen in der Schalung
        - Abdecken der Betonoberfläche mit dampfdichten Folien (Sicherung gegen Durchzug)
        - Aufrechterhalten eines sichtbaren Wasserfilms auf der Betonoberfläche
        - Anwendung von Nachbehandlungsmitteln mit nachgewiesener Eignung
        - Auflegen von wasserspeichernden Abdeckungen unter ständigem Feuchhalten.

x  Ausschalen: Gerüste und Schalungen dürfen erste entfernt werden, wenn der Beton eine ausreichende Festigkeit erreicht hat.

x  Frischbetontemperatur: siehe hierzu Hinweise im Abschnitt "Ausführung nach DIN 1045-3"

x  Weitere Hinweise zur Nachbehandlung, siehe DIN 1045-3 bzw. die zusätzlich beigefügten
  Unterlagen zur Ausführung von Betonbauarbeiten.

Mauerwerk

x  Empfehlung für Maßnahmen zur Minimierung des Rissrisikos:

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
x  Nicht tragende Trennwand am Wandkopf: Ausreichende Verformungsmöglichkeit der Decken oberhalb der nicht tragenden Trennwand im oberen Wandbereich: Dazu sind zwischen der  Geschossdecke und dem Wandkopf eine ausreichend verformungsfähige Zwischenschicht in genügender Dicke anzuordnen; vor allem bei Wandlängen über 5 m.

x  Eine ausreichende Verformungsmöglichkeit der vertikalen Wandanschlüsse kann durch die Verwendung von beweglichen Wandanschlussankern verbessert werden. Das in vielen Fällen  vorteilhafte Vermörteln der oberen Fuge sollte daher individuell überprüft werden.

x  Lange nicht tragende Trennwände vermeiden: einzelne Türöffnungen raumhoch ausführen

x  Dehnungsfugen bei sehr langen Wänden: Anordnung in Abhängigkeit der Deckenfelder

x  Kein Betonieren von Stahlbetonstützen im Verband mit Mauerwerk: Rissrisiko durch Verformungsdifferenzen zwischen Mauerwerk und Beton. Es wird vorgeschlagen, dass im Putz  eine Schattenfuge ausgeführt wird.

x  Vermeiden baulicher Durchfeuchtung, möglichst geringes Schwinden.

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
Folgende weitere Dokumente sind den Unterlagen beigefügt und für die Ausschreibung
zu beachten:

Dokument liegt anbei

-  Hinweise zur Überwachungsklasse nach DIN EN 13670 bzw. DIN 1045-3 und Ausführung von Betonbauteilen

-  Übersicht der Expositionsklassen, ÜK-Klassen und AK-Klassen

#### Titel 6.1 PLANUNG, ÜBERWACHUNGEN

**6.1.1 Überwachung Betoneinbau ÜK-2 AK-E**
Überwachung des Betoneinbaus der Überwachungsklasse 2 und Ausführungsklasse AK-E nach DIN 1045-3 durch eine anerkannte Prüfstelle. Beantragung bei der Überwachungsstelle durch den
AN und Vorlage des Überwachungsvertrages vor Beginn der Betonierarbeiten
beim AG.
Menge: 1,000 psch

#### Titel 6.2 GRÜNDUNG

**6.2.1 Trennlage, PE-Folie 0,5 mm, 2-lagig**
Trennlage auf verdichtete Kiesfilterschicht, mit PE-Folie; 2-lagig, Stöße überlappt.

Foliendicke:  0,5 mm
Stoßüberlappung: 15 cm
Menge: 680,000 m²

**6.2.2 Füllbeton C10/12**
Füllbeton, unbewehrt, für Auffüllungen aller Art im Gründungsbereich, z.B. unter Streifenfundamenten einschl evtl. erforderlicher Schalung.

Beton  : C 10/12
Dicke  : bis 20 cm
Menge: 52,500 m³

**6.2.3 Ortbeton Streifenfundamente C25/30, XC2, XF1, WF, ÜK-1, AK-N, B 70-120 cm**
Ortbeton Streifenfundamente aus Stahlbeton, auf Sauberkeitsschicht bzw. Stahlbetondecke betoniert. Oberfläche aufrauhen für Anbindung Bodenplatte.

Beton:  Normalbeton C 25/30
Expositionsklasse: XC2
  XF1
Feuchtigkeitsklasse: WF
Entwicklung Betonfestigk.:mittel r<0,5
Überwachungskl.:ÜK-1
Ausführungskl.:AK-N
Fundamentbreite: 70-120 cm
Fundamenthöhe: 80 cm
Menge: 120,000 m³

**6.2.4 Ortbeton Streifenfundamente C25/30, XC2, XF1, WF, ÜK-1, AK-N, B 125-200 cm**
Ortbeton Streifenfundamente aus Stahlbeton, auf Sauberkeitsschicht bzw. Stahlbetondecke betoniert. Oberfläche aufrauhen für Anbindung Bodenplatte.

Beton:  Normalbeton C 25/30
Expositionsklasse: XC2
  XF1
Feuchtigkeitsklasse: WF
Entwicklung Betonfestigk.:mittel r<0,5
Überwachungskl.:ÜK-1
Ausführungskl.:AK-N
Fundamentbreite: 125-200 cm
Fundamenthöhe: 80 cm
Menge: 115,000 m³

**6.2.5 Ortbeton Streifenfundamente C25/30 WU, XC2, XF1, WF, ÜK-1, AK-N, B 25 cm**
Ortbeton Streifenfundamente aus Stahlbeton, auf Bodenplatte Aufzugsunterfahrt betoniert. Oberfläche aufrauhen für Anbindung Bodenplatte.

Beton:  WU-Beton C 25/30
Expositionsklasse: XC2
  XF1
Feuchtigkeitsklasse: WF
Entwicklung Betonfestigk.:mittel r<0,5
Überwachungskl.:ÜK-1
Ausführungskl.:AK-N
Fundamentbreite: 25 cm
Fundamenthöhe: 54 cm
Menge: 1,600 m³

**6.2.6 Schalung Streifenfundament bis H 80cm**
Schalung Streifenfundament, Schalungshöhe bis 80cm, Schalungshaut für Betonflächen ohne Anforderungen.
Menge: 370,000 m²

**6.2.7 Zulage Ausklinkung Streifenfundament**
Zulage zu vorgenannten Streifenfundamenten aus Stahlbeton für das Ausbildung einer Ausklinkung entlang Streifenfundament über die gesamte Länge. Inkl. Mehraufwand bei Schalung.

Ausklinkung:  68cm x 20cm
Bauteil:  Streifenfundament B 1,60 cm
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Menge: 40,000 m

**6.2.8 Einzelfundamente C25/30, XC2, XF1, WF, ÜK-1, AK-N, 100-250/100-275cm, H 80 cm**
Streifenfundamente aus Stahlbeton, auf Sauberkeitsschicht bzw. Stahlbetondecke betoniert. Oberfläche aufrauhen für Anbindung Bodenplatte.

Beton:  Normalbeton C 25/30
Expositionsklasse: XC2
  XF1
Feuchtigkeitsklasse: WF
Entwicklung Betonfestigk.:mittel r<0,5
Überwachungskl.:ÜK-1
Ausführungskl.:AK-N
Fundamentbreite: 100-250 cm
Fundamenttiefe: 100-275 cm
Fundamenthöhe:  80 cm
Menge: 15,000 m³

**6.2.9 Einzelfundamente C25/30, XC2, XF1, WF, ÜK-1, AK-N, 60/60cm, H 80 cm**
Streifenfundamente aus Stahlbeton, auf Sauberkeitsschicht bzw. Stahlbetondecke betoniert. Oberfläche aufrauhen für Anbindung Bodenplatte.

Beton:  Normalbeton C 25/30
Expositionsklasse: XC2
  XF1
Feuchtigkeitsklasse: WF
Entwicklung Betonfestigk.:mittel r<0,5
Überwachungskl.:ÜK-1
Ausführungskl.:AK-N
Fundamentbreite: 100-250 cm
Fundamenttiefe: 100-275 cm
Fundamenthöhe:  80 cm
Menge: 0,600 m³

**6.2.10 Schalung Einzelfundament H 80cm**
Schalung Einzelfundament, Schalungshöhe bis 80cm, Schalungshaut für Betonflächen ohne Anforderungen.
Menge: 32,000 m²

**6.2.11 Ortbeton Bodenplatte C25/30 WU, XC2, XF1, WF, ÜK-1, AK-N, H 50 cm**
Ortbeton Bodenplatte unter Aufzugsunterfahrt aus Stahlbeton, Untergrund Dämmmschicht.

Beton:  WU-Beton C 25/30
Expositionsklasse: XC2
  XF1
Feuchtigkeitsklasse: WF
Entwicklung Betonfestigk.:mittel r<0,5
Überwachungskl.:ÜK-1
Ausführungskl.:AK-N
Plattendicke:  50 cm
Menge: 12,000 m²

**6.2.12 Ortbeton Bodenplatte C25/30, XC2, XF1, WF, ÜK-1, AK-N, H 25 cm**
Ortbeton Bodenplatte aus Stahlbeton, Untergrund Dämmmschicht.

Beton:  Normalbeton C 25/30
Expositionsklasse: XC2
  XF1
Feuchtigkeitsklasse: WF
Entwicklung Betonfestigk.:mittel r<0,5
Überwachungskl.:ÜK-1
Ausführungskl.:AK-N
Plattendicke:  25 cm
Menge: 760,000 m²

**6.2.13 Schalung Bodenpl. Randschalung H 15-25cm**
Schalung Bodenplatte, als Randschalung, Schalungshöhe über 15 bis einschl. 25cm, Schalungshaut für Betonflächen ohne Anforderungen.
Menge: 125,000 m

**6.2.14 Schalung Bodenpl. Randschalung H 50cm**
Schalung Bodenplatte, als Randschalung, Schalungshöhe bis einschl. 50cm, Schalungshaut für Betonflächen ohne Anforderungen.
Menge: 15,000 m

**6.2.15 Ortbeton Fundamentplatte C25/30, XC3, XF1, WF, ÜK-1, AK-N, H 50 cm**
Ortbeton Fundamentplatte aus Stahlbeton, Untergrund Sauberkeitsschicht.

Beton:  Normalbeton C 25/30
Expositionsklasse: XC3
  XF1
Feuchtigkeitsklasse: WF
Entwicklung Betonfestigk.:mittel r<0,5
Überwachungskl.:ÜK-1
Ausführungskl.:AK-N
Plattendicke:  50 cm
Menge: 7,000 m²

**6.2.16 Schalung Fundamentpl. Randschalung H 50cm**
Schalung Fundamentplatte, als Randschalung, Schalungshöhe bis einschl. 50cm, Schalungshaut für Betonflächen ohne Anforderungen.
Menge: 14,000 m

**6.2.17 Ortbeton Wandscheiben C35/45, XC4, XD3, XF2, WA, ÜK-2, AK-E, D 25cm**
Ortbeton Wandscheibe Außenbereich, als Stahlbeton

Beton:  Normalbeton C 35/45
Expositionsklasse: XC4, XD3
  XF2
Feuchtigkeitsklasse: WA
Entwicklung Betonfestigk.:mittel r<0,5
Überwachungskl.:ÜK-2
Ausführungskl.:AK-E
Wanddicke:  25 cm
Wandhöhe:  3,81m
Menge: 11,500 m²

**6.2.18 Schalung Wandscheibe Außenwand**
Schalung Wandscheibe Außenwand, Schalungshaut für Betonflächen ohne Anforderung.
Menge: 23,000 m²

**6.2.19 Schalung Wandscheibe Außenwand Stirnabschalung D 20-25cm**
Schalung Wandscheibe, als Stirnabschalung, Grundriss der Stirnabschalung
rechtwinklig zur Seitenschalung, Wanddicke über 20 bis 25 cm, Schalungshaut
für Betonflächen ohne Anforderung.
Menge: 16,000 m

**6.2.20 Zulage Schalung Wandscheibe Außenwand SB2 Kanten scharf**
Zulage zu Pos. Schalung Wandscheibe Außenwand (Schalungshaut für Betonflächen
ohne Anforderung) für Schalungshaut, geeignet für sichtbar bleibende Betonflächen,
mit besonderen Anforderungen, Klasse SB 2 gemäß DBV-Merkblatt
"Sichtbeton", Ausgabe August 2015, als Trägerschalung aus GF-Schalungsplatten,
für scharfkantige Betonkanten, Oberfläche glatt, filmbeschichtet, Schalhautstöße
stumpf mit zusätzlichem Dichtungsband, Stöße und Ankerstellen geordnet,
max. 4 Ankerstellen pro Feld, Verschluss der Ankerstellen durch Faserzementstopfen,
Ankerstellen versenkt.
Menge: 23,000 m²

**6.2.21 Zulage Schalung Wandscheibe Außenwand Stirnabschalung SB2 Kanten scharf**
Zulage zu Pos. Schalung Wandscheibe Außenwand Stirnabschalung (Schalungshaut für Betonflächen ohne Anforderung) für Schalungshaut, geeignet für sichtbar bleibende Betonflächen, mit besonderen Anforderungen, Klasse SB 2 gemäß DBV-Merkblatt "Sichtbeton"
Menge: 16,000 m

**6.2.22 Zulage Wandscheibe Arbeitshöhe >3,50m**
Zulage zu vorgenannten Stahlbetonwand für die Ausführung von zu bearbeitenden oder zu verkleidenden Flächen höher 3,50m über der Standfläche.

Arbeitshöhe:  3,50 - ca. 4,00m
Menge: 1,000 m²

**6.2.23 Trennfuge, Mineralfaserplatten, d=50 mm**
Mineralfaserplatten in die Gebäudetrennfuge einlegen und befestigen; Platten dicht gestoßen.

Dämmstoffdicke: 5 cm
Plattendicke:  40 cm
Menge: 1,500 m²

#### Titel 6.3 WÄNDE, DECKEN, TRÄGER

*Hinweis: HINWEIS BETON- UND STAHLBETONARBEITEN*
HINWEIS BETON- UND STAHLBETONARBEITEN:

Vor dem Betonieren sind die Hohlräume von Hochlochziegeln so abzudecken, dass kein Beton in die Hohlräume dringen kann.

Dämmplatten aus Polysterol-Hartschaum müssen zur Vermeidung von Schwindfugen ausreichend abgelagert sein. Die Bauleitung kann einen Nachweis über das Herstellungsdatum verlangen.

Beim Einziehen von Stahlbetondecken in vorhandene Bausubstanz sind die statischen Berechnungen für die Auflager - falls nicht Bestandteil der Ausführungsunterlagen - anzufordern. Falls aus den Unterlagen nicht ersichtlich, sind die technologischen Vorgänge, Größe und Tiefe der Aussparungen im Bereich der Auflager sowie die Maßnahmen für den kraftschlüssigen Verbund mit Tragwerksplaner und Bauleitung abzustimmen. Einfüllöffnungen für die Auflager sind nach oben abzuschrägen.

Öffnungen, Durchbrüche, Aussparungen in Decken sind gegen Niederschlagswasser während der Rohbauarbeiten provisorisch abzudichten.

Das Verlegen von Rohren, z.B. Leerrohre für elektrische Leitungen, sanitäre Installationen und Einbauteilen, Z.B. Einbautöpfe für Einbauleuchten und spezielle Anker und Befestigungsunterteile soll entweder unter Anwesenheit der betreffenden Unternehmen erfolgen oder ist diesen zu gestatten. Auf die entsprechende Fixierung ist zu achten.

Auf eine DIN-konforme Nachbehandlung des Betons und eine absolut einwandfreie Betonqualität, insbesondere an Schalungsstössen und im Bereich von Arbeitsfugen, ist besonders Wert zulegen.

Gerüste u. Schalungen
Gerüste und Schalungen sind eigenverantwortlich vom AN zu dimensionieren und zu planen.
Werden zur Herstellung von Aussparungen Schaumkörper in die Schalung eingebaut, sind sie beim Ausschalen restlos zu entfernen. Das Ausbrennen von Schalungen für Aussparungen ist untersagt.
Sämtliche Ankerlöcher sind dauerhaft luftdicht zu verschließen (z.B. mit Verschlussstöpseln, Quellmörtel oder Brunnenschaum). Für Sichtbetonflächen sind gesonderte Positionen ausgeschrieben.

Ausbildung von sichtbaren Ecken und Kanten
Alle Ecken und Kanten von Stahlbetonbauteilen sind mittels sauber in die Schalung eingelegten Dreikantleisten abzufasen. Dies hilt auch für sämtliche Raum- und Pressfugen (Arbeitsfugen).

Betonstahl
Die Abrechnung des Betonstahls erfolgt nach den Stahllisten des Tragwerksplaners. Die Bauleitung behält sich vor, innerhalb der ausgeschriebenen Positionen Massenverschiebungen hin zur preisgünstigeren Stahlsorte vorzunehmen.

Stahlbetonwandanschlüsse
Spezialanschlüsse wie z.B. Rückbiegeanschlüsse, Kragplattenanschlüsse, Schalstreifen, o. ä. werden auf den Bewehrungsplänen ausgewiesen. Sofern vom AN aus schalungstechnischen Grünen weitere solcher Anschlüsse gewünscht werden, sind diese mit dem Statiker abzustimmen und müssen von diesem freigegeben werden. Die erforderliche technische Umarbeitung ist dann vom AN vorzunehmen.

Bewehrungabnahme
Nach Fertigstellung der Bewehrung und interner Abnahme durch die Fachkraft und nach vorheriger, rechtzeitiger Terminabsprache nimmt der Statiker die öffentlich-rechtliche Abnahme der Bewehrung vor. Bei komplizierten Bewehrungen sind Teilabnahmen möglich. Für den Fall, dass infolge mangelhafter Bewehrungsausführungen mehrmalige Abnahmen erforderlich werden, wird der Mehraufwand des Statikers dem AN belastet.

Die gewählten Betonierabschnitte dürfen nicht größer 8 - 10m sein. Eine Arbeitsfuge ist entsprechend einzuplanen.

Die Fenster bzw. Glasfassaden werden entsprechend den Planunterlagen bestellt.
Auf eine ausreichende Maßgenauigkeit der Rohbauöffnung ist zu achten.
Abweichungen sind rechtzeitig anzuzeigen und mit der Bauleitung abzustimmen.

Arbeitshöhe:
Die lichte Rohbau-Geschosshöhe liegt bei:

UG 3,61 m
EG 3,57 m
OG 3,61m

Arbeiten an Flächen höher 3,50m über der Standfläche werden entgegen der VOB nicht gesondert vergütet!

*Hinweis: Außenwände*

**6.3.1 Ortbeton Außenwand C30/37, XC1, WF, ÜK-2, AK-E, D 24cm**
Ortbeton Außenwand, als Stahlbeton

Beton:  Normalbeton C 30/37
Expositionsklasse: XC1
Feuchtigkeitsklasse: WF
Entwicklung Betonfestigk.:mittel r<0,5
Überwachungskl.:ÜK-2
Ausführungskl.:AK-E
Wanddicke:  24 cm
Wandhöhe:  bis 3,65m
Geschoss:  UG, EG
Menge: 680,000 m²

**6.3.2 Ortbeton Außenwand C25/30, XC1, WF, ÜK-1, AK-N, D 24cm**
Ortbeton Außenwand, als Stahlbeton

Beton:  Normalbeton C 25/30
Expositionsklasse: XC1
Feuchtigkeitsklasse: WF
Entwicklung Betonfestigk.:mittel r<0,5
Überwachungskl.:ÜK-1
Ausführungskl.:AK-N
Wanddicke:  24 cm
Wandhöhe:  bis 3,65m
Geschoss:  OG
Menge: 375,000 m²

**6.3.3 Schalung Außenwand**
Schalung Außenwand, Schalungshaut für Betonflächen ohne Anforderung.
Menge: 2110,000 m²

**6.3.4 Ortbeton Überzug/Attika C25/30, XC3, XF1, WF, ÜK-2, AK-E, D 24cm, H 58cm**
Ortbeton Überzug/Attika, als Stahlbeton, obere Betonfläche waagrecht,
rechteckig

Beton:  Normalbeton C 25/30
Expositionsklasse: XC3
  XF1
Feuchtigkeitsklasse: WF
Entwicklung Betonfestigk.:mittel r<0,5
Überwachungskl.:ÜK-2
Ausführungskl.:AK-E
Querschnittsbreite: 24cm
Querschnittshöhe: 58cm
Einbauort:  Attika Decke ü OG
Menge: 125,000 m

**6.3.5 Schalung Überzug Attika**
Schalung Überzug Attika, Schalungshaut für Betonflächen ohne Anforderung.
Menge: 145,000 m²

*Hinweis: Innenwände*

**6.3.6 Ortbeton Innenwand C30/37, XC1, W0, ÜK-2, AK-E, D 24cm**
Ortbeton Innenwand, als Stahlbeton

Beton:  Normalbeton C 30/37
Expositionsklasse: XC1
Feuchtigkeitsklasse: W0
Entwicklung Betonfestigk.:mittel r<0,5
Überwachungskl.:ÜK-2
Ausführungskl.:AK-E
Wanddicke:  24 cm
Wandhöhe:  bis 3,65m
Geschoss:  EG und UG
Menge: 440,000 m²

**6.3.7 Ortbeton Innenwand C30/37, XC1, W0, ÜK-2, AK-E, D 30cm**
Ortbeton Innenwand, als Stahlbeton

Beton:  Normalbeton C 30/37
Expositionsklasse: XC1
Feuchtigkeitsklasse: W0
Entwicklung Betonfestigk.:mittel r<0,5
Überwachungskl.:ÜK-2
Ausführungskl.:AK-E
Wanddicke:  30 cm
Wandhöhe:  bis 3,65m
Geschoss:  EG und UG
Menge: 205,000 m²

**6.3.8 Ortbeton Innenwand C25/30, XC1, W0, ÜK-1, AK-N, D 24cm**
Ortbeton Innenwand, als Stahlbeton

Beton:  Normalbeton C 25/30
Expositionsklasse: XC1
Feuchtigkeitsklasse: W0
Entwicklung Betonfestigk.:mittel r<0,5
Überwachungskl.:ÜK-1
Ausführungskl.:AK-N
Wanddicke:  24 cm
Wandhöhe:  bis 3,65m
Geschoss:  OG
Menge: 255,000 m²

**6.3.9 Zuschlag Bewehrung stützenartig**
Zuschlag zu Innenwand aus Vorpositionen für stützenartige Ausbildung der Bewehrung des Wandkopfes bzw. stützenartige Bewehrung in der Wand mit Anschluss beidseitig an Wand.
Menge: 43,300 m

**6.3.10 Ortbeton Innenwandscheibe C25/30, XC1, W0, ÜK-2, AK-E, D 25cm**
Ortbeton Innenwandscheibe, tragend, als Stahlbeton

Beton:  Normalbeton C 25/30
Expositionsklasse: XC1
Feuchtigkeitsklasse: W0
Entwicklung Betonfestigk.:mittel r<0,5
Überwachungskl.:ÜK-2
Ausführungskl.:AK-E
Wanddicke:  25 cm
Wandhöhe:  bis 3,65m
Menge: 30,000 m²

**6.3.11 Schalung Innenwand**
Schalung Innenwand, Schalungshaut für Betonflächen ohne Anforderung.
Menge: 1860,000 m²

**6.3.12 Zuschlag Schalung Ortbeton Innenwand, IW, D=24cm, runde Wand**
Zuschlag zu vorgenannter Schalung Innenwand für die Herstellung von gekrümmter bzw. runden Wandflächen.
Der Zuschlag umfasst den erhöhten Aufwand für das Anpassen der Schalung, vermehrte Vermessung, das Einhalten der Krümmung gemäß Planvorgaben sowie alle damit verbundenen Erschwernisse gegenüber geraden Wandflächen.

Wanddicke:  24 cm
Radius:  1,50 m
Menge: 10,000 m²

**6.3.13 Schalung Innenwand Stirnabschalung D 20-30cm**
Schalung Innenwand als Stirnabschalung, Grundriss der Stirnabschalung
rechtwinklig zur Seitenschalung, Wanddicke über 20 bis 30 cm, Schalungshaut
für Betonflächen ohne Anforderung.
Menge: 5,000 m

*Hinweis: Schachtwände*

**6.3.14 Ortbeton Schachtwand Aufzug C30/37, XC1, W0, ÜK-2, AK-E, D 20cm**
Ortbeton Schachtwand Aufzug, als Stahlbeton, geschossweise betoniert, inkl. Rüstung.

Beton:  Normalbeton C 30/37
Expositionsklasse: XC1
Feuchtigkeitsklasse: W0
Entwicklung Betonfestigk.:mittel r<0,5
Überwachungskl.:ÜK-2
Ausführungskl.:AK-E
Wanddicke:  20 cm
Wand-/Schachthöhe: bis 3,65m
Geschoss:  UG und EG
Menge: 43,000 m²

**6.3.15 Ortbeton Schachtwand Aufzug C25/30, XC1, W0, ÜK-1, AK-N, D 20cm**
Ortbeton Schachtwand Aufzug, als Stahlbeton, geschossweise betoniert, inkl. Rüstung.

Beton:  Normalbeton C 25/30
Expositionsklasse: XC1
Feuchtigkeitsklasse: W0
Entwicklung Betonfestigk.:mittel r<0,5
Überwachungskl.:ÜK-1
Ausführungskl.:AK-N
Wanddicke:  20 cm
Wand-/Schachthöhe: bis 5,50m
Geschoss:  OG
Menge: 23,000 m²

**6.3.16 Schalung Schachtwand**
Schalung Schachtwand, geschossweise betoniert, inkl. Rüstung,
Schalungshaut für Betonflächen ohne Anforderung.
Menge: 140,000 m²

**6.3.17 Zuschlag Schalung Schachtwand verzahnte Oberfläche**
Zuschlag zu Schalung Schachtwand aus Vorposition.
Die Wand(oberfläche) der Schachtwand ist stirnseitig im Bereich der Zwischenpodeste in der Schalung als verzahnte Oberfläche herzustellen. Die Verzahnung dient als Anschluss für die nachträgliche Betonage der Zwischenpodeste der Treppe an die Schachtwand.

Podestdicke:  27cm
Fugenlänge je Geschoss: 60 + 20 + 60cm

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Menge: 3,000 m

**6.3.18 Schalung Schachtwand Stirnabschalung D 20cm**
Schalung Schachtwand als Stirnabschalung, Grundriss der Stirnabschalung
rechtwinklig zur Seitenschalung, Wanddicke 20 cm, Schalungshaut
für Betonflächen ohne Anforderung.
Menge: 23,000 m

*Hinweis: Unterzüge/Überzüge*

**6.3.19 Ortbeton Unterzug C30/37, XC1, W0, ÜK-2, AK-E, D 24cm, H 80cm**
Ortbeton Unterzug, als Stahlbeton, obere Betonfläche waagrecht, rechteckig

Beton:  Normalbeton C 30/37
Expositionsklasse: XC1
Feuchtigkeitsklasse: W0
Entwicklung Betonfestigk.:mittel r<0,5
Überwachungskl.:ÜK-2
Ausführungskl.:AK-E
Querschnittsbreite: 24cm
Querschnittshöhe: 80cm (55+25cm)
Einbauort:  unter Decke ü UG
Menge: 8,500 m

**6.3.20 Ortbeton Unterzug C30/37, XC1, W0, ÜK-2, AK-E, D 24cm, H 65cm**
Ortbeton Unterzug, als Stahlbeton, obere Betonfläche waagrecht, rechteckig

Beton:  Normalbeton C 30/37
Expositionsklasse: XC1
Feuchtigkeitsklasse: W0
Entwicklung Betonfestigk.:mittel r<0,5
Überwachungskl.:ÜK-2
Ausführungskl.:AK-E
Querschnittsbreite: 24cm
Querschnittshöhe: 65cm (40+25cm)
Einbauort:  unter Decke ü UG
Menge: 4,500 m

**6.3.21 Ortbeton Unterzug C30/37, XC1, W0, ÜK-2, AK-E, D 24cm, H 70cm**
Ortbeton Unterzug, als Stahlbeton, obere Betonfläche waagrecht, rechteckig

Beton:  Normalbeton C 30/37
Expositionsklasse: XC1
Feuchtigkeitsklasse: W0
Entwicklung Betonfestigk.:mittel r<0,5
Überwachungskl.:ÜK-2
Ausführungskl.:AK-E
Querschnittsbreite: 24cm
Querschnittshöhe: 70cm (43+27cm)
Einbauort:  unter Decke ü EG
Menge: 8,000 m

**6.3.22 Ortbeton Unterzug C30/37, XC1, W0, ÜK-2, AK-E, D 24cm, H 82cm**
Ortbeton Unterzug, als Stahlbeton, obere Betonfläche waagrecht, rechteckig

Beton:  Normalbeton C 30/37
Expositionsklasse: XC1
Feuchtigkeitsklasse: W0
Entwicklung Betonfestigk.:mittel r<0,5
Überwachungskl.:ÜK-2
Ausführungskl.:AK-E
Querschnittsbreite: 24cm
Querschnittshöhe: 82cm (63+27cm)
Einbauort:  unter Decke ü EG
Menge: 7,500 m

**6.3.23 Ortbeton Unterzug C30/37, XC1, W0, ÜK-2, AK-E, D 24cm, H 90cm**
Ortbeton Unterzug, als Stahlbeton, obere Betonfläche waagrecht, rechteckig

Beton:  Normalbeton C 30/37
Expositionsklasse: XC1
Feuchtigkeitsklasse: W0
Entwicklung Betonfestigk.:mittel r<0,5
Überwachungskl.:ÜK-2
Ausführungskl.:AK-E
Querschnittsbreite: 24cm
Querschnittshöhe: 90cm (63+27cm)
Einbauort:  unter Decke ü EG
Menge: 7,000 m

**6.3.24 Ortbeton Unterzug C30/37, XC1, W0, ÜK-2, AK-E, D 30cm, H 90cm**
Ortbeton Unterzug, als Stahlbeton, obere Betonfläche waagrecht, rechteckig

Beton:  Normalbeton C 30/37
Expositionsklasse: XC1
Feuchtigkeitsklasse: W0
Entwicklung Betonfestigk.:mittel r<0,5
Überwachungskl.:ÜK-2
Ausführungskl.:AK-E
Querschnittsbreite: 30cm
Querschnittshöhe: 90cm (63+27cm)
Einbauort:  unter Decke ü EG
Menge: 45,000 m

**6.3.25 Ortbeton Unterzug C25/30, XC1, W0, ÜK-1, AK-N, D 24cm, H 65cm**
Ortbeton Unterzug, als Stahlbeton, obere Betonfläche waagrecht, rechteckig

Beton:  Normalbeton C 25/30
Expositionsklasse: XC1
Feuchtigkeitsklasse: W0
Entwicklung Betonfestigk.:mittel r<0,5
Überwachungskl.:ÜK-1
Ausführungskl.:AK-N
Querschnittsbreite: 24cm
Querschnittshöhe: 65cm (40+25cm)
Einbauort:  unter Decke ü OG
Menge: 6,000 m

**6.3.26 Ortbeton Unterzug C25/30, XC1, W0, ÜK-1, AK-N, D 24cm, H 80cm**
Ortbeton Unterzug, als Stahlbeton, obere Betonfläche waagrecht, rechteckig

Beton:  Normalbeton C 25/30
Expositionsklasse: XC1
Feuchtigkeitsklasse: W0
Entwicklung Betonfestigk.:mittel r<0,5
Überwachungskl.:ÜK-1
Ausführungskl.:AK-N
Querschnittsbreite: 24cm
Querschnittshöhe: 80cm (55+25cm)
Einbauort:  unter Decke ü OG
Menge: 17,000 m

**6.3.27 Schalung Unterzüge**
Schalung Unterzüge, dreiseitig mit rechteckigem Querschnitt, Schalungshaut für Betonflächen ohne Anforderung.
Menge: 155,000 m²

**6.3.28 Ortbeton Sturz C25/30, XC1, W0, ÜK-1, AK-N, D 24cm**
Ortbeton Sturz für Öffnung in Mauerwerkswand, als Stahlbeton, obere
Betonfläche waagrecht, rechteckig

Beton:  Normalbeton C 25/30
Expositionsklasse: XC1
Feuchtigkeitsklasse: W0
Entwicklung Betonfestigk.:mittel r<0,5
Überwachungskl.:ÜK-1
Ausführungskl.:AK-N
Querschnittsbreite: 24cm
Querschnittshöhe: 25cm
Menge: 24,500 m

**6.3.29 Schalung Sturz**
Schalung Sturz, dreiseitig mit rechteckigem Querschnitt, Schalungshaut für Betonflächen ohne Anforderung.
Menge: 20,000 m²

*Hinweis: Stützen*

**6.3.30 Ortbeton Stütze innen C30/37, XC1, W0, ÜK-2, AK-E, rechteckig B 30cm T 24cm**
Ortbeton Stütze innen, als Stahlbeton, rechteckig

Beton:  Normalbeton C 30/37
Expositionsklasse: XC1
Feuchtigkeitsklasse: W0
Entwicklung Betonfestigk.:mittel r<0,5
Überwachungskl.:ÜK-2
Ausführungskl.:AK-E
Querschnittsbreite: 30cm
Querschnittstiefe: 24cm
Einbauort:  UG und EG
Menge: 7,200 m

**6.3.31 Ortbeton Stütze innen C30/37, XC1, W0, ÜK-2, AK-E, rechteckig B 35cm T 24cm**
Ortbeton Stütze innen, als Stahlbeton, rechteckig

Beton:  Normalbeton C 30/37
Expositionsklasse: XC1
Feuchtigkeitsklasse: W0
Entwicklung Betonfestigk.:mittel r<0,5
Überwachungskl.:ÜK-2
Ausführungskl.:AK-E
Querschnittsbreite: 35cm
Querschnittstiefe: 24cm
Einbauort:  UG und EG
Menge: 7,200 m

**6.3.32 Ortbeton Stütze innen C30/37, XC1, W0, ÜK-2, AK-E, rechteckig B 40cm T 24cm**
Ortbeton Stütze innen, als Stahlbeton, rechteckig

Beton:  Normalbeton C 30/37
Expositionsklasse: XC1
Feuchtigkeitsklasse: W0
Entwicklung Betonfestigk.:mittel r<0,5
Überwachungskl.:ÜK-2
Ausführungskl.:AK-E
Querschnittsbreite: 40cm
Querschnittstiefe: 24cm
Einbauort:  UG und EG
Menge: 3,800 m

**6.3.33 Ortbeton Stütze innen C30/37, XC1, W0, ÜK-2, AK-E, rechteckig B 30cm T 30cm**
Ortbeton Stütze innen, als Stahlbeton, rechteckig

Beton:  Normalbeton C 30/37
Expositionsklasse: XC1
Feuchtigkeitsklasse: W0
Entwicklung Betonfestigk.:mittel r<0,5
Überwachungskl.:ÜK-2
Ausführungskl.:AK-E
Querschnittsbreite: 30cm
Querschnittstiefe: 30cm
Einbauort:  UG und EG
Menge: 22,000 m

**6.3.34 Ortbeton Stütze innen C30/37, XC1, W0, ÜK-2, AK-E, rechteckig B 50cm T 30cm**
Ortbeton Stütze innen, als Stahlbeton, rechteckig

Beton:  Normalbeton C 30/37
Expositionsklasse: XC1
Feuchtigkeitsklasse: W0
Entwicklung Betonfestigk.:mittel r<0,5
Überwachungskl.:ÜK-2
Ausführungskl.:AK-E
Querschnittsbreite: 50cm
Querschnittstiefe: 30cm
Einbauort:  UG und EG
Menge: 3,800 m

**6.3.35 Ortbeton Stütze innen C30/37, XC1, W0, ÜK-2, AK-E, rechteckig B 103cm T 30cm**
Ortbeton Stütze innen, als Stahlbeton, rechteckig

Beton:  Normalbeton C 30/37
Expositionsklasse: XC1
Feuchtigkeitsklasse: W0
Entwicklung Betonfestigk.:mittel r<0,5
Überwachungskl.:ÜK-2
Ausführungskl.:AK-E
Querschnittsbreite: 103cm
Querschnittstiefe: 30cm
Einbauort:  UG und EG
Menge: 3,800 m

**6.3.36 Ortbeton Stütze innen C30/37, XC1, W0, ÜK-2, AK-E, rechteckig B 125cm T 30cm**
Ortbeton Stütze innen, als Stahlbeton, rechteckig

Beton:  Normalbeton C 30/37
Expositionsklasse: XC1
Feuchtigkeitsklasse: W0
Entwicklung Betonfestigk.:mittel r<0,5
Überwachungskl.:ÜK-2
Ausführungskl.:AK-E
Querschnittsbreite: 125cm
Querschnittstiefe: 30cm
Einbauort:  UG und EG
Menge: 7,500 m

**6.3.37 Ortbeton Stütze innen C25/30, XC1, W0, ÜK-2, AK-E, rechteckig B 24cm T 24cm**
Ortbeton Stütze innen, als Stahlbeton, rechteckig

Beton:  Normalbeton C 25/30
Expositionsklasse: XC1
Feuchtigkeitsklasse: W0
Entwicklung Betonfestigk.:mittel r<0,5
Überwachungskl.:ÜK-2
Ausführungskl.:AK-E
Querschnittsbreite: 24cm
Querschnittstiefe: 24cm
Einbauort:  OG
Menge: 3,800 m

**6.3.38 Ortbeton Stütze innen C25/30, XC1, W0, ÜK-2, AK-E, rechteckig B 30cm T 24cm**
Ortbeton Stütze innen, als Stahlbeton, rechteckig

Beton:  Normalbeton C 25/30
Expositionsklasse: XC1
Feuchtigkeitsklasse: W0
Entwicklung Betonfestigk.:mittel r<0,5
Überwachungskl.:ÜK-2
Ausführungskl.:AK-E
Querschnittsbreite: 30cm
Querschnittstiefe: 24cm
Einbauort:  OG
Menge: 14,500 m

**6.3.39 Ortbeton Stütze innen C25/30, XC1, W0, ÜK-2, AK-E, rechteckig B 35cm T 24cm**
Ortbeton Stütze innen, als Stahlbeton, rechteckig

Beton:  Normalbeton C 25/30
Expositionsklasse: XC1
Feuchtigkeitsklasse: W0
Entwicklung Betonfestigk.:mittel r<0,5
Überwachungskl.:ÜK-2
Ausführungskl.:AK-E
Querschnittsbreite: 35cm
Querschnittstiefe: 24cm
Einbauort:  OG
Menge: 3,800 m

**6.3.40 Ortbeton Stütze innen C25/30, XC1, W0, ÜK-2, AK-E, rechteckig B 45cm T 24cm**
Ortbeton Stütze innen, als Stahlbeton, rechteckig

Beton:  Normalbeton C 25/30
Expositionsklasse: XC1
Feuchtigkeitsklasse: W0
Entwicklung Betonfestigk.:mittel r<0,5
Überwachungskl.:ÜK-2
Ausführungskl.:AK-E
Querschnittsbreite: 45cm
Querschnittstiefe: 24cm
Einbauort:  OG
Menge: 3,800 m

**6.3.41 Ortbeton Stütze innen C25/30, XC1, W0, ÜK-2, AK-E, rechteckig B 105cm T 24cm**
Ortbeton Stütze innen, als Stahlbeton, rechteckig

Beton:  Normalbeton C 25/30
Expositionsklasse: XC1
Feuchtigkeitsklasse: W0
Entwicklung Betonfestigk.:mittel r<0,5
Überwachungskl.:ÜK-2
Ausführungskl.:AK-E
Querschnittsbreite: 105cm
Querschnittstiefe: 24cm
Einbauort:  OG
Menge: 3,800 m

**6.3.42 Ortbeton Stütze innen C25/30, XC1, W0, ÜK-2, AK-E, rechteckig B 160cm T 24cm**
Ortbeton Stütze innen, als Stahlbeton, rechteckig

Beton:  Normalbeton C 25/30
Expositionsklasse: XC1
Feuchtigkeitsklasse: W0
Entwicklung Betonfestigk.:mittel r<0,5
Überwachungskl.:ÜK-2
Ausführungskl.:AK-E
Querschnittsbreite: 160cm
Querschnittstiefe: 24cm
Einbauort:  OG
Menge: 7,200 m

**6.3.43 Schalung Stütze rechteckig B 24-160cm T 24-30cm**
Schalung Stütze, Querschnitt rechteckig, Stützenquerschnitt Querschnittsbreite von 24cm - 160cm, Querschnittstiefe von 24cm - 30cm, Schalungshaut für Betonflächen ohne Anforderung.
Menge: 155,000 m²

**6.3.44 Zuschlag Stützen Größkorn 16mm**
In Bereichen erhöhter Bewehrung oder dünner Bauteile kann eine Begrenzung des Größtkorns auf 16mm - DIN EN 12620 - erforderlich werden.
Menge: 15,000 m³

*Hinweis: Decken*

**6.3.45 Ortbeton Deckenplatte C30/37, XC1, W0, ÜK-2, AK-E, D 25cm**
Ortbeton Deckenplatte, als Stahlbeton

Beton:  Normalbeton C 30/37
Expositionsklasse: XC1
Feuchtigkeitsklasse: W0
Entwicklung Betonfestigk.:mittel r<0,5
Überwachungskl.:ÜK-2
Ausführungskl.:AK-E
Deckendicke:  25 cm
Einbauort:  Decke Decke ü UG
Menge: 750,000 m²

**6.3.46 Ortbeton Deckenplatte C30/37, XC1, W0, ÜK-2, AK-E, D 27cm**
Ortbeton Deckenplatte, als Stahlbeton

Beton:  Normalbeton C 30/37
Expositionsklasse: XC1
Feuchtigkeitsklasse: W0
Entwicklung Betonfestigk.:mittel r<0,5
Überwachungskl.:ÜK-2
Ausführungskl.:AK-E
Deckendicke:  27 cm
Einbauort:  Decke Decke ü EG
  Podest Treppe
Menge: 770,000 m²

**6.3.47 Ortbeton Deckenplatte C25/30, XC3, XF1, WF, ÜK-2, AK-E, D 25cm**
Ortbeton Deckenplatte, als Stahlbeton

Beton:  Normalbeton C 25/30
Expositionsklasse: XC3
  XF1
Feuchtigkeitsklasse: WF
Entwicklung Betonfestigk.:mittel r<0,5
Überwachungskl.:ÜK-2
Ausführungskl.:AK-E
Deckendicke:  25 cm
Einbauort:  Decke Decke ü OG
Menge: 775,000 m²

**6.3.48 Schalung Deckenpl. Schalungspl. H bis 3,65m**
Schalung Deckenplatte, Schalungshaut für Betonflächen ohne Anforderung, aus Schalungsplatten, Höhe Abstützung bis 3,65m, Aufstellebene Abstützung waagrecht, Deckendicke 25 bis 30cm, das Traggerüst Bemessungsklasse B wird gesondert vergütet.
Menge: 2295,000 m²

**6.3.49 Zuschlag Deckenschalung Aufstellebene Abstützung abgetreppt und H bis 5,50m**
Zuschlag zu Deckenschalungen für Aufstellebene Abstützung abgetreppt im Bereich Treppe EG - OG und Höhe Abstützung bis 5,50m, Aufstellebene Abstützung waagrecht.
Menge: 25,000 m²

**6.3.50 Zuschlag Deckenschalung Überhöhung bis 2cm mit erhöhter Genauigkeit**
Zuschlag zu den Deckenschalungen für Ausführung mit Überhöhung bis zu 2cm. Die Überhöhung ist den Schalplänen zu entnehmen. Die Überhöhung ist zweiachsig auszubilden, jeweils parabelförmig.

Um die Durchbiegung im Endzustand einzuhalten, wird die Decke in Teilen überhöht in der Schalung hergestellt.
Dies bedeutet, dass die Rohbaudecke (üblicherweise) in Feldmitte eine Überhöhung nach oben besitzt. Dies ist
insbesondere für die weiterführenden Gewerke des Ausbaus (Estrich) zu beachten.
Bei einer Überhöhung ist daher darauf zu achten, dass auf das Überhöhungsmaß der Toleranzausgleich aufzurechnen/
addieren ist, so dass dieser Umstand an die Folgegewerke weitergereicht wird.
Im Rohbauzustand kann daher die Maßtoleranz überschritten sein. Es ist auf eine erhöhte Genauigkeit bei den Deckenplatten zu achten.
Menge: 2295,000 m²

**6.3.51 Schalung Deckenpl. Randschalung H 25-30cm**
Schalung Deckenplatte, als Randschalung, Schalungshöhe über 25 bis 30cm, Schalungshaut für Betonflächen ohne Anforderungen.
Menge: 410,000 m

**6.3.52 Bandkonsole Treppenauflager H 15cm T 15cm, inkl Schalung**
Bandkonsole Treppenauflager in Stahlbetondecken, als Treppenauflager, inklusive Schalung, Höhe 15cm, Tiefe 15cm.
Menge: 14,000 m

*Hinweis: Winkelstützwand Aussenbereich*

**6.3.53 Ortbeton Fundamentplatte C35/45, XC4, XD3, XF2, WA, ÜK-2, AK-E, H 25 cm**
Ortbeton Fundamentplatte aus Stahlbeton, Untergrund Sauberkeitsschicht.

Beton:  Normalbeton C 35/45
Expositionsklasse: XC4, XD3
  XF2
Feuchtigkeitsklasse: WA
Entwicklung Betonfestigk.:mittel r<0,5
Überwachungskl.:ÜK-2
Ausführungskl.:AK-E
Plattendicke:  25 cm
Menge: 13,000 m²

**6.3.54 Zulage Fundamentplatte Verjüngung H 20cm**
Zulage zu Ortbeton Fundamentplatte aus Vorposition für die Verjügung von 25cm auf 20cm Fundamentplattenhöhe.
Menge: 13,000 m²

**6.3.55 Schalung Fundamentpl. Randschalung H 25cm**
Schalung Fundamentplatte, als Randschalung, Schalungshöhe von 20cm bis einschl. 25cm, Schalungshaut für Betonflächen ohne Anforderungen.
Menge: 20,000 m

**6.3.56 Ortbeton Wandscheiben C35/45, XC4, XD3, XF2, WA, ÜK-2, AK-E, D 25cm**
Ortbeton Wandscheibe Außenbereich, als Stahlbeton

Beton:  Normalbeton C 35/45
Expositionsklasse: XC4, XD3
  XF2
Feuchtigkeitsklasse: WA
Entwicklung Betonfestigk.:mittel r<0,5
Überwachungskl.:ÜK-2
Ausführungskl.:AK-E
Wanddicke:  25 cm
Wandhöhe:  1,80m
Menge: 16,000 m²

**6.3.57 Zulage Oberseite im Gefälle**
Zulage zu Ortbeton Wandscheibe für die Ausführungen der Oberseite im Gefälle.
Menge: 9,000 m

**6.3.58 Schalung Wandscheibe Außenwand**
Schalung Wandscheibe Außenwand, Schalungshaut für Betonflächen ohne Anforderung.
Menge: 32,000 m²

**6.3.59 Schalung Wandscheibe Außenwand Stirnabschalung D 25cm**
Schalung Wandscheibe, als Stirnabschalung, Grundriss der Stirnabschalung
rechtwinklig zur Seitenschalung, Wanddicke 25cm, Schalungshaut
für Betonflächen ohne Anforderung.
Menge: 4,000 m

**6.3.60 Zulage Schalung Wandscheibe Außenwand SB2 Kanten scharf**
Zulage zu Pos. Schalung Wandscheibe Außenwand (Schalungshaut für Betonflächen
ohne Anforderung) für Schalungshaut, geeignet für sichtbar bleibende Betonflächen,
mit besonderen Anforderungen, Klasse SB 2 gemäß DBV-Merkblatt
"Sichtbeton", Ausgabe August 2015, als Trägerschalung aus GF-Schalungsplatten,
für scharfkantige Betonkanten, Oberfläche glatt, filmbeschichtet, Schalhautstöße
stumpf mit zusätzlichem Dichtungsband, Stöße und Ankerstellen geordnet,
max. 4 Ankerstellen pro Feld, Verschluss der Ankerstellen durch Faserzementstopfen,
Ankerstellen versenkt.
Menge: 32,000 m²

**6.3.61 Zulage Schalung Wandscheibe Außenwand Stirnabschalung SB2 Kanten scharf**
Zulage zu Pos. Schalung Wandscheibe Außenwand Stirnabschalung (Schalungshaut für Betonflächen ohne Anforderung) für Schalungshaut, geeignet für sichtbar bleibende Betonflächen, mit besonderen Anforderungen, Klasse SB 2 gemäß DBV-Merkblatt "Sichtbeton"
Menge: 4,000 m

#### Titel 6.4 FUGENBLECHE

*Hinweis: HINWEIS ARBEITSFUGEN*
HINWEIS ARBEITSFUGEN:

Die Arbeitsfugen im Betonbau werden auf Unterkante gelegt.
Stahlbetonwände sind in Abschnitten bis zu 8-10m herzustellen. Eine Arbeitsfuge ist entsprechend einzuplanen.
Aktuell ist vorgesehen, die Bewehrung überstehen zu lassen, die Stirnseite der Fugen in den Wänden sind entsprechend abzustellen und für eine überstehende Bewehrung vorzusehen. Die Fugen sind mind. als "rau" auszubilden. An den Wandecken sind die Arbeitsfugen mittels Rückbiegeanschluss geplant.

Ausbildung von Arbeitsfugen im Bereich der Bodenplatte:
Im Bereich von Arbeitsfugen (nicht WU) ist ein Streckmetall in der Arbeitsfuge einzulegen, so dass die Anschlussbewehrung durchgesteckt werden kann. Beim Abschalen mittels Kanthölzer ist eine verzahnte Fuge herzustellen.

Die Bodenplatte wird in Abschnitten hergestellt um das Zwängungsrisiko zu minimieren.

**6.4.1 Arbeitsfugenband, Boden-Wandanschluss**
Fugenblech für Arbeitsfuge, zur Abdichtung gegen drückendes und nicht drückendes Wasser, Einbaulage horizontal, aus verzinktem Stahlblech, mit polymermodifizierter Bitumenbeschichtung beidseitig, radondicht, wasserdicht im Einbauzustand bis 20 m, Breite 168 mm, Mindesteinbindetiefe 30mm, unter Beachtung der Herstellerangaben und allgemeinem bauaufsichtlichem Prüfzeugnis einbauen.

Stöße durch Zusammendrücken mit Lagesicherung durch Stoßklammern, einschl. aller Eck- und Stoßausbildungen, einschl. aller notwendigen Befestigungsmittel wie Stoßklammern, Haltebügel, Bindedraht etc.

Vorgeschl. Fabrikat:
PENTAFLEX KB168 oder gleichwertig

Bereich:
Übergang Sohle - Wände
Menge: 80,000 m

**6.4.2 Arbeitsfugenband, Boden-Wandanschluss Aufzug**
Fugenblech für Arbeitsfuge, zur Abdichtung gegen drückendes und nicht drückendes Wasser, Einbaulage horizontal, aus verzinktem Stahlblech, mit polymermodifizierter Bitumenbeschichtung beidseitig, radondicht, Breite 80 mm, Mindesteinbindetiefe 30mm, unter Beachtung der Herstellerangaben und allgemeinem bauaufsichtlichem Prüfzeugnis einbauen.

Stöße durch Zusammendrücken mit Lagesicherung durch Stoßklammern, einschl. aller Eck- und Stoßausbildungen, einschl. aller notwendigen Befestigungsmittel wie Stoßklammern, Haltebügel, Bindedraht etc.

Vorgeschl. Fabrikat:
PENTAFLEX KB80 oder gleichwertig

Bereich:
Aufzugsunterfahrt
Menge: 25,000 m

**6.4.3 Arbeitsfugenband Eckausbildung**
Zur Abdichtung von Arbeitsfugen in Boden-, Deckenplatten
und Wänden gemäß WU-Richtlinie „Wasserundurchlässige
Bauwerke aus Beton“ bei drückendem und nichtdrückendem
Wasser inkl. aller erforderlichen Befestigungsmittel. T-Stöße
sind mittels einem bauseits abgewinkeltem Element
entsprechend herzustellen und mittels den dafür vorgesehenen
Haltebügeln zu sichern.

Ausführung : Eckausbildung

Vorgeschl. Fabrikat:
PENTAFLEX KB-Eck oder gleichwertig
Menge: 12,000 St

**6.4.4 Arbeitsfugen, abstellen "raue" Arbeitsfuge, Streckmetall, H 24cm**
Rippenstreckmetall für Arbeitsfuge, Einbaulage vertikal, Streckmetall mittelgerippt, Breite 240 mm, unter Beachtung der Angaben Tragwerksplaner einbauen, einschl. aller notwendigen Befestigungsmittel.

Bereich:
Arbeitsfugen Wände innen und außen
Menge: 100,000 m

**6.4.5 Arbeitsfugen, abstellen "raue" Arbeitsfuge, Streckmetall, H 25cm**
Rippenstreckmetall für Arbeitsfuge, Einbaulage horizontal, Streckmetall mittelgerippt, Breite 240 mm, unter Beachtung der Angaben Tragwerksplaner einbauen, einschl. aller notwendigen Befestigungsmittel.

Bereich:
Arbeitsfugen Bodenplatte
Menge: 30,000 m

#### Titel 6.5 TRAGGERÜSTE

**6.5.1 Planung Traggerüste**
Planung sämtlicher, nachfolgend genannter, Traggerüste einschl. Abstimmung
mit dem Architekten und dem Tragwerksplaner und gegebenenfalls Überarbeitung
der Planung. Abrechnung pauschal für sämtliche, nachfolgend genannte
Traggerüste. Inkl. notwendiger statischen Nachweise sowie Konstruktionszeichnungen.

Hinweis: Im vorliegenden Bauwerk kommen weitgespannte Flachdecken vor, die teilweise länger als die in der DIN 1045-3, Abschnitt 5.6 angegebenen Ausschalfristen eingeschalt bzw. unterstützt werden müssen.

Die Decken sind im Bauzustand nach unten durch zu stützen.

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
Bei der Planung der Unterstützungsmaßnahmen Decken und Wandartigen Träger ist durch den AN
zu berücksichtigen und mit einzukalkulieren, dass stellenweise keine Stahlbetonbodenplatte des
Gebäudetragwerks vorhanden ist, die in der Lage wäre die Abstützlasten in den Baugrund einzuleiten
Hier ist entweder eine ausreichende Lastverteilung vorzusehen oder temporäre Gründungsbauteile
anzuordnen, um die Lasteinleitung der Hilfsunterstützung in den Baugrund sicherzustellen. Dies ist
bei der Planung der Hilfsabstützungen (inklusive Hilfsgründungen) durch den AN zu berücksichtigen.
Geeignete Maßnahmen sind durch den AN zu wählen und nachzuweisen.
Dies ist insbesondere notwendig bei der Verbindungsbrücke zum Bestand.
Menge: 1,000 psch

**6.5.2 Aufbau Vorhalten Abbau Traggerüst Trägerlage H 2,95m Bemessungskl. B Unterzug 30/90cm**
Aufbauen, vorhalten und abbauen Traggerüst mit Trägerlage,
Höhe Gerüst/-bauteil '2,95' m,

Bemessungsklasse B DIN EN 12812,
Aufstellfläche auf vorh. Decke, Decke ü UG,
zur Herstellung baulicher Anlagen aus Ortbeton,
Unterzug B = 30 cm H = 90cm (63+27cm), einschl. aller Erschwernisse für die Anpassung
des Traggerüsts an bereits erstellte Bauteile, siehe beigefügte Werkpläne, einschl.
Vorhalten bis zur standsicheren Erstellung des Bauteils.

Bereich:  2 x Unterzug Erdgeschoss, Länge je 8,65m
Menge: 18,000 m

**6.5.3 Aufbau Vorhalten Abbau Traggerüst Trägerlage H 3,16m Bemessungskl. B Unterzug 24/70cm**
Aufbauen, vorhalten und abbauen Traggerüst mit Trägerlage,
Höhe Gerüst/-bauteil '3,16' m,

Bemessungsklasse B DIN EN 12812,
Aufstellfläche auf vorh. Decke, Decke ü EG,
zur Herstellung baulicher Anlagen aus Ortbeton,
Unterzug B = 24 cm H = 70cm (45+25cm), einschl. aller Erschwernisse für die Anpassung
des Traggerüsts an bereits erstellte Bauteile, siehe beigefügte Werkpläne, einschl.
Vorhalten bis zur standsicheren Erstellung des Bauteils.

Bereich:  2 x Unterzug Obergeschoss, Länge je 6,40m (Auflager angrenzende Stütze)
Menge: 13,000 m

**6.5.4 Aufbau Vorhalten Abbau Traggerüst Trägerlage H 2,76m Bemessungskl. B Sturz bzw. Unterzug 24/108cm**
Aufbauen, vorhalten und abbauen Traggerüst mit Trägerlage,
Höhe Gerüst/-bauteil 2,76 m bzw. 1,90m Brüstung,
Bemessungsklasse B DIN EN 12812,
Aufstellfläche auf vorh. Decke, Decke ü UG bzw. Brüstung Fenster,
zur Herstellung baulicher Anlagen aus Ortbeton,
Sturz bzw. Unterzug B = 24 cm H = 108cm (81+27cm), einschl. aller Erschwernisse für die Anpassung
des Traggerüsts an bereits erstellte Bauteile, siehe beigefügte Werkpläne, einschl.
Vorhalten bis zur standsicheren Erstellung des Bauteils.

Bereich:  Sturz bzw. Unterzug Fenster Erdgeschoss, Länge 6,30m
Menge: 6,500 m

**6.5.5 Aufbau Vorhalten Abbau Traggerüst Trägerlage H 2,76m Bemessungskl. B Sturz bzw. Unterzug 24/110cm**
Aufbauen, vorhalten und abbauen Traggerüst mit Trägerlage,
Höhe Gerüst/-bauteil 2,76 m bzw. 1,90m Brüstung,
Bemessungsklasse B DIN EN 12812,
Aufstellfläche auf vorh. Decke, Decke ü EG bzw. Brüstung Fenster,
zur Herstellung baulicher Anlagen aus Ortbeton,
Sturz bzw. Unterzug B = 24 cm H = 110cm (85+25cm), einschl. aller Erschwernisse für die Anpassung
des Traggerüsts an bereits erstellte Bauteile, siehe beigefügte Werkpläne, einschl.
Vorhalten bis zur standsicheren Erstellung des Bauteils.

Bereich:  Sturz bzw. Unterzug Fenster Obergeschoss, Länge je 6,30m
Menge: 26,000 m

**6.5.6 Aufbau Vorhalten Abbau Traggerüst Trägerlage H 3,61m Bemessungskl. B Decke 25cm**
Aufbauen, vorhalten und abbauen Traggerüst mit Trägerlage,
Höhe Gerüst/-bauteil 3,61 m,
Bemessungsklasse B DIN EN 12812,
Aufstellfläche auf Bodenplatte,
Decke D = 25 cm über Untergeschoss, einschl. aller Erschwernisse für die
Anpassung des Traggerüsts an bereits erstellte Bauteile, (Decken, Stützen,
Wände, UZ, ÜZ, Treppen etc.), siehe beigefügte Werkpläne, einschl. Vorhalten bis
zur standsicheren Erstellung des Bauteils.

Bereich:  Decke ü UG
Menge: 780,000 m²

**6.5.7 Zulage Traggerüst Decke**
Zulage zu Traggerüst aus vorgenannter Postition für Abstützung ohne Stahlbetonbodenplatte im Bereich der Verbindungsbrücke.
Menge: 25,000 m²

**6.5.8 Aufbau Vorhalten Abbau Traggerüst Trägerlage H 3,57m Bemessungskl. B Decke 27cm**
Aufbauen, vorhalten und abbauen Traggerüst mit Trägerlage,
Höhe Gerüst/-bauteil 3,57 m,
Bemessungsklasse B DIN EN 12812,
Aufstellfläche auf Deckenplatte,
Decke D = 27 cm über Erdgeschoss, einschl. aller Erschwernisse für die
Anpassung des Traggerüsts an bereits erstellte Bauteile, (Decken, Stützen,
Wände, UZ, ÜZ, Treppen etc.), siehe beigefügte Werkpläne, einschl. Vorhalten bis
zur standsicheren Erstellung des Bauteils.

Bereich:  Decke ü EG
Menge: 780,000 m²

**6.5.9 Aufbau Vorhalten Abbau Traggerüst Trägerlage H 3,61m Bemessungskl. B Decke 25cm**
Aufbauen, vorhalten und abbauen Traggerüst mit Trägerlage,
Höhe Gerüst/-bauteil 3,61 m,
Bemessungsklasse B DIN EN 12812,
Aufstellfläche auf Deckenplatte,
Decke D = 25 cm über Obergeschoss, einschl. aller Erschwernisse für die
Anpassung des Traggerüsts an bereits erstellte Bauteile, (Decken, Stützen,
Wände, UZ, ÜZ, Treppen etc.), siehe beigefügte Werkpläne, einschl. Vorhalten bis
zur standsicheren Erstellung des Bauteils.

Bereich:  Decke ü OG
Menge: 780,000 m²

**6.5.10 Aufbau Vorhalten Abbau Traggerüst Trägerlage H 6,92 m Bemessungskl. B wandartiger Träger**
Aufbauen, vorhalten und abbauen Traggerüst mit Trägerlage,
Höhe Gerüst/-bauteil 3,61m (Untergeschoss) + 3,57m (Erdgeschoss), Gesamt inkl. Decke 4,43m Bemessungsklasse B DIN EN 12812,
Aufstellfläche auf Bodenplatte und vorh. Decke, Decke ü UG,
zur Herstellung baulicher Anlagen aus Ortbeton, wandartiger Träger
einschl. aller Erschwernisse für die Anpassung des Traggerüsts
an bereits erstellte Bauteile (Decken, Stützen, Wände, UZ, ÜZ, Treppen
etc.), siehe beigefügte Werkpläne, einschl. Vorhalten bis zur standsicheren
Erstellung des Bauteils.

Bereich:  Tragende Wandscheibe OG

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Menge: 7,500 m

#### Titel 6.6 BAUSTAHL

*Hinweis: HINWEIS STAHL*
HINWEIS STAHL:

Der überwiegende Anteil der Bewehrung ist mittel Stabstahl geplant und gezeichnet. Insbesondere auch die Bodenplatte wird mit Stabstahl bewehrt!

**6.6.1 Betonstahl B 500 A**
Betonstabstahl B 500 A  (BSt 500 DIN 1045), in verschiedenen Durchmessern und Längen, für Bauteile aus Ortbeton, liefern, schneiden, biegen und verlegen.
Menge: 267,000 t

**6.6.2 Abstandshalter und Unterstützungskörbe**
Abstandshalter liefern und zwischen oberer und unterer
Bewehrung einbauen.

Die Abstandshalter und Unterstützungen sind nach den Merkblättern des DBV „Unterstützungen nach EC2“ und
„Abstandshalter nach EC2“ auszuführen. Die Abstandshalter für die untere Lage (sog. Drunterleisten) sind vom
AN entsprechend der vorgegebenen Betondeckung festzulegen und deren Anzahl zu planen.
Menge: 6,000 t

**6.6.3 Bewehrung Schraubmuffen D 12, L 1,60m**
Zuschlag zur Bewehrung für Schraubanschluss, bestehend aus Muffenstab und Anschlussstab (0,80 +0,80m) gerade.

Durchmesser: 12 mm
Länge.  1,60m
Menge: 10,000 St

**6.6.4 Bewehrung Schraubmuffen D 16, L 2,0m**
Zuschlag zur Bewehrung für Schraubanschluss, bestehend aus Muffenstab und Anschlussstab (1,00 + 1,00m) gerade.

Durchmesser: 16 mm
Länge.  2,0m
Menge: 10,000 St

**6.6.5 Bewehrung Schraubmuffen D 16, L 1,50m gerade + L 1,20m gebogen**
Zuschlag zur Bewehrung für Schraubmuffen, bestehend aus Anschlussstab gerade Länge 1,50m und Muffenstab gebogen Länge 1,20m mit Anschussmuffe.

Durchmesser:  16 mm
Länge Anschlussstab: 1,50 m
Länge Muffenstab: 1,20m

Verwendung: Anschlussbewehrung für das Zwischenpodest in der Wandschlung eingebaut, mit verzahnter Fuge
Menge: 12,000 St

**6.6.6 Bewehrung Schraubmuffen D 16, L 1,80m gerade + L 1,50m gebogen**
Zuschlag zur Bewehrung für Schraubmuffen, bestehend aus Anschlussstab gerade Länge 1,50m und Muffenstab gebogen Länge 1,20m mit Anschussmuffe.

Durchmesser:  16 mm
Länge Anschlussstab: 1,80 m
Länge Muffenstab: 1,50m

Verwendung: Anschlussbewehrung für das Zwischenpodest in der Wandschlung eingebaut, mit verzahnter Fuge
Menge: 10,000 St

#### Titel 6.7 EINBAUTEILE

*Hinweis: HINWEIS EINBAUTEILE*
HINWEIS EINBAUTEILE:

Die im Leistungsverzeichnis vorgesehenen Einbauteile wurden auf Basis des jeweils angebotenen Produkts statisch vorbemessen.
Der Einsatz gleichwertiger Produkte ist zulässig. In diesem Fall ist vom Auftragnehmer eigenverantwortlich ein prüffähiger statischer Nachweis bzw. eine entsprechende Bemessung zur Bestätigung der Gleichwertigkeit zu erbringen und vorzulegen.

**6.7.1 Rückbiegeanschluss zweireihig, D 10mm, e 15cm, Verzahnung in Elementrichtung**
Rückbiegeanschluss zweireihig, liefern und
passgenau gemäß Schal- bzw. Bewehrungsplan einbauen.
Verzahnung in Elementrichtung.

Durchmesser: 10mm
e:  15cm
Menge: 200,000 m

**6.7.2 Rückbiegeanschluss zweireihig, D 10mm, e 15cm**
Rückbiegeanschluss Comax Typ X (mit Dollen) zweireihig, liefern und
passgenau gemäß Schal- bzw. Bewehrungsplan einbauen.

Durchmesser: 10mm
e:  15cm
Menge: 24,000 m

**6.7.3 Rückbiegeanschluss zweireihig, D 10mm, e 15cm, Verzahnung quer in Elementrichtung**
Rückbiegeanschluss zweireihig, liefern und
passgenau gemäß Schal- bzw. Bewehrungsplan einbauen.
Verzahnung quer in Elementrichtung.

Durchmesser: 10mm
e:  15cm
Menge: 20,000 m

**6.7.4 Rückbiegeanschluss zweireihig, D 12mm, e 15cm**
Rückbiegeanschluss Comax Typ X (mit Dollen) zweireihig, liefern und
passgenau gemäß Schal- bzw. Bewehrungsplan einbauen.

Durchmesser: 12mm
e:  15cm
Menge: 50,000 m

**6.7.5 Klebeanker D 10mm L 1,20m**
Herstellen nachträglicher Bew.-Anschlüsse mit Klebeanker.
Injektionssystem Hilti HIT-HY 200-R V3 oder gleichwertig.

Durchmesser:  10 mm
Länge:  1,20m
Menge: 20,000 St

**6.7.6 Klebeanker D 12mm L 1,60m**
Herstellen nachträglicher Bew.-Anschlüsse mit Klebeanker.
Injektionssystem Hilti HIT-HY 200-R V3 oder gleichwertig.

Durchmesser:  12 mm
Länge:  1,60m
Menge: 20,000 St

**6.7.7 Dübelleisten D 12mm L 1,12m**
HALFEN Dübelleiste Typ HDB als Durchstanzbewehrung,
gem. der Europäischen Technischen Zulassung ETA-12/0454 bzw. den allgemeinen bauaufsichtlichen Zulassungen
Z-15.1-213 und Z-15.1-264, aus geripptem oder glattem Betonstahl B 500, zur Verstärkung durchstanzgefährdeter
Bereiche von Flachdecken oder Fundamentplatten unter vorwiegend ruhenden und nicht vorwiegend ruhenden
Beanspruchungen.

Durchmesser:  12 mm
Länge:  1,12m

liefern und unter Verwendung von Klemmbügeln oder Abstandhaltern (Zubehörteile) gem. Montageanleitung
des Herstellers einbauen.

Vorgeschl. Fabrikat:
HALFEN HDB-12/195-8/1120 oder gleichwertig

Bereich:
Obergeschoss
Menge: 10,000 St

**6.7.8 Dübelleisten D 12mm L 0,98m**
HALFEN Dübelleiste Typ HDB als Durchstanzbewehrung,
gem. der Europäischen Technischen Zulassung ETA-12/0454 bzw. den allgemeinen bauaufsichtlichen Zulassungen
Z-15.1-213 und Z-15.1-264, aus geripptem oder glattem Betonstahl B 500, zur Verstärkung durchstanzgefährdeter
Bereiche von Flachdecken oder Fundamentplatten unter vorwiegend ruhenden und nicht vorwiegend ruhenden
Beanspruchungen.

Durchmesser:  12 mm
Länge:  0,98m

liefern und unter Verwendung von Klemmbügeln oder Abstandhaltern (Zubehörteile) gem. Montageanleitung
des Herstellers einbauen.

Vorgeschl. Fabrikat:
HALFEN HDB-12/195-7/980 oder gleichwertig

Bereich:
Obergeschoss
Menge: 10,000 St

**6.7.9 Dübelleisten D 12mm L 1,20m**
HALFEN Dübelleiste Typ HDB als Durchstanzbewehrung,
gem. der Europäischen Technischen Zulassung ETA-12/0454 bzw. den allgemeinen bauaufsichtlichen Zulassungen
Z-15.1-213 und Z-15.1-264, aus geripptem oder glattem Betonstahl B 500, zur Verstärkung durchstanzgefährdeter
Bereiche von Flachdecken oder Fundamentplatten unter vorwiegend ruhenden und nicht vorwiegend ruhenden
Beanspruchungen.

Durchmesser:  12 mm
Länge:  1,20m

liefern und unter Verwendung von Klemmbügeln oder Abstandhaltern (Zubehörteile) gem. Montageanleitung
des Herstellers einbauen.

Vorgeschl. Fabrikat:
HALFEN HDB-12/225-8/1200 oder gleichwertig

Bereich:
Erd- und Untergeschoss
Menge: 15,000 St

**6.7.10 Dübelleisten D 12mm L 0,80m**
HALFEN Dübelleiste Typ HDB als Durchstanzbewehrung,
gem. der Europäischen Technischen Zulassung ETA-12/0454 bzw. den allgemeinen bauaufsichtlichen Zulassungen
Z-15.1-213 und Z-15.1-264, aus geripptem oder glattem Betonstahl B 500, zur Verstärkung durchstanzgefährdeter
Bereiche von Flachdecken oder Fundamentplatten unter vorwiegend ruhenden und nicht vorwiegend ruhenden
Beanspruchungen.

Durchmesser:  12 mm
Länge:  0,80m

liefern und unter Verwendung von Klemmbügeln oder Abstandhaltern (Zubehörteile) gem. Montageanleitung
des Herstellers einbauen.

Vorgeschl. Fabrikat:
HALFEN HDB-12/225-5/800 oder gleichwertig

Bereich:
Erd- und Untergeschoss
Menge: 15,000 St

**6.7.11 Ankerschienen HMS 28/15**
Montageschienen mit Dellenanker, alternativ Dellenankerschienen in die Schalung einbauen.

Länge:  4,0m

Vorgeschl. Fabrikat:
HALFEN HMS 28/15 oder gleichwertig
Menge: 72,000 St

**6.7.12 Maueranschluss Anker**
Maueranschluss-Anker für vorbeschriebene Montageschienen. 4 Stück je Meter Schiene bei Dünnbettmörtel.
Menge: 1152,000 St

**6.7.13 Einbauteile Edelstahldollen**
Einbauteile Edelstahldollen, DN 20mm, Länge 300mm, in Betonwände einbohren.

Bereich:  Zwischenpodeste
Menge: 30,000 St

*Hinweis: Thermische Trennelemente*

**6.7.14 SCHÖCK Isokorb XT Q-VV4-REI120-CV40-X120-H250-7.0**
Isokorb mit Dämmkörperdicke 120 mm und HTE-Drucklager, zur thermischen und trittschalltechnischen Trennung von unterstützten Stahlbetonbalkonen und Loggiaplatten vom Gebäude bei zusätzlich vorhandenen abhebenden Kräften.
Feuerwiderstandsklasse: REI120
Betondeckung CV: 40 mm
Dämmkörperhöhe H: 250 mm
Dämmkörperlänge L: 1000 mm
Dehnfugenabstand e: 20,6 m
Bauphysikalische Kennwerte:
Äquivalenter Wärmedurchlasswiderstand Req: 1,412 m²⋅K/W
Äquivalente Wärmeleitfähigkeit λeq: 0,085 W/(m⋅K)
gemäß EAD 050001-01-0301
Anforderungen an Kategorie B nach Beiblatt 2 DIN 4108∶2019-06 erfüllt
Bewertete Trittschallminderung ΔLw in Anlehnung an EAD 050001-01-0301 berechnet: 11,0 dB
Bauaufsichtliche Nachweise:
ETA-17/0261 und aBG Nr. Z-15.7-338
Lieferung und Einbau nach Angaben des Architekten oder Tragwerksplaners.
Die technischen Unterlagen des Herstellers sind zu beachten.

Vorgeschl. Fabrikat:
SCHÖCK Isokorb XT Q-VV4-REI120-CV40-X120-H250-7.0

Bereich:
Anbindung Aussenwände Kellertreppe Nord an Gebäude
Menge: 4,000 St

*Hinweis: STAHLSTÜTZE*
Stahlstützen

**6.7.15 Profilstahl f.Stützen u.Träger**
Profilstahl S 235 JR grundiert, in allen Profilen und Dimensionen für Stützen und Träger incl. Kopf- und Fußausbildungen, Aussteifungsbleche, Einbau in Bauwerk auf Mauerwerk, Beton, Anschweißplatten, Stahlträger etc. einschl. Baustellenschweißung, bzw. Bearbeitung vor Ort.

Eine Werkstattzeichnung zu den Stahlbauteilen ist zu erstellen und mit ausreichendem Vorlauf zur Prüfung und Freigabe vorzulegen.
Menge: 130,000 kg

*Hinweis: HAUSEINFÜHRUNG ELEKTRO*
Hauseinführung Elektro

**6.7.16 Einfach-Dichtpackung mit klappbarer Gummimanschette**
Einfach-Dichtpackung mit klappbarer Gummimanschette
zum Einbetonieren und Anschluss von Kabelschutzschläuchen.

Für den direkten Anschluss von Kabelschutzschläuchen (außenseitig) und zum Anschluss von Systemabdichtungen für Kabel (innenseitig). Geprüft nach FHRK-Prüfgrundlage mit FHRK-Qualitätssiegel.

Maße: Rahmenmaß: 220 x 220 mm
Achsabstand mit Abstandhalter: 250 mm

Werkstoff:
Dichtpackung: ABS mit 3-Stegdichtung aus TPE Verschlussdeckel: ABS mit Dichtung aus TPE
Zwischenrohr: PVC; Manschette: EPDM
Spannbänder: W4
Blinddeckel: PP
Anwendungsbereich: WU-Richtlinie: Beanspruchungsklasse 1 und 2
Dichtheit: gas- und wasserdicht bis 2,5 bar; radonsicher

Rohr-Ø (mm): 114-127
Rohr-Ø (mm): 114-127
Wandstärke (mm): 240

Eigenschaften: durch die klappbare Manschettentechnik sind keine zusätzlichen Rohranschlusskomponenten notwendig; elastischer und stabil gelagerter Anschluss durch erhöhte Einstecktiefe, auch bei einer Auslenkung des Kabelschutzrohres; innenseitige Anschlussmöglichkeit für Systemabdichtungen für Kabel.

Fabrikat: Hauff HSI150 KMA oder gleichwertig
Menge: 3,000 St

#### Titel 6.8 DURCHFÜHRUNGEN / ÖFFNUNGEN / AUSSPARUNGEN

**6.8.1 Schalung, Aussparungen herstellen, bis 0,05 m², rechteckig, T 20-30cm**
Schalung Aussparungen in Stahlbetondecken und -wänden,
Aussparungsform rechteckig.

Einzelgröße : bis 0,05 m²
Platten-/Wanddicke : 20 bis 30 cm
Menge: 125,000 St

**6.8.2 Schalung, Aussparungen herstellen, bis 0,25 m², rechteckig, T 20-30cm**
Aussparungen herstellen wie vor, jedoch

Einzelgröße: bis 0,25 m²
Menge: 140,000 St

**6.8.3 Schalung, Aussparungen herstellen, bis 0,50 m², rechteckig, T 20-30cm**
Aussparungen herstellen wie vor, jedoch

Einzelgröße: bis 0,50 m²
Menge: 20,000 St

**6.8.4 Schalung, Aussparungen herstellen, bis 1,0 m², rechteckig, T 20-30cm**
Aussparungen herstellen wie vor, jedoch

Einzelgröße: bis 1,0 m²
Menge: 2,000 St

**6.8.5 Schalung, Aussparungen herstellen, bis 2,5 m², rechteckig, T 20-30cm**
Aussparungen herstellen wie vor, jedoch

Einzelgröße: bis 2,5 m²
Menge: 45,000 St

**6.8.6 Schalungen Öffnungen herstellen, ab 2,5 m², rechteckig, T 20-30cm**
Schalung Aussparungen (wie z.B. Fenster- und Türöffnungen usw.) in Stahlbetondecken und -wänden, Aussparungsform rechteckig.

Einzelgröße : ab 2,5 m²
Platten-/Wanddicke : 20 bis 30 cm
Menge: 650,000 m

**6.8.7 Wandschlitze herstellen, bis 20 cm Breite**
Schalung Wandschlitz in Stahlbetonwänden,
Aussparungsform rechteckig.

Breite  : bis 20 cm
Tiefe  : bis 15 cm
Menge: 30,000 m

**6.8.8 Wandschlitze herstellen, bis 100 cm Breite**
Schalung Wandschlitz/Aussparung in Stahlbetonwänden,
Aussparungsform rechteckig.

Breite  : bis 100 cm
Tiefe  : bis 15 cm
Menge: 7,000 m

*Hinweis: HINWEIS DURCHBRÜCHE/ÖFFNUNGEN/AUSSPARUNGEN*
HINWEIS DURCHBRÜCHE/ÖFFNUNGEN/AUSSPARUNGEN:

Beim Schließen der Durchbrüche/Öffnungen/Aussparungen sind die Erschwernisse aufgrund von Druchdringungen (Leitungen, Rohre, usw.) einzukalkulieren.

**6.8.9 Durchbruch Beton schließen, C30/37, bis 0,05 m², T 20-30cm**
Durchbruch mit Durchdringungen in Stahlbetondecken und -wänden, Aussparungsform rechteckig schließen, mit Beton C30/37 DIN EN 206, DIN 1045-2.

Querschnitt:  bis 0,05 m²
Tiefe:  20-30cm
Menge: 125,000 St

**6.8.10 Durchbruch Beton schließen, C30/37, bis 0,25 m², T 20-30cm**
Durchbruch mit Durchdringungen in Stahlbetondecken und -wänden, Aussparungsform rechteckig schließen, mit Beton C30/37 DIN EN 206, DIN 1045-2.

Querschnitt:  bis 0,25 m²
Tiefe:  20-30cm
Menge: 140,000 St

**6.8.11 Durchbruch Beton schließen, C30/37, bis 0,5 m², T 20-25cm**
Durchbruch mit Durchdringungen in Stahlbetondecken und -wänden, Aussparungsform rechteckig schließen, mit Beton C30/37 DIN EN 206, DIN 1045-2.

Querschnitt:  bis 0,5 m²
Tiefe:  20-25cm
Menge: 20,000 St

#### Titel 6.9 BETONBOHR- UND BETONSÄGEARBEITEN

*Hinweis: HINWEIS BETONBOHR- UND -SÄGEARBEITEN*
HINWEIS BETONBOHR- UND  -SÄGEARBEITEN:

Die Preise verstehen sich für sämtliche Geräte und Maschinen mit Bedienung und Wartung, einschl. Bedienungspersonal, An- und Abtransport, sowohl für eigene als auch für angemietete Geräte und Maschinen.

**6.9.1 Baustelleneinrichtung Bohr-u.Sägearbeit.**
Einrichten und Räumen der Baustelle für Betonbohr- und sägearbeiten.
Menge: 1,000 psch

**6.9.2 Kernbohrung, Stb, Grundpreis**
Kernbohrung, senkrecht und waagrecht, mit
Diamantbohrkronen in Bauteilen aus Stahlbeton. Bei der
Ausführung ist mit größter Sorgfalt darauf zu achten, dass
Beschädigungen am Baukörper durch Wasser, Bohrstaub o. ä.
vermieden werden. Die Reinigung bzw. Reinhaltung ist ebenso
in die Einheitspreise einzurechnen wie das Einmessen der
Bohrpunkte, die Entsorgung der Bohrkerne und alle sonstigen
Nebenarbeiten. Grundpreis für die Vorbereitung und
Aufstellung bzw. Befestigung des Bohrgerätes.

Die quergeschnittenen Betonstähle bis zu 28mm Durchmesser sind im EP enthalten.

Durchmesser : 60 - 200 mm
Menge: 10,000 St

**6.9.3 Kernbohrung, Stb, Durchmesser 60 mm**
Kernbohrung, senkrecht oder waagrecht, mit Diamantbohrkronen in Stahlbetonbauteilen.
Abrechnung nach Bohrtiefe.

Durchmesser  : 60 mm
Menge: 0,500 m

**6.9.4 Kernbohrung, Stb, Durchmesser 80 mm**
Kernbohrung, senkrecht oder waagrecht, mit Diamantbohrkronen in Stahlbetonbauteilen.
Abrechnung nach Bohrtiefe.

Durchmesser  : 80 mm
Menge: 0,500 m

**6.9.5 Kernbohrung, Stb, Durchmesser 100 mm**
Kernbohrung, senkrecht oder waagrecht, mit Diamantbohrkronen in Stahlbetonbauteilen.
Abrechnung nach Bohrtiefe.

Durchmesser  : 100 mm
Menge: 0,500 m

**6.9.6 Kernbohrung, Stb, Durchmesser 200 mm**
Kernbohrung, senkrecht oder waagrecht, mit Diamantbohrkronen in Stahlbetonbauteilen.
Abrechnung nach Bohrtiefe.

Durchmesser  : 200 mm
Menge: 0,500 m

**6.9.7 Kernbohrung, Stb, Durchmesser 300 mm**
Kernbohrung, senkrecht oder waagrecht, mit Diamantbohrkronen in Stahlbetonbauteilen.
Abrechnung nach Bohrtiefe.

Durchmesser  : 300 mm
Menge: 0,500 m

**6.9.8 Betonschneidearbeiten, Schnitt bis 25cm**
Betonschnitte in Stahlbetondecken und -wänden mittels Diamantsäge herstellen, einseitig.

Die quergeschnittenen Betonstähle bis zu 28mm Durchmesser sind im EP enthalten.

Schnittiefe  : bis  25 cm
Menge: 1,000 m²

#### Titel 6.10 FERTIGTEILE

**6.10.1 Planung Fertigteile**
Planung sämtlicher, nachfolgend genannter, Fertigteile bestehend aus:

- prüffähige statische Berechnung
- Schal- und Bewehrungspläne
- Werkstattpläne
- Übersichtspläne
- Abstimmung mit dem Architekten und dem Tragwerksplaner
- Einreichung der Unterlagen beim Prüfingenieur
- Gegebenenfalls Überarbeitung der Planung

Abrechnung pauschal für sämtliche, nachfolgend genannte Fertigteile.
Menge: 1,000 psch

*Hinweis: Treppen*

**6.10.2 Fertigteil Treppenlauf gerade Platten-D 20cm Lauf-B 155cm 12 Stg. 16,8 /30 C25/30 XC1 W0**
Fertigteil Treppenlauf, gerade, als Fertigteil DIN EN 13369 und DIN EN 14843.

Dicke Treppenlaufplatte 20 cm,
Breite Treppenlauf 155 cm
Steigungen 12 Stück
Höhe Steigung 16,8 cm
Tiefe Treppenauftritt 30 cm

Oberfläche Setz- und Trittstufe geschalt für bauseitigen Fliesenbelag, Oberfläche Seitenfläche und Unterseite geschalt für bauseitigen Anstrich bzw. Putzoberfläche. Seitenflächen einseitig mit Kontakt- bzw. Anschweißplatten für Stahlblende Geländer bzw. Geländerpfosten.

Auflager unten auf Bodenplatte, oberes Auflager an Zwischenpodest, Einbau im Zuge der Erstellung
der Ortbetonbauteile, einschl. der daraus resultierenden Abstützmaßnahmen, (Einbauteile für die Auflager in gesonderten Positionen).

Normalbeton C 25/30 DIN EN 206, DIN 1045-2,
Expositionsklasse XC1, WO, Einschl. Bewehrung und Systemstatik, Ausführung gemäß Zeichnung.

Fertigteil 1: UG - Zwischenpodest UG/EG
Menge: 1,000 St

**6.10.3 Fertigteil Treppenlauf gerade Platten-D 20cm Lauf-B 155cm 11 Stg. 16,8 /30 C25/30 XC1 W0**
Fertigteil Treppenlauf, gerade, als Fertigteil DIN EN 13369 und DIN EN 14843.

Dicke Treppenlaufplatte 20 cm,
Breite Treppenlauf 155 cm
Steigungen 11 Stück
Höhe Steigung 16,8 cm
Tiefe Treppenauftritt 30 cm

Oberfläche Setz- und Trittstufe geschalt für bauseitigen Fliesenbelag, Oberfläche Seitenfläche und Unterseite geschalt für bauseitigen Anstrich bzw. Putzoberfläche. Seitenflächen einseitig mit Kontakt- bzw. Anschweißplatten für Stahlblende Geländer bzw. Geländerpfosten.

Auflager unten an Zwischenpodest, oberes Auflager an Decke UG, Einbau im Zuge der Erstellung
der Ortbetonbauteile, einschl. der daraus resultierenden Abstützmaßnahmen, (Einbauteile für die Auflager in gesonderten Positionen).

Normalbeton C 25/30 DIN EN 206, DIN 1045-2,
Expositionsklasse XC1, WO, Einschl. Bewehrung und Systemstatik, Ausführung gemäß Zeichnung.

Fertigteil 2: Zwischenpodest UG/EG - Decke ü UG
Menge: 1,000 St

**6.10.4 Fertigteil Treppenlauf gerade Platten-D 20cm Lauf-B 155cm 12 Stg. 16,7 /30 C25/30 XC1 W0**
Fertigteil Treppenlauf, gerade, als Fertigteil DIN EN 13369 und DIN EN 14843.

Dicke Treppenlaufplatte 20 cm,
Breite Treppenlauf 155 cm
Steigungen 12 Stück
Höhe Steigung 16,7 cm
Tiefe Treppenauftritt 30 cm

Oberfläche Setz- und Trittstufe geschalt für bauseitigen Fliesenbelag, Oberfläche Seitenfläche und Unterseite geschalt für bauseitigen Anstrich bzw. Putzoberfläche. Seitenflächen einseitig mit Kontakt- bzw. Anschweißplatten für Stahlblende Geländer bzw. Geländerpfosten.

Auflager unten an Decke UG, oberes Auflager an Zwischenpodest EG/OG, Einbau im Zuge der Erstellung
der Ortbetonbauteile, einschl. der daraus resultierenden Abstützmaßnahmen, (Einbauteile für die Auflager in gesonderten Positionen).

Normalbeton C 25/30 DIN EN 206, DIN 1045-2,
Expositionsklasse XC1, WO, Einschl. Bewehrung und Systemstatik, Ausführung gemäß Zeichnung.

Fertigteil 3: Decke ü UG - Zwischenpodest EG/OG
Menge: 1,000 St

**6.10.5 Fertigteil Treppenlauf gerade Platten-D 20cm Lauf-B 155cm 11 Stg. 16,7 /30 C25/30 XC1 W0**
Fertigteil Treppenlauf, gerade, als Fertigteil DIN EN 13369 und DIN EN 14843.

Dicke Treppenlaufplatte 20 cm,
Breite Treppenlauf 155 cm
Steigungen 11 Stück
Höhe Steigung 16,7 cm
Tiefe Treppenauftritt 30 cm

Oberfläche Setz- und Trittstufe geschalt für bauseitigen Fliesenbelag, Oberfläche Seitenfläche und Unterseite geschalt für bauseitigen Anstrich bzw. Putzoberfläche. Seitenflächen einseitig mit Kontakt- bzw. Anschweißplatten für Stahlblende Geländer bzw. Geländerpfosten.

Auflager unten an Zwischenpodest, oberes Auflager an Decke EG, Einbau im Zuge der Erstellung
der Ortbetonbauteile, einschl. der daraus resultierenden Abstützmaßnahmen, (Einbauteile für die Auflager in gesonderten Positionen).

Normalbeton C 25/30 DIN EN 206, DIN 1045-2,
Expositionsklasse XC1, WO, Einschl. Bewehrung und Systemstatik, Ausführung gemäß Zeichnung.

Fertigteil 4: Zwischenpodest EG/OG - Decke ü EG
Menge: 1,000 St

*Hinweis: Eingangsüberdachung*

**6.10.6 Eingangsüberdachung als Stahlbetonfertigteil, D 20cm, 768 x 199cm, C 30/37 XC3 XF1 WF**
Fertigteil Eingangsüberdachung, als Fertigteil DIN EN 13369 und DIN EN 14843.

Dicke Deckenplatte 20 cm
Länge 768 cm
Breite 199 cm
ringsum tragender Überzug B 10cm, H 30cm (20+10cm)

Unterseite und Seitenflächen geschalt, Anforderung der geschalten Betonflächen Sichtbetonqualität SB 2 gemäß DBV-Merkblatt "Sichtbeton", Ausgabe August 2015, inkl. umlaufender Tropfnase,
Oberseite schalungsglatt mit Gefälleausbildung.

Decke inkl. Wasserspeier als Notüberlauf und wandseitigem Balkondirektablauf, System LORO DN 50 mm inkl. 4VA-Sieb.

Auflager auf zwei Stahlstützen und thermischem Trennelement entlang Decke.

Normalbeton C 30/37 DIN EN 206, DIN 1045-2,
Expositionsklasse XC3 XF1 WF, Einschl. Bewehrung und Systemstatik, die Thermischen Trennelemente und Stahlstützen sind separat ausgeschrieben. Ausführung gemäß Zeichnung.

Statikzusatz: Die Eingangsüberdachung wird als Vollfertigteil in die Schalung mit eingebaut und ist bis Fertigstellung der Decke über OG zu unterstützen.

Fertigteil 5: Eingangsüberdachung
Menge: 1,000 St

*Hinweis: Einbauteile Fertigteile*

**6.10.7 SCHÖCK Isokorb XT Q-VV4-REI120-CV40-X120-H200-7.0**
Isokorb mit Dämmkörperdicke 120 mm und HTE-Drucklager, zur thermischen und trittschalltechnischen Trennung von unterstützten Stahlbetonbalkonen und Loggiaplatten vom Gebäude bei zusätzlich vorhandenen abhebenden Kräften.
Feuerwiderstandsklasse: REI120
Betondeckung CV: 40 mm
Dämmkörperhöhe H: 200 mm
Dämmkörperlänge L: 1000 mm
Dehnfugenabstand e: 20,6 m
Bauphysikalische Kennwerte:
Äquivalenter Wärmedurchlasswiderstand Req: 1,224 m²⋅K/W
Äquivalente Wärmeleitfähigkeit λeq: 0,098 W/(m⋅K)
gemäß EAD 050001-01-0301
Anforderungen an Kategorie B nach Beiblatt 2 DIN 4108∶2019-06 erfüllt
Bewertete Trittschallminderung ΔLw in Anlehnung an EAD 050001-01-0301 berechnet: 10,0 dB
Bauaufsichtliche Nachweise:
ETA-17/0261 und aBG Nr. Z-15.7-338
Lieferung und Einbau nach Angaben des Architekten oder Tragwerksplaners. Die technischen Unterlagen des Herstellers sind zu beachten.

Vorgeschl. Fabrikat:
SCHÖCK Isokorb XT Q-VV4-REI120-CV40-X120-H200-7.0

Bereich:
Anbindung Eingangsüberdachung an Wand
Menge: 8,000 St

**6.10.8 Schöck Isokorb XT Z-EI120-X120-H200-5.3**
Isokorb mit Dämmkörperdicke 120 mm. Für unterschiedliche Einbausituationen und Brandschutzanforderungen als Dämmzwischenstück geeignet. EI120 entspricht der maximalen Feuerwiderstandsklasse des angeschlossenen Schöck Isokorb®.
Dämmkörperhöhe H: 200 mm
Dämmkörperlänge L: 1000 mm
Bauphysikalische Kennwerte:
Äquivalenter Wärmedurchlasswiderstand Req: 3,529 m²⋅K/W
Äquivalente Wärmeleitfähigkeit λeq: 0,034 W/(m⋅K)
gemäß EAD 050001-01-0301
Anforderungen an Kategorie B nach Beiblatt 2 DIN 4108∶2019-06 erfüllt
Bewertete Trittschallminderung ΔLw in Anlehnung an EAD 050001-01-0301 berechnet: 20,0 dB
Lieferung und Einbau nach Angaben des Architekten oder Tragwerksplaners. Die technischen Unterlagen des Herstellers sind zu beachten.

Vorgeschl. Fabrikat:
Schöck Isokorb XT Z-EI120-X120-H200-5.3
Bereich:
Anbindung Eingangsüberdachung an Wand
Menge: 1,000 St

**6.10.9 Schöck Tronsole F-V2-L1500-3.2**
Tronsole als tragendes Trittschalldämmelement zwischen Fertigteiltreppenlauf und Podest/Decke. Aus hoch widerstandsfähigem PE-Schaum, selbstklebend. Zur sicheren schallbrückenfreien Ausführung der Fuge. Clipscharnier als Kantenschutz beim Versetzen der Treppe. Mit bauaufsichtlicher Zulassung (Z 15.7-359)
Feuerwiderstandsklasse: R90 gemäß Brandschutzgutachten bei ausreichender Betondeckung der Konsole für F90
Baustoffklassifizierung: B1 schwerentflammbar gemäß abZ
Elementlänge: 1500 mm
Bewertete Trittschallpegeldifferenz nach DIN EN 17823: ∆L*w = 27–26 dB (min. bis max. Prüflast)
(Akustische Kennwerte basieren auf der Referenzmessung für Schöck Tronsole® Typ F-V2-L1000)
Lieferung und Einbau nach Angaben des Architekten oder Tragwerksplaners. Die technischen Unterlagen des Herstellers sind zu beachten.

Vorgeschl. Fabrikat:
Schöck Tronsole F-V2-L1500-3.2
Bereich:
Schalltechnische Trennelemente für Treppenhäuser
Menge: 20,000 m

**6.10.10 Schöck Tronsole B + Tronsole D**
Tronsole als tragendes Trittschalldämmelement zwischen Treppenlauf und Bodenplatte. Aus hoch widerstandsfähigem PE-Schaum, selbstklebend. Zur sicheren schallbrückenfreien Ausführung der Fuge.
Baustoffklasse: B1, schwerentflammbar nach DIN 4102; bestätigt durch allgemeines bauaufsichtliches Prüfzeugnis (abP).
Elementlänge: 1500 mm, Elementbreite: 350 mm
Bewertete Trittschallpegeldifferenz nach DIN EN 17823: ∆L*w = 29–29 dB (min. bis max. Prüflast)
(Akustische Kennwerte basieren auf der Referenzmessung für Schöck Tronsole® Typ B-V1-L1000)
Zusätzlich Tronsole D als konstruktiver Lagesicherungsdorn zur Kombination mit Schöck Tronsole Typ B. Bestehend aus Edelstahldorn, Elastomerlagerkappe und Einbauhülse.
Lieferung und Einbau nach Angaben des Architekten oder Tragwerksplaners. Die technischen Unterlagen des Herstellers sind zu beachten.

Vorgeschl. Fabrikat:
Schöck Tronsole B + Schöck Tronsole D
Bereich:
Schalltechnische Trennelemente für Treppenhäuser
Menge: 4,000 m

### 7 MAUERARBEITEN

#### Titel 7.1 MAUERARBEITEN

*Hinweis: HINWEIS MAUERARBEITEN*
HINWEIS MAUERARBEITEN:

Die folgenden Baunormen, Richtlinien und Schriften sind besonders zu beachten:

- DIN EN 1996 mit nationalen Anhängen - Bemessung und Konstruktion von Mauerwerksbauten
- Allgemeine bauaufsichtliche Zulassungen für die jeweiligen Planziegel im Dünnbettverfahren
- DIN EN 771-1 - Festlegung für Mauersteine - Teil 1: Mauerziegel
- DIN 105 - 100 - Mauerziegel
- DIN 4103 - Teil 1 Nichttragende innere Trennwände, Anforderungen und Nachweise
- VOB Teil C und dort insbesondere
- - DIN 18299 - Allgemeine Regelungen für Bauarbeiten jeder Art
- - DIN 18330 - Maurerarbeiten
- allgemeine Bauaufsichtliche Zulassung Z-17.1-900 / Z-17.1-1083 - "Übermauerung und Bemessung von Ziegelstürzen", sowie die Bemessungstabellen für Ziegelflachstürze
- DIN 18202 - Toleranzen im Hochbau - Bauwerke
- Normenreihe DIN 4102 "Brandverhalten von Baustoffen und Bauteilen",
- Normenreihe DIN 4108 "Wärmeschutz und Energie-Einsparung in Gebäuden",
- Normenreihe DIN 4109 "Schallschutz im Hochbau",
- gültige Fassung der Energieeinsparverordnung
- Das Merkblatt der Bauberufsgenossenschaft Bayern und Sachsen über das Aufmauern von Wandscheiben
- Anwendungstechnische Informationen der Ziegelindustrie
- Verarbeitungshinweise der Ziegelhersteller

Allgemeine Vorbemerkungen Mauerarbeiten

Die gezahnte Fläche von Zahnziegeln darf nicht in der Ansichtsfläche von zu verputzenden Außenwänden zu sehen sein. Das nachträgliche Verstreichen mit Mörtel ist ein Mangel. Das gilt analog für die entsprechenden Schnittflächen von Hochlochziegeln.

Das Anlegen der ersten Steinschicht hat grundsätzlich mit Zementmörtel MG III oder speziellem Anlegemörtel (Dicke max. 3 cm) zu erfolgen. Die Höhenausgleichsschicht wird nicht gesondert berechnet, sondern ist in den m² Preis einzukalkulieren.

Die Wände sind untereinander, wenn nicht anders vereinbart, in Stumpfstoßtechnik zu verbinden. Hierbei müssen in den Lagerfugen, für Stumpfstoß geeignete Edelstahlankerbleche eingebaut werden. Die Stumpfstoßanschlussfuge ist mit Mörtel vollflächig zu verschließen. Stumpfstöße werden nicht gesondert vergütet.

Ungeschützte Bauteile aus Aluminium dürfen keinen Kontakt mit Zement- oder Kalkmörtel haben. Nicht korrosionsgeschützte Stahlteile dürfen nur mit reinem Zementmörtel eingesetzt oder umhüllt werden.

Brüstungsmauerwerk ist immer gemeinsam mit dem Wandmauerwerk auszumauern.

Horizontale Dichtungsbahnen in Mauerwerk als Abdichtung gegen Kapillare aufsteigende Feuchtigkeit sind nach DIN 18195 Teil 4 Abschnitt 7.2 auszuführen.

Gemauerte nichttragende Wände sind am Wandkopf zu entkoppeln, damit keine Lasten durch spätere Deckendurchbiegungen eingeleitet werden. Außerdem erfolgt die Trennung von der unteren Geschossdecke durch Einlage z. B. einer Bitumendachbahn.
Einbau sämtlicher nichttragender Wände erst wenn die Decken unterstützungsfrei vorliegen.
Nichttragende innere Trennwände dürfen nach Fertigstellung und Ingebrauchnahme dauerhaft keine Belastungen aus Deckenplatten, Unterzügen, Balken und dergleichen ausgesetzt werden. Deshalb ist darauf zu achten, dass es zu keiner starren Verbindung der Wand zu Decke, Unterzug, Balken oder dergleichen kommt und ein der noch zu erwartenden Durchbiegung dieser Bauteile entsprechender gleitender Deckenanschluss ausgebildet wird.

Erforderliche Passsteine oder Giebelsteine sind mit einer Steinsäge zu schneiden. Sofern die Hersteller für das zu verwendende großformatige Steinmaterial Passstücke anbieten, sind diese grundsätzlich zu verwenden. Im Bereich von Fenster- und Türlaibungen der Außenwände sind Laibungssteine (Halbsteine) in jeder Mauerwerksschicht zu verwenden. Hierdurch können schwere Tür- und Fensterelemente einfacher und sicherer befestigt werden.

Material
Wände  dürfen nur aus dem in der Leistungsbeschreibung, dem Standsicherheitsnachweis und den Ausführungszeichnungen angegebenen Steinen ausgeführt werden. Mischmauerwerk, auch durch verwenden einzelner von den Vorgaben abweichender Steine ist unzulässig.

Mauerwerkwandanschlüsse und Fugen
Die Wahl der starren Wandanschlüsse (Nut, Verzahnung, Anker) bleibt dem AN überlassen und ist in die Einheitspreise miteinzukalkulieren. Werden bei Stumpfstoßtechnik Flachstahlanker eingebaut, so sind sie grundsätzlich mit einer Einzellänge von 30 cm und im Abstand von max. 25 cm mittig in die Lagerfuge einzubauen. Die Ausführung von Stoßfugen hat grundsätzlich nach den aktuellen DIN Normen und den Herstellervorschriften zu erfolgen, Das Schließen breiterer Stoßfugen durch nachträgliches Ausmörteln gilt insbesondere bei Außenwänden aus hochdämmenden Steinen als schwerwiegender Mangel.

Verschmutzungen und Löcher
Fehlstellen an den Steinen sind mit geeignetem Mörtel zu schließen.
Alle groben Verschmutzungen am Mauerwerk sind täglich zu entfernen, bevor der Abbindeprozess abgeschlossen ist.
Löcher im Mauerwerk (z.B. entstanden durch Gerüste oder das Befestigen von Schalung) sind vor Aufbringen des Putzes oder einer anderen Außenhaut materialgerecht zu schließen.

Abdichtung
Abtreppungen in horizontalen Mauerwerksabdichtungen sind nur über ausgerundete Mörtelkehlen und -kanten oder Dämmkeilen zu führen.

Stürze
Bei nachträglich einzubauenden Sturzträgern sind die Auflager nicht zu stemmen, sondern zur Erhaltung der Altbausubstanz zu sägen oder zu fräsen.

Oberflächenbehandlung von Innenwänden
Übliche Anforderungen an die Oberfläche der Innenwände liegen vor, wenn die Wände mit Putzen bekleidet werden, die als Träger von Anstrichen und Tapeten dienen. Erhöhte Anforderungen an die Rohbauwand ("nicht flächenfertige Wand" nach DIN 18202) sind nicht vereinbart.

Lagerung
Stein-/ Ziegelpakete sind bei der Anlieferung auf Paletten, Bohlengelege oder Ähnliches abzusetzen und zu lagern. Auf der Baustelle lagernde Baustoffe, auch Steine und Ziegel, sind durch Abdecken mit Folie, Planen oder dergleichen gegen Niederschlag zu schützen.

Ziegelmauerwerk ist vor Regen und Schnee zu schützen!
Schutzmaßnahmen zur Ableitung von Tagwasser (z.B. Abdecken der Mauerkronen) sind laut VOB Teil C DIN 18330 Nebenleistungen, selbst wenn sie im LV nicht gesondert aufgeführt sind. Schutzmaßnahmen sind erforderlich, um Ausschwemmungen, Frostschäden und Putzschäden zu vermeiden. Die Abdeckungen sind durch geeignete Maßnahmen, z.b. Auflegen von Brettern, vor Verrutschen und Verwehen zu schützen.

Arbeitshöhe:
Die lichte Rohbau-Geschosshöhe liegt bei:

UG 3,61 m
EG 3,57 m
OG 3,61m

Arbeiten an Flächen höher 3,50m über der Standfläche werden entgegen der VOB nicht gesondert vergütet!

**7.1.1 Mauersperrbahn liefern, einbauen, Streifenbreite 35 bis 45 cm**
Bituminöse Horizontalsperre mit Bitumenbahn R 500 zwischen Mauerwerkswänden und Bodenplatte gegen aufsteigende Feuchtigkeit, einlagig, lose auf Mörtelschicht mit mind. 10 cm Stoßüberlappung verlegt, beidseitig ca. 10 cm überlappend für späteren Anschluss der Flächenabdichtung der Bodenplatte

Wanddicke  : 11,5 bis 24 cm
Menge: 225,000 m

**7.1.2 Planziegel, IW, tragend, fk >5,0 N/mm², d=24 cm**
Innenmauerwerk als tragendes Mauerwerk in allen Geschossen lot- und fluchtrecht aus Planziegeln herstellen, einschl. der mit verstärkten Innenstegen zugehörigen Ergänzungs- und Ausgleichziegeln mit einem Dünnbettmörtel bzw. Anlegemörtel nach DIN EN 1996/NA mit mörtelfreier Stoßfugenverzahnung lot- und fluchtgerecht zu vermauern.

Ziegelart:  Planziegel
Rohdichte:  ≥ 1,0 kg/dm³
Festigkeitsklasse:  ≥ 12
Mauerwerkdruckfestigk.:  ≥ 5,0 N/mm²
Schalldämmwert:  ≥ 52 DB
Wanddicke:  24 cm
Menge: 25,000 m²

**7.1.3 Planziegel, IW, nichttragend, Rw >47 DB, d=11,5 cm**
Innenmauerwerk als nichttragendes Mauerwerk in allen Geschossen lot- und fluchtrecht aus Planziegeln herstellen, einschl. der mit verstärkten Innenstegen zugehörigen Ergänzungs- und Ausgleichziegeln mit einem Dünnbettmörtel bzw. Anlegemörtel nach DIN EN 1996/NA mit mörtelfreier Stoßfugenverzahnung lot- und fluchtgerecht zu vermauern.

Ziegelart:  Planziegel
Rohdichte:  ≥ 1,4 kg/dm³
Festigkeitsklasse:  ≥ 12
Mauerwerkdruckfestigk.:  ≥  4,5 N/mm²
Schalldämmwert:  ≥ 47 DB
Wanddicke:  11,5 cm
Menge: 115,000 m²

**7.1.4 Planziegel, IW, nichttragend, Rw >52 DB, d=17,5 cm**
Innenmauerwerk als nichttragendes Mauerwerk in allen Geschossen lot- und fluchtrecht aus Planziegeln herstellen, einschl. der mit verstärkten Innenstegen zugehörigen Ergänzungs- und Ausgleichziegeln mit einem Dünnbettmörtel bzw. Anlegemörtel nach DIN EN 1996/NA mit mörtelfreier Stoßfugenverzahnung lot- und fluchtgerecht zu vermauern.

Ziegelart:  Planziegel
Rohdichte:  ≥ 1,4 kg/dm³
Festigkeitsklasse:  ≥ 12
Mauerwerkdruckfestigk.:  ≥  4,5 N/mm²
Schalldämmwert:  ≥ 52 DB
Wanddicke:  17,5 cm
Menge: 335,000 m²

**7.1.5 Planziegel, IW, nichttragend, Rw >55 DB, d=24 cm**
Innenmauerwerk als nichttragendes Mauerwerk in allen Geschossen lot- und fluchtrecht aus Planziegeln herstellen, einschl. der mit verstärkten Innenstegen zugehörigen Ergänzungs- und Ausgleichziegeln mit einem Dünnbettmörtel bzw. Anlegemörtel nach DIN EN 1996/NA mit mörtelfreier Stoßfugenverzahnung lot- und fluchtgerecht zu vermauern.

Ziegelart:  Planziegel
Rohdichte:  ≥ 1,4 kg/dm³
Festigkeitsklasse:  ≥ 12
Mauerwerkdruckfestigk.:  ≥  4,5 N/mm²
Schalldämmwert:  ≥ 55 DB
Wanddicke:  24 cm
Menge: 320,000 m²

**7.1.6 Planziegel, Pfeiler, nichttragend, d=30 cm, H bis 3,61**
Wandpfeiler < 50cm aus Innenmauerwerk als nichttragendes Mauerwerk in allen Geschossen lot- und fluchtrecht aus Planziegeln herstellen, einschl. der mit verstärkten Innenstegen zugehörigen Ergänzungs- und Ausgleichziegeln mit einem Dünnbettmörtel bzw. Anlegemörtel nach DIN EN 1996/NA mit mörtelfreier Stoßfugenverzahnung lot- und fluchtgerecht zu vermauern.

Ziegelart:  Planziegel
Rohdichte:  ≥ 1,4 kg/dm³
Festigkeitsklasse:  ≥ 12
Mauerwerkdruckfestigk.:  ≥  4,5 N/mm²
Schalldämmwert:  ≥ 55 DB
Wanddicke:  30 cm
Raumhöhe:  bis 3,61m
Menge: 26,000 m

**7.1.7 Zuschlag Planziegel, IW, D=24cm, runde Wand**
Zuschlag zu vorgenanntem Innenmauerwerk als nichttragendes Mauerwerk aus Planziegeln für die Herstellung von gekrümmter bzw. runden Wandflächen aus Mauerwerk,
Der Zuschlag umfasst den erhöhten Aufwand für das Anpassen der Steine, Schneidearbeiten, vermehrte Vermessung, das Einhalten der Krümmung gemäß Planvorgaben sowie alle damit verbundenen Erschwernisse gegenüber geraden Wandflächen.

Ziegelart:  Planziegel
Wanddicke:  24 cm
Radius:  1,50 m
Menge: 17,500 m²

**7.1.8 Zulage Anschluss oben mit Haltewinkel u Mineralfaserplatten**
Zulage zu Mauerwerksinnenwänden für oberen Anschluss mit zwei Stahlwinkeln, verzinkt, an Stahlbetondecke. Fugeneinlage mit ca. 3cm mit Mineralfaserplatten, Platten dicht gestoßen.

Stahlwinkel, verzinkt, beidseitig: 60x60x6mm
Befestigung:  Betonschrauben
  z.B. Hilti HUS-H10, e=1,0m
Fugeneinlage:  3cm Mineralfaserplatte

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Menge: 140,000 m

**7.1.9 Ziegelsturz liefern, in tragender Wand, einbauen d=24 cm, Breite 101 cm**
Liefern und fachgerechtes Einbauen von Ziegelsturz für Türöffnung im Innenmauerwerk in allen Geschossen.

Die einzelnen Flachziegelstürze müssen mind. 11,5 cm in einem Mörtelbett (mind. MG IIa) satt auf dem Mauerwerk aufliegen. Ausführung nach DIN EN 1996/NA und den allgemeinen bauaufsichtlichen Zulassungen Nr. Z-7.1-900. Die Ziegelstürze sind so einzubauen, dass die Seite mit der Ziegelschale unten liegt. Die Ziegelstürze sind vor dem Aufmauern der Druckzone zu säubern und vorzunässen. Bei größeren Stützweiten im Abstand von höchstens 1,25 m ist eine Montageunterstützung vorzusehen, die erst wieder entfernt werden darf, wenn die Druckzone eine ausreichende Festigkeit erreicht hat. Im Bereich der Druckzone sind die Lager- und Stoßfugen vollfugig mit Normalmauermörtel, mind. MG IIa zu vermörteln.

Wanddicke:  24 cm
Tür Rohbaubreite: 101 cm
Druckfestigkeitsklasse: entsprechend Wand
  (Planziegel, IW, tragend)
Menge: 1,000 St

**7.1.10 Ziegelsturz liefern, in nichttragender Wand, einbauen d=11,5 cm, Breite 76 cm**
Liefern und fachgerechtes Einbauen von Ziegelsturz für Türöffnung im Innenmauerwerk in allen Geschossen.

Die einzelnen Flachziegelstürze müssen mind. 11,5 cm in einem Mörtelbett (mind. MG IIa) satt auf dem Mauerwerk aufliegen. Ausführung nach DIN EN 1996/NA und den allgemeinen bauaufsichtlichen Zulassungen Nr. Z-7.1-900. Die Ziegelstürze sind so einzubauen, dass die Seite mit der Ziegelschale unten liegt. Die Ziegelstürze sind vor dem Aufmauern der Druckzone zu säubern und vorzunässen. Bei größeren Stützweiten im Abstand von höchstens 1,25 m ist eine Montageunterstützung vorzusehen, die erst wieder entfernt werden darf, wenn die Druckzone eine ausreichende Festigkeit erreicht hat. Im Bereich der Druckzone sind die Lager- und Stoßfugen vollfugig mit Normalmauermörtel, mind. MG IIa zu vermörteln.

Wanddicke:  11,5 cm
Tür Rohbaubreite: 76 cm
Druckfestigkeitsklasse: entsprechend Wand
  (Planziegel, IW, nichttragend)
Menge: 2,000 St

**7.1.11 Ziegelsturz liefern, in nichttragender Wand, einbauen d=11,5 cm, Breite 101 cm**
Liefern und fachgerechtes Einbauen von Ziegelsturz für Türöffnung wie vor beschrieben, jedoch

Wanddicke:  11,5 cm
Tür Rohbaubreite: 101 cm
Druckfestigkeitsklasse: entsprechend Wand
  (Planziegel, IW, nichttragend)
Menge: 6,000 St

**7.1.12 Ziegelsturz liefern, in nichttragender Wand, einbauen d=11,5 cm, Breite 113,5 cm**
Liefern und fachgerechtes Einbauen von Ziegelsturz für Türöffnung wie vor beschrieben, jedoch

Wanddicke:  11,5 cm
Tür Rohbaubreite: 113,5 cm
Druckfestigkeitsklasse: entsprechend Wand
  (Planziegel, IW, nichttragend)
Menge: 1,000 St

**7.1.13 Ziegelsturz liefern, in nichttragender Wand, einbauen d=17,5 cm, Breite 101 cm**
Liefern und fachgerechtes Einbauen von Ziegelsturz für Türöffnung wie vor beschrieben, jedoch

Wanddicke:  17,5 cm
Tür Rohbaubreite: 101 cm
Druckfestigkeitsklasse: entsprechend Wand
  (Planziegel, IW, nichttragend)
Menge: 2,000 St

**7.1.14 Ziegelsturz liefern, in nichttragender Wand, einbauen d=24 cm, Breite 101 cm**
Liefern und fachgerechtes Einbauen von Ziegelsturz für Türöffnung wie vor beschrieben, jedoch

Wanddicke:  24 cm
Tür Rohbaubreite: 101 cm
Druckfestigkeitsklasse: entsprechend Wand
  (Planziegel, IW, nichttragend)
Menge: 14,000 St

**7.1.15 Herstellen Öffnung, Mauerwerk, bis 2,5m²**
Zulage zu Wänden aus Mauerwerk für das Herstellen von Öffnungen für Fenster- und Türöffnungen.

Einzelgröße  : bis 2,5 m²
Wanddicke  : 11,5 bis 36,5 cm
Menge: 28,000 St

#### Titel 7.2 MAUERARBEITEN BESTAND

**7.2.1 Planziegel, IW, Kleinflächen, d=42,5 cm**
Innenmauerwerk (Kleinflächen) als nichttragendes Mauerwerk in allen Geschossen lot- und fluchtrecht aus Planziegeln herstellen, einschl. der mit verstärkten Innenstegen zugehörigen Ergänzungs- und Ausgleichziegeln mit einem Dünnbettmörtel bzw. Anlegemörtel nach DIN EN 1996/NA mit mörtelfreier Stoßfugenverzahnung lot- und fluchtgerecht zu vermauern.

Ziegelart:  Planziegel
Wanddicke:  42,5 cm
Einbauort:  Übergang Bestand-Neu
  Ausmauerung für Türen Neu
Menge: 13,000 m²

**7.2.2 Ziegelsturz liefern, in tragender Wand, einbauen d=42,5 cm, Breite 2,26 cm**
Liefern und fachgerechtes Einbauen von Ziegelsturz für Türöffnung im Innenmauerwerk in allen Geschossen.

Die einzelnen Flachziegelstürze müssen mind. 11,5 cm in einem Mörtelbett (mind. MG IIa) satt auf dem Mauerwerk aufliegen. Ausführung nach DIN EN 1996/NA und den allgemeinen bauaufsichtlichen Zulassungen Nr. Z-7.1-900. Die Ziegelstürze sind so einzubauen, dass die Seite mit der Ziegelschale unten liegt. Die Ziegelstürze sind vor dem Aufmauern der Druckzone zu säubern und vorzunässen. Bei größeren Stützweiten im Abstand von höchstens 1,25 m ist eine Montageunterstützung vorzusehen, die erst wieder entfernt werden darf, wenn die Druckzone eine ausreichende Festigkeit erreicht hat. Im Bereich der Druckzone sind die Lager- und Stoßfugen vollfugig mit Normalmauermörtel, mind. MG IIa zu vermörteln.

Wanddicke:  42,5 cm
Tür Rohbaubreite: 2,26 cm
Druckfestigkeitsklasse: entsprechend Wand
  (Planziegel, IW, tragend)
Menge: 2,000 St

**7.2.3 Ziegelsturz liefern, in nichttragender Wand, einbauen d=42,5 cm, Breite 126 cm**
Liefern und fachgerechtes Einbauen von Ziegelsturz für Türöffnung wie vor beschrieben, jedoch

Wanddicke:  42,5 cm
Tür Rohbaubreite: 126 cm
Druckfestigkeitsklasse: entsprechend Wand
  (Planziegel, IW, nichttragend)
Menge: 1,000 St

**7.2.4 Ziegelsturz liefern, in nichttragender Wand, einbauen d=24 cm, Breite 101 cm**
Liefern und fachgerechtes Einbauen von Ziegelsturz für Türöffnung wie vor beschrieben, jedoch

Wanddicke:  24 cm
Tür Rohbaubreite: 101 cm
Druckfestigkeitsklasse: entsprechend Wand
  (Planziegel, IW, nichttragend)
Menge: 1,000 St

**7.2.5 Planziegel, IW, nichttragend, Rw >55 DB, d=24 cm**
Innenmauerwerk als nichttragendes Mauerwerk in allen Geschossen lot- und fluchtrecht aus Planziegeln herstellen, einschl. der mit verstärkten Innenstegen zugehörigen Ergänzungs- und Ausgleichziegeln mit einem Dünnbettmörtel bzw. Anlegemörtel nach DIN EN 1996/NA mit mörtelfreier Stoßfugenverzahnung lot- und fluchtgerecht zu vermauern.

Ziegelart:  Planziegel
Rohdichte:  ≥ 1,4 kg/dm³
Festigkeitsklasse:  ≥ 12
Mauerwerkdruckfestigk.:  ≥  4,5 N/mm²
Schalldämmwert:  ≥ 55 DB
Wanddicke:  24 cm
Menge: 32,000 m²

**7.2.6 Herstellen Öffnung, Mauerwerk, bis 2,5m²**
Zulage zu Wänden aus Mauerwerk für das Herstellen von Öffnungen für Fenster- und Türöffnungen.

Einzelgröße  : bis 2,5 m²
Wanddicke  : 11,5 bis 36,5 cm
Menge: 2,000 St

**7.2.7 Schließen Öffnung, Mauerwerk, IW, D = 24cm**
Türöffnung mit nichttragendes Mauerwerk lot- und fluchtrecht aus Planziegeln schließen, einschl. der mit verstärkten Innenstegen zugehörigen Ergänzungs- und Ausgleichziegeln mit einem Dünnbettmörtel bzw. Anlegemörtel nach DIN EN 1996/NA mit mörtelfreier Stoßfugenverzahnung lot- und fluchtgerecht zu vermauern.

Größe:  bis 1100/2100 mm
Wanddicke:  24 cm
Menge: 1,000 St

#### Titel 7.3 DURCHFÜHRUNGEN / AUSSPARUNGEN MAUERWERK

**7.3.1 Aussparungen herstellen, bis 0,05 m²**
Aussparungen in Wänden aus Mauerwerk herstellen, einschl. späterem Wiederverschließen der Öffnung.

Einzelgröße  : bis 0,05 m²
Wanddicke  : 11,5 bis 36,5 cm
Menge: 12,000 St

**7.3.2 Aussparungen herstellen, bis 0,25 m²**
Aussparungen in Wänden aus Mauerwerk herstellen, einschl. späterem Wiederverschließen der Öffnung.

Einzelgröße  : bis 0,25 m²
Wanddicke  : 11,5 bis 36,5 cm
Menge: 56,000 St

**7.3.3 Aussparungen herstellen, bis 0,50 m²**
Aussparungen in Wänden aus Mauerwerk herstellen, einschl. späterem Wiederverschließen der Öffnung.

Einzelgröße  : bis 0,50 m²
Wanddicke  : 11,5 bis 36,5 cm
Menge: 3,000 St

**7.3.4 Wandschlitze herstellen, bis 20 cm Breite**
Wandschlitze in Wänden aus Mauerwerk herstellen, einschl. späterem Wiederverschließen der Öffnung

Breite  : bis 20 cm
Tiefe  : bis 15 cm
Wanddicke  : 11,5 bis 36,5 cm
Menge: 16,000 m

**7.3.5 Wandschlitze herstellen, bis 100 cm Breite**
Wandschlitze in Wänden aus Mauerwerk herstellen, einschl. späterem Wiederverschließen der Öffnung

Breite  : bis 100 cm
Tiefe  : bis 15 cm
Wanddicke  : 11,5 bis 36,5 cm
Menge: 8,000 m

**7.3.6 Ziegelsturz liefern, in nichttragender Wand, einbauen d=24 cm, Breite 90 cm**
Liefern und fachgerechtes Einbauen von Ziegelsturz für Wandschlitz (FBH-Verteiler) im Innenmauerwerk in allen Geschossen.

Die einzelnen Flachziegelstürze müssen mind. 11,5 cm in einem Mörtelbett (mind. MG IIa) satt auf dem Mauerwerk aufliegen. Ausführung nach DIN EN 1996/NA und den allgemeinen bauaufsichtlichen Zulassungen Nr. Z-7.1-900. Die Ziegelstürze sind so einzubauen, dass die Seite mit der Ziegelschale unten liegt. Die Ziegelstürze sind vor dem Aufmauern der Druckzone zu säubern und vorzunässen. Bei größeren Stützweiten im Abstand von höchstens 1,25 m ist eine Montageunterstützung vorzusehen, die erst wieder entfernt werden darf, wenn die Druckzone eine ausreichende Festigkeit erreicht hat. Im Bereich der Druckzone sind die Lager- und Stoßfugen vollfugig mit Normalmauermörtel, mind. MG IIa zu vermörteln.

Wanddicke:  24 cm
Tür Rohbaubreite: 90 cm
Druckfestigkeitsklasse: entsprechend Wand
  (Planziegel, IW, nichttragend)
Menge: 10,000 St

### 8 ABDICHTUNGS- UND DÄMMARBEITEN

#### Titel 8.1 ABDICHTUNGSARBEITEN

**8.1.1 Kanten und Außenecken brechen**
Kanten und Außenecken mit geeignetem Gerät ca.10 mm breit anfasen / brechen, Grate entfernen.
Menge: 130,000 m

**8.1.2 Abzudichtende Flächen reinigen**
Reinigen der abzudichtenden, mineralischen Flächen. Zementleim, Staub, Mörtelreste und Grate sind durch einen mechanischen Abtrag wie schleifen, strahlen oder fräsen zu entfernen. Es ist ein staubfreier und tragfähiger Untergrund herzustellen.
Menge: 323,000 m²

**8.1.3 Fehlstellen > 5mm mit mineralischen Mörtel verschließen**
Offene Fugen, Fehlstellen oder Ausbrüche > 5 mm mit einem mineralischen, wasserdichten Mörtel verschließen. Stark saugende Untergründe sind vorzunässen.

Fehlstellen bis 0,25m² und 5mm Tiefe

Produkteigenschaften: Spannungsarm und rissfrei erhärtend.
Sehr gute Haftung zum Untergrund
Menge: 10,000 St

**8.1.4 Mineralische Dichtungskehle herstellen**
Dichtungskehle am Boden-Wandanschluß und in allen Innenecken mit einer Schenkellänge von ca. 5 cm aus einem wasserdichten, spannungsarmen und rissfrei erhärtenden, mineralischem Mörtel herstellen
Menge: 130,000 m

**8.1.5 Abdichtung Freuchte, Wand/Bodenplattekante, KMB**
Abdichtung von erdberührten Wänden, Bodenplatten- und Deckenkante sowie die Vorderkante Streifenfundament mit Fundamentvorsprung (horizontale Fläche) von außen mit kunststoffmodifizierter Bitumendickbeschichtung als Spachtelmasse in zwei Arbeitsgängen, einschl. systembedingtem Voranstrich (Grundierung).
Erster Arbeitsgang mit Kratzspachtel bis zum Erreichen der
Trockenschichtdicke; mit zweiter Spachtelung abgleichen.

Wassereinwirkungskl.:W 1.1-E (Bodenfeuchte und nicht drückendes Wasser)
Bauteil:  Kelleraußenwand
  Bodenplattenkante und -überstand
  Deckenkante
  Streifenfundament und
  Fundamentvorsprung
Untergrund:  WU-Beton, Sockelziegel MW
Trockenschichtdicke: mind. 3 mm
Menge: 323,000 m²

**8.1.6 Abdichtungsprotokoll**
Über die Abdichtungsarbeiten ist ein Ausführungsprotokoll zu führen, das von
der Bauleitung geprüft wird:
Bei Abdichtungen nach DIN 18533 sind die Schichtdickenkontrollen sowie die
Durchtrocknung zu dokumentieren. Bei der Prüfung der Nassschichtendicke
sind mind. 20 Messungen je Objekt bzw. 20 Messungen je 100 m² durchzuführen.
Die einzelnen Messpunkte sind diagonal über die Flächen zu verteilen.
Menge: 1,000 psch

#### Titel 8.2 DÄMMARBEITEN

**8.2.1 Perimeterdämmung, PS-Platte, XPS 0,35W/(mK), D 160 mm, geklebt, Wand, Decken-/Bodenplattenrand**
Perimeterdämmung an Kelleraussenwänden und Decken-/Bodenplattenrand aus extrudierten  Polystyrol-Hartschaumstoffplatten XPS. Gemäß DIN EN 13164.
Die Dämmstoffplatten, einlagig, müssen dicht gestoßen im Verband verlegt werden. Anwendungsgebiet DIN 4108-10 PW, hohe Druckbelastbarkeit - dh, mit Klebe- und Dichtungsmasse auf Bitumenbasis (2-Komponentenkleber) befestigen.

Wassereinwirkungskl.:W1.1.E
WLG:  max 035
Plattendicke  160 mm, einlagig
Bauteil  Kellerwände mit Abdichtung
Menge: 145,000 m²

**8.2.2 Perimeterdämmung, PS-Platte, XPS 0,35W/(mK), D 160 mm, geklebt, Streifenfundament**
Perimeterdämmung an Steifenfundament aus extrudierten  Polystyrol-Hartschaumstoffplatten XPS. Gemäß DIN EN 13164.
Die Dämmstoffplatten, einlagig, müssen dicht gestoßen im Verband verlegt werden. Anwendungsgebiet DIN 4108-10 PW, hohe Druckbelastbarkeit - dh, mit Klebe- und Dichtungsmasse auf Bitumenbasis (2-Komponentenkleber) befestigen.

Wassereinwirkungskl.:W1.1.E
WLG:  max 035
Plattendicke  160 mm, einlagig
Bauteil  Streifenfundament mit Abdichtung
  Aussenkante umlaufend

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Menge: 95,000 m²

**8.2.3 Perimeterdämmung, PS-Platte, XPS 0,35W/(mK), D 160 mm, geklebt, Fundament- u. Bodenplattenvorsprung**
Perimeterdämmung an Steifenfundament Fundamentvorsprung und Bodenplattenvorsprung Auftzugunterfahrt aus extrudierten  Polystyrol-Hartschaumstoffplatten XPS. Gemäß DIN EN 13164.
Die Dämmstoffplatten, einlagig, müssen dicht gestoßen im Verband verlegt werden. Anwendungsgebiet DIN 4108-10 PW, hohe Druckbelastbarkeit - dh, mit Klebe- und Dichtungsmasse auf Bitumenbasis (2-Komponentenkleber) befestigen.

Ein Mehraufwand beim Anpassen der Dämmung an die Dichtungskehle ist in die Position mit einzukalkulieren.

Wassereinwirkungskl.:W1.1.E
WLG:  max 035
Plattendicke  160 mm, einlagig
Bauteil  - Streifenfundament mit Abdichtung
  Fundamentvorsprung horizontal  umlaufend
        - Bodenplattenvorsprung  Aufzugunterfahrt o. Abdichtung
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Menge: 90,000 m²

**8.2.4 Perimeterdämmung, PS-Platte, XPS 0,35W/(mK), D 100 mm, einlegen in Schalung, Fundament**
Perimeterdämmung an Steifenfundament aus extrudierten  Polystyrol-Hartschaumstoffplatten XPS. Gemäß DIN EN 13164.
Die Dämmstoffplatten, einlagig, müssen dicht gestoßen im Verband verlegt werden. Anwendungsgebiet DIN 4108-10 PW, hohe Druckbelastbarkeit - dh, einlegen in die Schalung, einschl. Befestigung, Ausführung gemäß Zeichnung.

Wassereinwirkungskl.:W1.1.E
WLG:  max 035
Plattendicke:  100 mm, einlagig
Bauteil:  Streifenfundament innenseitig

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Menge: 93,000 m²

**8.2.5 Perimeterdämmung, PS-Platte, XPS 0,35W/(mK), D 160 mm, einlegen in Schalung, Fundament u Bodenplattenrand**
Perimeterdämmung an Steifenfundament und Bodenplattenrand Aufzugsunterfahrt aus extrudierten  Polystyrol-Hartschaumstoffplatten XPS. Gemäß DIN EN 13164.
Die Dämmstoffplatten, einlagig, müssen dicht gestoßen im Verband verlegt werden. Anwendungsgebiet DIN 4108-10 PW, hohe Druckbelastbarkeit - dh, einlegen in die Schalung, einschl. Befestigung, Ausführung gemäß Zeichnung.

Wassereinwirkungskl.:W1.1.E
WLG:  max 035
Plattendicke:  160 mm, einlagig
Bauteil:  Streifenfundament und
  Bodenplattenrand Aufzugsunterfahrt
Menge: 13,000 m²

**8.2.6 Perimeterdämmung, PS-Platte, XPS 0,40W/(mK), D 160 mm, unter Bodenplatten**
Perimeterdämmung unter Bodenplatte aus extrudierten  Polystyrol-Hartschaumstoffplatten XPS. Gemäß DIN EN 13164.
Die Dämmstoffplatten, einlagig, müssen dicht gestoßen im Verband verlegt werden. Anwendungsgebiet DIN 4108-10 PW, hohe Druckbelastbarkeit - dh, lose auflegen.

Wassereinwirkungskl.:W1.1.E
WLG:  max 040
Plattendicke  160 mm, einlagig
Bauteil:  Bodenplatte und
  Bodenplatte Aufzugsunterfahrt
Menge: 680,000 m²

#### Titel 8.3 SCHUTZSCHICHTEN

**8.3.1 Verti. Schutzschicht Noppen-/Dränbahn D 8mm mit Filterflies und Gleitfolie**
Vertikale Schutzschicht nach DIN 18195-10 und DIN 4095 vor erdberührter Gebäudeaußenfläche, bestehend aus Noppenbahnen aus Spezial-PE mit Filtervlies und Gleitfolie, Noppenhöhe ca. 8mm, liefern und nach Herstellervorschrift verlegen. Das Vlies muss zum Erdreich ausgerichtet sein.

Ein Mehraufwand beim Verlegen der Schutzschicht entlang des Streifenfundaments bzw. des Fundamentvorsprunges (horizontal) ist in die Position mit einzukalkulieren.
Menge: 323,000 m²

### 9 GERÜSTARBEITEN

*Hinweis: HINWEIS GERÜSTARBEITEN*
HINWEIS GERÜSTARBEITEN:

Werden Gerüste auf wasserführenden Flächen wie Vordächer, Dachterrassen und
Flachdächer erstellt, hat der Auftragnehmer dafür zu sorgen, dass die
wasserführende Eindichtung durch die Gerüstbelastung nicht perforiert bzw.
beschädigt wird. Diese Flächen dürfen nur im Rahmen der zulässigen Belastung
genutzt werden. Im Zweifel ist die Bauleitung zu informieren.

Beim Abrüsten an der Fassade entstehende Beschädigungen sind zu beseitigen
oder über den Unternehmer für die Fassadengestaltung in eigener Regie und auf
eigene Kosten ausbessern zu lassen. Werden die Schäden, sofern sie gering sind,
selbst beseitigt, kann der Auftragnehmer das dazu benötigte Material in
Kleinmengen über die Bauleitung anfordern. In jedem Fall sind die Beschädigungen
der Bauleitung anzuzeigen.

Sofern im Leistungsverzeichnis nicht näher beschrieben, erfolgt die
Gerüstverankerung nach den allgemeinen technischen Regeln. Im Zuge der
Leistungserfüllung ist es Aufgabe des Auftragnehmers, sich fachkundig mit dem
Auftraggeber oder dessen Vertreter über die Gerüstverankerung an der Fassade
oder sonstigen Bauteilen abzusprechen. Die Verankerung ist so zu wählen, dass die
Verankerungstechnik und das Schließen der Verankerungslöcher auf den
Schichtenaufbau des Bauteilelementes (geputzte Fassade, Fassade mit Thermohaut
geputzt, Ziegelsichtmauerwerk, Betonsichtflächen, Metallfassaden,
Fassadenverkleidungen sonstiger Art etc.) abgestimmt ist.

Sonstige Dokumentationsunterlagen
· Typenbescheinigung und Gerüsthersteller

Der Rückbau des Fassadengerüste erfolgt im Zuge der Fenster bzw. Glasfassadenarbeiten.
Die Abstimmung mit dem Fensterbauer ist mit einzukalkulieren.

Alle vorbeschriebenen Hinweise sind zu berücksichtigen und entsprechend mit einzukalkulieren

#### Titel 9.1 FASSADENGERÜST

**9.1.1 Standsicherheitsnachweis, Gerüst**
Standsicherheitsnachweis für Gerüstkonstruktion, sowie für die
daran zu verankernden Hebezeuge, Bauaufzüge u.dgl., unter
Berücksichtigung der am Gebäude gegebenen Verankerungsmöglichkeiten.
Die statische Berechnung ist dem Bauherrn in 3-facher Ausfertigung
vorzulegen.
Menge: 1,000 psch

**9.1.2 Erstellen und Abbauen Fassadengerüst, W06, H2, Kl. 3**
Erstellen und Abbauen eines Fassadengerüst nach DIN EN 12811-1, Standgerüst, Lastklasse 3 (2 kN/m2),
Breitenklasse W06, Höhenklasse H 2, außenseitig mit Seitenschutz und mit ausreichend Leitergängen. Gerüstkonstruktion mit Belägen, die Um- bzw. Ausbau jederzeit ohne technischen Mehraufwand ermöglichen. Verankerung n.W. des Auftragnehmers, mit auf den Ankergrund abgestimmten Verankerungsmitteln.
Einrüstung an senkrechten Bauwerksaußenflächen, Einrüstung für Fassadenarbeiten.
Standfläche waagrecht auf Gelände über Lastverteiler, 30 cm Abstand zum Rohbau.

Attikahöhe:  ca. 12,50 m
(gemessen ab Standfläche Gerüst = OK Streifenfundament)
Verwendungszweck: Baumeisterarbeiten
  Flachdacharbeiten
Menge: 1850,000 m²

**9.1.3 Gebrauchsüberlassung Fassadengerüst**
Gebrauchsüberlassung des vorbeschriebenen Fassadengerüst.
Menge: 24050,000 m²Wo

**9.1.4 Ausbau des Fassadengerüst zum Dachfanggerüst**
Ausbau des Fassadengerüst zum Dachfanggerüst
DIN 4420-1, mittels Seitenschutz als Schutzwand h = ca. 2,0 m, in der obersten Gerüstlage.
Schutzwand aus Netzen DIN EN 1263-1 oder Drahtgeflechte
nach DIN 4420-1 Abschnitt 7.3.4.

Dachfang entlang Attika für Flachdacharbeiten.
Menge: 150,000 m

**9.1.5 Gebrauchsüberlassung Dachfanggerüst**
Gebrauchsüberlassung des vorbeschriebenen Dachfanggerüst.
Menge: 1950,000 mWo

**9.1.6 Gerüstunterbau, Dachaufstandsflächen**
Schutzmaßnahme mit Bautenschutzmatten und
Lastverteilerplatten für auf waagerechten Dachflächen aufzustellende
Gerüste zur Gewährleistung der Lastverteilung und
zum Schutz der Dachhaut vor Beschädigungen.

Untergrund:  Flachdach mit Wärmedämmung
Bauschutzmatte:  Gummigranulat, 8 mm
Lastverteilerplatten:  Holzwerkstoff, 25 mm
Menge: 11,000 m²

**9.1.7 Gebrauchsüberlassung Gerüstunterbau Dachaufstandsflächen**
Gebrauchsüberlassung des vorbeschriebenen Gerüstunterbaus Dachaufstandsflächen.
Menge: 143,000 m²Wo

**9.1.8 Erstellen und Abbauen Überbrückung, Systemgitterträger l = 2,5 bis 3,0 m**
Erstellen und Abbauen einer Überbrückung in Fassadengerüst
aus Systemgitterträgern, Länge des überbrückten
Zwischenraumes (Spannweite) über 2,5 bis 3 m, einschl. Gerüstbelag in
Überbrückungshöhe.
Menge: 1,000 St

**9.1.9 Gebrauchsüberlassung Überbrückungsträger bis 3,0m**
Gebrauchsüberlassung des vorbeschriebenen Über- brückungsträger bis 3,0m.
Menge: 13,000 StWo

**9.1.10 Erstellen und Abbauen Überbrückung, Systemgitterträger l = 5,0 m**
Erstellen und Abbauen einer Überbrückung in Fassadengerüst
aus Systemgitterträgern, Länge des überbrückten
Zwischenraumes (Spannweite) bis 5 m, einschl. Gerüstbelag in
Überbrückungshöhe.
Menge: 1,000 St

**9.1.11 Gebrauchsüberlassung Überbrückungsträger bis 5,0m**
Gebrauchsüberlassung des vorbeschriebenen Über- brückungsträger bis 5,0m.
Menge: 13,000 StWo

**9.1.12 Gerüstbekleidung mit Schutznetz**
Vollflächige Gerüstbekleidung gemäß DIN 4420-1 mit
Schutznetz.

EInbauort:  Gerüstflächen nahe Bestand
Menge: 280,000 m²

**9.1.13 Gebrauchsüberlassung Gerüstbekleidung**
Gebrauchsüberlassung des vorbeschriebenen Gerüstbekleidung mit Schutznetz.
Menge: 3640,000 m²Wo

**9.1.14 Erstellen und Abbauen Treppenaufgang/Gerüsttreppe, Fassadengerüst**
Erstellen und Abbauen Treppenaufgang/Gerüsttreppe
für Gerüst, einzelstehend, einläufig mit Podesten, Verankerung am Gerüst,
Treppenaufgang von Standfläche bis zur obersten Gerüstlage.

Höhe:  ca. 12 m
Menge: 2,000 St

**9.1.15 Gebrauchsüberlassung Treppenaufgang/Gerüsttreppe, Fassadengerüst**
Gebrauchsüberlassung des vorbeschriebenen Treppen- aufgangs/Gerüsttreppe.
Menge: 26,000 StWo

**9.1.16 Umbau Fassadengerüst, Aus-/Einbau Gerüstlage**
Umbauen Fassadengerüst durch Aus- und
Einbauen von Gerüstlagen.

Ausführung zeitlich versetzt, An- und Abfahrt ist mit
einzukalkulieren.
Menge: 50,000 m²

### 10 STUNDENLOHNARBEITEN

#### Titel 10.1 PERSONALEINSATZ

*Hinweis: STUNDENLOHNARBEITEN*
Stundenlohnarbeiten für Leistungen, die in den vorgenannten Positionen nicht erfasst und beschrieben sind.
In den eingesetzten Einheitspreisen sind alle Haupt- und Nebenkosten, wie alle lohngebenden Unkosten, Zuschläge, Auslösungen, Fahrgelder,
An- und Abfahrtskosten, sofern die Arbeiten mit der Hauptleistung ausgeführt werden können, die Baubeaufsichtigung und die Kosten für das gewerkübliche Grundwerkzeug einzurechnen.
Verrechnet wird ein Mittellohn für sämtliche Lohngruppen (z.B. bestehend aus Vorarbeiter/Meister, Facharbeiter, Maschinist, Bauhelfer, Lehrling).
Stundenlohnarbeiten dürfen nur auf ausdrückliche Anweisung bzw. Genehmigung der Bauleitung ausgeführt werden. Die Arbeiten werden nur gegen täglichen Nachweis (Regieberichte) und durch Unterschrift der Bauleitung anerkannt. Auf dem Regiebericht muss die geleistete Arbeit, sowie der Zeit- und Materialaufwand übersichtlich und eindeutig aufgeführt sein.

**10.1.1 Stundenlohnarbeiten (Mittellohn) sämtliche Kosten/Zuschläge**
Stundenlohnarbeiten Mittellohn auf Anordnung des AG ausführen,
der Verrechnungssatz für die jeweilige Arbeitskraft umfasst sämtliche
Aufwendungen wie Lohn- und Gehaltskosten, Lohn- und Gehaltsnebenkosten,
Zuschläge, lohngebundene und lohnabhängige Kosten, sonstige Sozialkosten,
Gemeinkosten, Wagnis und Gewinn.
Menge: 250,000 h

**10.1.2 Zusätzliche Baustellenanfahrt**
Zusätzliche Baustellenanfahrt und -abfahrt als Pauschale für
Arbeiten, die nicht mit der Hauptleistung durchgeführt werden
können. Abrechnung nur nach besonderer Aufforderung durch
die Bauleitung.
Ansatz für einen Kleinstransporter mit bis zu 3 Personen
(Anfahrtszeit wird nicht extra vergütet!).
Menge: 2,000 St

#### Titel 10.2 MASCHINENEINSATZ UND MATERIAL

*Hinweis: GERÄTEEINSATZ*
Stundenlohnarbeiten durch Baugeräte auf Anordnung des AG ausführen.

Der Verrechnungssatz für das jeweilige Gerät umfasst sämtliche Aufwendungen
für den Einsatz, insbesondere Gerätevorhalte- und Betriebsstoffkosten sowie
sämtliche Zuschläge.
Der Verrechnungssatz gilt für das zum Zeitpunkt des Abrufes einsatzbereit auf
der Baustelle befindliche Baugerät. Vergütet werden die tatsächlich geleisteten
Arbeitsstunden.

Die Preise versehen sich für die Baustelle einschl. sämtlicher Zulagen.

Bei Maschinenstunden wird Transport und Stillstand nicht besonders vergütet. Ein diesbezüglicher Aufwand ist in die Preise einzukalkulieren.

**10.2.1 Schuttcontainer, sortierte Baurestmasse**
Schuttcontainer für sortierte Baurestmasse, nicht schadstoffbelastet, für die am Bau beteiligten Unternehmen bereitstellen, einschl. Beseitigung auf die entsprechenden Deponien und Deponiegebühren.
Als sortierte Baureste gelten Steine, Ziegel, Fliesen, Beton, Putz etc.

Containerinhalt:  7 m³
Menge: 1,000 St

**10.2.2 Kran mit Bedienung**
Menge: 1,000 h

**10.2.3 Bagger, 70 kW mit Bedienung**
Hydraulikbagger, 70 KW mit Bedienung
Menge: 1,000 h

**10.2.4 Minibagger mit Bedienung**
Minibagger, 22 KW mit Bedienung
Menge: 1,000 h

**10.2.5 Kompaktlader mit Bedienung**
Kompaktlader, 30 KW mit Bedienung
Menge: 1,000 h

**10.2.6 Lkw 9 t mit Bedienung**
Lkw, 9 t Nutzlast mit Bedienung
Menge: 1,000 h

**10.2.7 Kompressor mit 1 Abbruchhammer o. Bed.**
Kompressor mit 1 Abbruchhammer ohne Bedienung
Menge: 1,000 h

**10.2.8 Kleinmaschinen o. Bed.**
Kleinmaschinen, wie Bohrhammer, Bohrmaschine, Quirl, Flex, Säbelsäge usw. ohne Bedienung
Menge: 1,000 h

**10.2.9 Beton C8/10**
Menge: 1,000 m³

**10.2.10 Beton C20/25**
Menge: 1,000 m³

**10.2.11 Beton C25/30**
Menge: 1,000 m³

**10.2.12 Frostschutzkies**
Menge: 1,000 t

**10.2.13 Wandkies, 0-45**
Wandkies, 0 - 45
Menge: 1,000 t

*Hinweis: HINWEIS STAHL*
Bei Bewehrungsabnahmen des Tragwerksplaners oder des Prüfingenieurs können kurzfristig Zulagebewehrungen erforderlich werden. Um keine zeitliche Verzögerung entstehen zu lassen, ist eine angemessene Auswahl und Menge von Betonstahl auf der Baustelle vorzuhalten.

**10.2.14 Rundstahl 500S (IVS)**
Rundstahl 500S (IVS)
Durchmesser Ø 10mm, Ø 12mm, Ø 16mm, Ø 20mm
Menge: 2,000 t

**10.2.15 Baustahlmatten 500M (IVS)**
Menge: 1,000 t

**10.2.16 Extr. Hartschaumplatten, d=30**
Extrudierte Hartschaumplatten
d = 30 mm
Menge: 1,000 m²

**10.2.17 Extr. Hartschaumplatten, d=60**
Extrudierte Hartschaumplatten
d = 60 mm
Menge: 1,000 m²
